# Instandsetzung/Umbau d. ehem Geigermühle Arnbruck in ein Rathaus mit Bürgerhaus
Angebotsaufforderung (GAEB DA XML 3.3, DA83)
Projekt: 465 Rat-/Bürgerhaus Arnbruck
Währung: EUR
Erstellt mit: CaliforniaX by G&W Software AG, CaliforniaX V25.2.05, 25.02.2026

## 1 Maßnahmenübersicht
1 Maßnahmenübersicht

Baubeschreibung

Bauherr:
Gemeinde Arnbruck
vertreten durch 1. Bürgermeisterin Frau Leitermann
Gemeindezentrum 1
93471 Arnbruck

Bauort:
Wittelsbacher Straße 1
93471 Arnbruck

Flur Nr. 61, 93, 97/1 und 121
Gemarkung Arnbruck

Der Bauherr, hier die Gemeinde Arnbruck, beabsichtigt in der Gemeinde Arnbruck, Wittelsbacher Straße 1 die Umnutzung der ehemaligen Geigermühle zu einem Bürgerhaus mit Mühlenmuseum durchzuführen.

Die bestehende Geigermühle ist das zentrale Gebäude am Ortsplatz und steht seit längerer Zeit leer. Im Zuge der Sanierung sollen das Rathaus, Vereinsräume sowie ein Mehrzweckraum eingebaut werden. Die bestehende, historische Mühle wird zu einem Mühlenmuseum ausgebaut.
An der Südwestseite des Gebäudes wird die ehemalige Säge durch einen Anbau für eine offene Bühne mit Lagerraum ersetzt.

 In unmittelbarer Nachbarschaft befinden sich nördlich, direkt an das Gebäude angebaut ein Wohnhaus mit Restaurant. Östlich grenzt die öffentliche Straße, Wittelsbacher Straße an, südlich die Vitusgasse und in westlicher Richtung der Arnbrucker Bach und die Graf-Arno-Straße.

Grundsätzlich werden bei der Generalsanierung folgende Punkte betrachtet und ausgeführt:

- Abbruch von nicht mehr benötigten Strukturen
- Erneuerung der Geschoßdecken, des Daches und teilweise der Außenwände
- Anbau in horizontaler und vertikaler Sicht
- Einbau von technischen Systemen wie Elektrik, Heizung, Lüftung
- Einbau neuer Fenster, Türen und Tore.
- Verbesserung der Statik, Wärmedämmung und Dichtigkeit der Gebäudehülle.

Das Gebäude grenzt an eine öffentlich zugängliche Fläche.
Entsprechende Sicherheitsvorkehrungen sind zu treffen.

Das unmittelbare Umfeld des Gebäudes kann nur sehr eingeschränkt als Lagerplatz bzw. Parkplatz genutzt werden.
Die Baustelleneinrichtung ist sehr beengt auf dem Grundstück bzw. der öffentlichen Fläche einzurichten in Abstimmung mit der Bauleitung.

Parkmöglichkeiten und Lagerplätze außerhalb des Baugeländes stehen nur begrenzt auf den direkt angrenzenden Parkplätzen zur Verfügung und sind vor der Ausführung mit der Gemeinde Arnbruck abzustimmen.

Parkflächen und Zufahrt der sich in der Nähe befindlichen Arztpraxis müssen stets freigehalten werden. Ein Ausrücken des Notarztes muss durchgehend und behinderungsfrei gewährleistet werden.

Evtl. erhobene notwendige Benutzungsgebühren und Anträge an die Gemeinde sind eigenverantwortlich zu stellen.

Vor Kalkulation wird ausdrücklich ein Ortstermin zur Besichtigung der ötrlichen Gegebenheiten gewünscht. Ein entsprechender Termin ist individuell mit der Bauleitung zu vereinbaren.
Nachforderungen, die sich aus Unkenntnis der Platzsituation, Zufahrtsmöglichkeiten, Einschränkungen durch freizuhaltende Straßen und Plätze und der dadurch auftretenden Schwierigkeiten ergeben, werden nicht anerkannt.

## 2 Kameraüberwachung
2 Kameraüberwachung

Hinweis Kameraüberwachung:
Zu Dokumentationszwecken und zur Baustellenüberwachung ist eine Kamera installiert.
Von dieser Kamera werden in regelmäßigen Abständen Fotos der Baustelle mit dem direkten Baustellenumfeld aufgenommen.
Nach einem Zeitraum von 72 Stunden werden zur Wahrung des Datenschutzes eventuell aufgenommene Gesichter verpixelt. Die Aufnahmen insgesamt werden über die gesamte Bauzeit gesammelt und am Ende als Zeitrafferaufnahme aufbereitet.

Der Bieter erklärt sich mit untenstehender Unterschrift damit Einverstanden.
Das Einholen der jeweiligen Einverständnis der Angestellten und, falls beauftragt, der Nachunternehmer obliegt dem Auftragnehmer. Diese sind dem Bauherrn auf Verlangen vorzulegen und werden nicht gesondert vergütet.

Zur Kenntnis genommen und einverstanden:

.................................., den ...............................
Ort  Datum

..........................................................................
Unterschrift Bieter

## 3 Zufahrt & Baustelleneinrichtung
3 Zufahrt & Baustelleneinrichtung

Das Baugrundstück liegt zwischen der Graf-Arno-Straße und der
Wittelsbacher Straße in Arnbruck. Die ehemaligen Gebäude auf dem Baugrundstück
wurden bereits vorbereitend abgebrochen und mit den Rohbauarbeiten begonnen.
Da die Grundstücksfläche nahezu vollständig überbaut wird,
stehen außerhalb des Baufelds hier keine bzw. nur in sehr geringem Umfang Lager-/
Parkflächen zur Verfügung.

Eine Besichtigung der Örtlichkeiten wird empfohlen.

## 4 Bauzeit & Bauabwicklung
4 Bauzeit & Bauabwicklung
Bauzeit

Die Zwischentermine sind dem beiliegenden Rahmenterminplan sowie den
jeweiligen Vertragsfristen zu entnehmen.

Bauabwicklung

Die erforderlichen Toilettenanlagen werden für den gesamten Bauzeitraum
durch den Auftraggeber gestellt und unterhalten.

Baustrom sowie Bauwasser wird durch den Auftraggeber gestellt.
Der AG behält sich aber vor, die Nutzung von besonders
stromintensiven Geräten zu untersagen bzw. ggf. einen Zwischenzähler auf
Kosten des Nutzers zu installieren.

Unterkünfte wie Schlafräume und Aufenthaltsräume für die Freizeit dürfen
in der Liegenschaft, in der sich die Baustelle befindet, nicht
eingerichtet werden. Aufenthalts- und Lagerräume können vom AG nicht zur
Verfügung gestellt werden. Die Kosten hierfür sind in die Einheitspreise
des Angebots einzurechnen. Lagerflächen im Freien dürfen nur gemäß dem
Baustelleneinrichtungsplan eingerichtet werden und sind mit der
Bauleitung abzustimmen.

Für den Schutz gegen Baulärm gelten außer den Anforderungen des BIMSCHG,
der Allgemeinen Verwaltungsvorschrift gegen Baulärm - Geräuschimmission
- und der zusätzlichen landesrechtlichen Vorschriften folgende
Festlegungen :
Im Einwirkungsbereich der Baustelle befindet sich ein Nutzungsgebiet mit
Wohnhäusern, Schulen, Kindergärten und Büros.
Immissionsrichtwert von 7.00 bis 20.00 Uhr : 55 dB(A)
Immissionsrichtwert von 20.00 bis 7.00 Uhr : 40 dB(A)

Besonders lärm- & erschütterungsintensive Arbeiten sind vorab bei der
Bauleitung anzumelden.

## 5 Ausführung
5 Ausführung
Die ausgeschriebenen Arbeiten sind grundsätzlich nach den gültigen DIN
Normen sowie den dort aufgeführten Normen, gesetzlichen Vorschriften
Verarbeitungsrichtlinien des jew. Hersteller bzw. den anerkannten Regeln
der Technik auszuführen.

Alle angrenzenden öffentlichen Verkehrs- & Freiflächen sind vor
Verunreinigungen und Beschädigungen ebenso wie die benachbarten
Wohngebäude zu schützen.

Mögliche Bedenken gegen die vorgesehene Art der Ausführung sind dem
Auftraggeber/der Bauleitung unverzüglich schriftlich mitzuteilen.

Sämtliche An- und Abfuhr aller benötigten Materialien, Geräte und
Maschinen sowie das Räumen der Baustelle und Wiederherstellung aller
benutzten Flächen in den ursprünglichen Zustand einschließlich
notwendiger Zwischenreinigung ist in die Einheitspreise einzukalkulieren
und wird nicht gesondert vergütet.

## 6 Materialien & Umweltverträglichkeit
6 Materialien & Umweltverträglichkeit
Die aufgeführten Konstruktionsteile und Materialien stellen den
Amtsvorschlag dar. Die in der Leistungsbeschreibung aufgeführten
Konstruktionsteile und Werkstoffe sind vom AN hinsichtlich der
geforderten Güte und Qualität auf ihre Richtigkeit zu prüfen. Auf
Verlangen des AG ist vom AN der Nachweis vorzulegen, dass die
Konstruktionsteile und Werkstoffe den gestellten Anforderungen
entsprechen.

Beschichtungen
Bei allen Beschichtungen (Grundierungen, Imprägnierungen, sonstige
Anstriche, Spachtelungen, Öle/ Wachse, Korrissions-, Brandschutz, etc.)
sind möglichst umweltverträgliche, insbesondere lösemittelarme Produkte
und Verfahren zu verwenden. Dabei sind die Einstufungen entsprechend dem
jeweiligen Produkt bzw. GISCODE der Bauberufsgenossenschaft zu Grunde zu
legen (siehe www.gisbau.de) und die Vorgaben der einschlägigen
Technischen Regeln für Gefahrenstoffe (TRGS) zu berücksichtigen. Als
Grundierungen, Lacke und Lasuren dürfen generell nur schadstoffarme
Produkte entsprechend den Vergabeunterlagen des Umweltzeichens RAL-UZ12a
(Blauer Engel) verwendet werden. Reaktionsharze dürfen nur im technisch
notwendigen Umfang eingesetzt werden. Die technische Notwendigkeit ist
nachzuweisen. Die Produkte sind an der Baustelle im Originalgebinde zu
verwenden. Die Beschichtungen der Schreiner-, Stahlbau-, Metallbau- und
Schlosserarbeiten sind grundsätzlich im Produktionsbetrieb des AN
vorzunehmen. Auf der Baustelle sind sie nur im Ausnahmefall nach
vorheriger Zustimmung des AG erlaubt. Das jeweilige Produkt- und
Sicherheitsdatenblatt ist auf Anforderung vorzulegen.

Gefährliche Inhaltsstoffe (CMR-Stoffe)
Produkte, bei denen im Produkt- und Sicherheitsdatenblatt
krebserzeugende (cancerogene), erbgutverändernde (mutagene) und
fortpflanzungsgefährdende (reproduktionstoxische) Inhaltsstoffe
aufgeführt sind, sind ausgeschlossen.

Recyclingprodukte zum Bauteilschutz
Bei Maßnahmen zum Schutz von  Bauteilen oder der Einrichtung sind
Produkte aus Recyclingmaterial (Altpapier, Alttextilien, PR-Regenerat)
zu verwenden.

Verfugungen und Silikone
Zur Vermeidung von 2-Butanonoxium im Innenraum ist der Einsatz von
oximvernetzenden Silikon-Fugen-Dichtstoffen (Oximosilanvernetzer)
ausgeschlossen. Das Produkt- und Sicherheitsdatenblatt der verwendeten
Verfugung ist auf Verlangen vorzulegen.

## 7 Sonstige Vertragsbestimmungen
7 Sonstige Vertragsbestimmungen
Arbeiten anderer Unternehmer auf der Baustelle/Baustellenorganisation/Gebot der Gleichzeitigkeit:

Zeitgleich arbeiten mehrere Gewerke am und im Gebäude. Der AN verpflichtet sich, den Anweisungen des AG, vertreten durch die örtliche Bauleitung, zur Gesamtkoordinierung Folge zu leisten.

Baubesprechungen:
Es wird eine wöchentliche Bauberatung geben, an der jeder AN mit min. einem Vertreter teilzunehmen hat. Von diesen Besprechungen werden Protokolle durch die örtliche Bauleitung angefertigt, in denen die vereinbarten Festlegungen enthalten sind. Die Festlegungen sind mit Verkündung im Rahmen der Bauberatung gültig.

Bauleitung:
Vom  AN ist dafür ein verantwortlicher Projektleiter oder ein Fachbauleiter zu stellen und bis spätestens zur Anlaufberatung schriftlich dem AG zu benennen. Der Bauleiter bzw. Projektverantwortliche des AN muss während der Ausführungszeit ständig vor Ort anwesend und bevollmächtigt sein, Erklärungen mit Wirkung für und gegen den AN abzugeben und entgegenzunehmen.

Mit Beginn der Arbeiten ist dem Auftraggeber die Fachbauleitererklärung des AN vorzulegen.

Parkierung:
Parkmöglichkeiten für PKW und LKW stehen im Bereich der Baustelle und in deren Umfeld nur in beschränktem Umfang  zur Verfügung!
Die Anfahrt der Baustelle ist nur für die Anlieferung bzw. das Be- und Entladen von Baumaterial gestattet.

Der AN hat die Nutzung der Baustelleneinrichtung mit dem AG so abzusprechen, dass ein reibungsloser Ablauf der Arbeiten gewährleistet ist. Die Anlieferung von Maschinen, Werkzeugen und Baumaterialien ist vom AN so zu steuern, dass diese erst dann auf die Baustelle geliefert werden, wenn Personal des AN zum Empfang und geeignete Lagerungs- und Aufbewahrungsmöglichkeiten bereitstehen. Zwischenlagerkosten werden nicht gesondert vergütet. Es steht auf der Baustelle kein durch den AG gestellter Kran zur Verfügung.

Abrechnung
Die Abrechnung erfolgt nach den Zeichnungen des jeweiligen Planers, soweit die ausgeführte Leistung diesen Zeichnungen entspricht. Sind solche Zeichnungen nicht vorhanden, ist die Leistung aufzumessen.

Sämtliche Rechnungen und Aufmaße sind kumulierend zu erstellen. Zu allen Aufmaßen sind verkleinerte Pläne oder Planausschnitte mit farbigen Eintragungen des entsprechenden Leistungszuwachses beizulegen. Liefer- und Entsorgungs- scheine sind im Original an jeder Abschlagsrechnung mit einzureichen. Ab der 2. Abschlagsrechnung einschl. Schlussrechnung ist eine Aufmaßzusammenstellung mit Angabe aller Abschlagszahlungen und der jeweiligen Abrechnungsmenge der Leistungspositionen sowie Aufmassblattnummern beizufügen. Es muss nachvollziehbar sein, in welcher Abschlagsrechnung welche Leistung abgerechnet wurde. Aufmaßblattnummern sind in der Angabe der Abschlagszahlung fortlaufend zu nummerieren. Jede Leistungsposition ist auf einem separaten Aufmassblatt kumulierend auszuführen.

Die Rechnungen sind wie folgt einzureichen:
- 1 x Kopie der Rechnung direkt an die Rechnungsadresse des AG
- Original inkl. Aufmaß im Original mit Unterschrift des Verfassers zzgl. 2 Kopien des Rechnungsoriginals
  und 1 Kopie des Aufmaßes an das bauüberwachende Büro zur Prüfung und Weiterleitung an den AG

Vor Stellung der Rechnung sind alle Aufmaßblätter zeitnah der Bauüberwachung zur gemeinsamen Prüfung und Freigabe vorzulegen. Die unstrittigen Rechnungskorrekturen sind in die nachfolgenden Rechnung einzuarbeiten. Erfolgt die vorherige gemeinsame Prüfung oder die Einarbeitung der Rechnungskorrekturen nicht, können die Rechnungen mit Aussetzung der Zahlungsfristen zurückgewiesen werden.

Terminpläne
Der Auftragnehmer hat spätestens 1 Woche nach Auftragserteilung einen Feinterminplan mit Kapazitätsuntersetzung auf der Grundlage des Generalterminplans  und unter Beachtung der Vertragsfristen zu erbringen. Der AN hat diesen Feinterminplan koordinierend mit dem AG und der örtlichen Bauüberwachung abzustimmen.

Ausführungsbestimmungen
Der Auftragnehmer hat später nicht mehr sichtbare wichtige Detailpunkte fotografisch zu dokumentieren. Vor der Ausführung von Folgearbeiten, die vorangehende Leistungen verdecken, ist die Bauüberwachung des AG rechtzeitig zu informieren. Diese Informationen haben zur jeweils vorangehenden Bauberatung zu erfolgen.

Jede Vorleistung ist zu überprüfen.

Zur Anordnung von eigener Baustelleneinrichtung wie Lagerplätzen, Aufenthaltsräumen etc. hat der AN dem AG rechtzeitig vor Ausführungsbeginn einen Baustelleneinrichtungsplan zur Abstimmung zu übergeben. Die Lagerung von Materialien erfolgt auf Gefahr des Auftragnehmers. Für den Verschluss eigener Lager- und Arbeitsplätze hat der Auftragnehmer auf eigene Kosten selbst zu sorgen.
Der Auftragnehmer ist verpflichtet, erforderliche Maßnahmen zum Schutz vor Witterungs- und Winterschäden zu treffen. Dazu gehört auch die ggf. erforderliche Kontrolle der Baustelle und der Schutz von vorhandenen Meßeinrichtungen, unabhängig von deren Rechtsträgerschaft.

Alle Leistungen dürfen bei Witterungsverhältnissen, die sich nachteilig auf die Leistung oder die vorhandene Bausubstanz auswirken können, nur ausgeführt werden, wenn durch geeignete Maßnahmen Schäden ausgeschlossen werden. Dies gilt insbesondere auch für den Schutz von Bauwerken und Rohbauten vor eindringendem Regen.

Materialien
Alle zur Anwendung kommenden Bauprodukte und Bauarten müssen den Anforderungen der Bauregellisten A und B sowie der Liste C in der aktuellen Fassung entsprechen. Die den Bauprodukten zugehörigen Übereinstimmungsnachweise sowie Prüfzeugnisse und bauaufsichtlichen Zulassungen sind der örtlichen Bauleitung vor Ausführungsbeginn vorzulegen.

Erhöhte Aufwendungen / Besondere Anforderungen:
Alle Arbeiten, insbesondere Lasttransporte über das Gelände, Arbeiten mit hoher Lärm- und Schmutzintensität sind nur entsprechend der geltenden gesetzlichen Vorschriften und unter Beachtung der Vorgaben des AG auszuführen.

Vor Arbeitsunterbrechung ist dafür zu sorgen, dass keine gefahrdrohenden Zustände (z.B. hängende Teile, Schrägstellung von Bauteilen, usw.) bestehen bleiben.

Inklusive der Sicherungsmaßnahmen für arbeitszeitlich oder technologisch bedingte Unterbrechung der eigenen Arbeiten.

Inklusive sämtlicher Transport- / Hebearbeiten welche zur Ausführung der Arbeiten notwendig sind. Durch den AN werden keine Aufzüge, Kräne sowie sonstige Transportmittel gestellt.

Sonstiges
Alle durch den Auftragnehmer erstellten Plan- und Ausführungsunterlagen, einschließlich Dokumentationen, Prüfzeugnisse, Datenblätter etc. über sämtliche Bauteile, Montage-, Revisions- und Werkpläne, erhält der Auftraggeber vom Auftragnehmer rechtzeitig und auf Abforderung kostenlos in zweifacher Ausfertigung.

Während der Bauphase sind die Immissionsrichtwerte der "Allgemeinen Verwaltungsvorschrift zum Schutz gegen Baulärm - Geräuschimmissionen (AVwV)" und die Vorschriften des Gesetzes über Sonn- und Feiertage im Freistaat Bayern einzuhalten. Die Baustelle muss so eingerichtet und betreiben werden, dass
- Geräusche verhindert werden, die nach dem Stand der Technik vermeidbar sind, und
- lärmintensive Arbeiten in der Zeit zwischen 07.00 Uhr und 20.00 Uhr erfolgen.
Bauarbeiten an Sonn- und Feiertagen dürfen nur mit Ausnahmegenehmigung verrichtet werden.

Staubemissionen ist - besonders bei anhaltender Trockenheit und Wind - durch geeignete Maßnahmen vorzubeugen, z.B. durch Planenabdeckung von Containern, Befeuchten des Materials etc.

AUSFÜHRUNGSUNTERLAGEN,
WERKSTATTZEICHNUNGEN

Dem AN überlassene Planunterlagen sind vor der  Ausführung hinsichtlich Maßen und Detailangaben durch den AN zu prüfen. Auftretende Unstimmigkeiten oder Bedenken sind dem AG unverzüglich mitzuteilen. Alle benannten Materialien, die zur Ausführung kommen, müssen vor Beginn der Arbeiten bemustert werden. Muster sind dem AG kostenfrei zu überlassen. Die Erstellung einer Bemusterungsliste erfolgt durch den AN und ist in die EP einzukalkulieren.
Vor einer Materialbestellung ist die Freigabe des Produkts durch den AG erforderlich. Es dürfen nur Fabrikate und Materialien zur Ausführung gelangen, die
in schriftlicher Form freigegeben wurden und eine gültige bauaufsichtliche Zulassung haben.

Der Ausführung dürfen nur Unterlagen zugrunde gelegt werden, die vom Auftraggeber als zur Ausführung bestimmt gekennzeichnet sind.

FIRMENWERBUNG

Firmenschilder dürfen nicht am Bauzaun, Baukörper, Gerüsten, Gerüstplanen etc. angebracht werden. Firmenwerbung ist ausschließlich auf der Bautafel des AG zugelassen.
Der Auftraggeber hat eine Bautafel mit Angaben zum Vorhaben und zu den Beteiligten anfertigen und aufstellen lassen. Eine Teilfläche dieser Tafel ist für die an der Ausführung beteiligten Firmen vorgesehen.
Zur Wahrung der einheitlichen Gestaltung übernimmt der AG die Beschaffung und Montage der Beschriftungen. Auf der Bautafel werden das Gewerk/ Los, der Name sowie die Adresse des AN genannt.

MASSNAHMEN GEMÄSS BAUSTELLENVERORDNUNG

Für die Baumaßnahme hat der Auftraggeber einen Sicherheits- und Gesundheitsschutzkoordinator (SiGeKo) bestellt. Dieser hat für die Maßnahme eine Baustellenordnung aufgestellt. Das Einhalten der Baustellenordnung, sowie der entsprechenden Unfallverhütungsvorschriften (UVV) und der weiteren
darüber hinaus gehenden gesetzlichen Regelungen ist zwingend erforderlich. Eine zusätzliche Vergütung kann hieraus nicht abgeleitet werden.
Den Anordnungen des SiGeKo ist unbedingt Folge zu leisten. Der hierfür notwendige Aufwand wird nicht gesondert vergütet und ist in die Einheitspreise einzurechnen. Eine Gefährdungs- und Belastungsanalyse für die
durchzuführenden Arbeiten ist im Auftragsfall zu erstellen und dem SiGeKo rechtzeitig vor Beginn der Arbeiten unaufgefordert vorzulegen. Die Kosten hierfür werden nicht gesondert vergütet und sind in die Einheitspreise einzurechnen.

BESONDERE ANORDNUNGEN, VORSCHRIFTEN, MASSNAHMEN

Für die Baustelle gelten die Baustellenordnung des AG und die Brandschutzordnung, sowie bauseits veranlasste bzw. vom AN bei Bedarf selbst bei der Verkehrsbehörde zu beantragende verkehrsrechtliche Anordnungen. Der AN hat seine Angestellten und Nachauftragnehmer über den Inhalt dieser Unterlagen zu belehren und die erfolgte Belehrung dem Auftraggeber
schriftlich zu bestätigen.

Eine Zusammenfassung der geltenden Anordnungen und der wichtigsten Pflichten des AN erfolgt mit dem Protokoll der Bauanlaufberatung, das nach Übergabe an den AN zum Vertragsbestandteil wird.

## 8 Hinweis allgemeine BE, Pausenräume, Unterkünfte
8 Hinweis allgemeine BE, Pausenräume, Unterkünfte
Sanitäranlagen werden bauseits gestellt. Die Sanitäranlagen beinhalten keine Duschmöglichkeit.

Pausen- und Bereitschaftsräume, Umkleiden und Tagesunterkünfte  für Arbeiter, Poliere und Bauleiter des AN sind vom AN zu stellen, über die Bauzeit vorzuhalten, zu unterhalten und wiederabzubauen (Kalkulation im Rahmen der Position "Baustelleneinrichtung".

Menge und Ausführung dieser Räume erfolgt entsprechend den Regelungen der ASR A4.2 und A4.4.

Der AG gestattet keine Übernachtungen auf dem Baugrundstück.

## 9 Normen und Richtlinien
9 Normen und Richtlinien
Gültigkeiten von Normen und Richtlinien:

Für die Ausführung der Leistungen gelten, soweit nicht ausdrücklich auf Änderungen hingewiesen wird, die geltenden DIN- oder EURO-Normen, die allgemeinen technischen Vorschriften der VOB Teil C, sowie die darüber hinausgehenden anerkannten Regeln der Technik in ihrer letztgültigen Fassung. Die Bestimmungen der Berufsgenossenschaften, Auflagen von Behörden und UVV-Vorschriften sind einzuhalten.

Im Zweifelsfall gelten die Vorschriften, Bestimmungen oder Richtlinien mit den höheren Anforderungen.

## 10 Bautagebuch
10 Bautagebuch
Vom AN ist ein arbeitstägliches Bautagebuch zu führen, gut lesbar,  Inhalt gemäß Richtlinie 411 im VHB-Bund (Ausgabe 2017).

Übergabe an die Bauleitung des AG alle 2 Wochen als PDF per E-Mail.

Das Bautagebuch ist eine bindende Vertragsleistung.

## 11 Hinweis Logistik
11 Hinweis Logistik
Vom AN sind alle Kosten für Logistik  der Baustoffe und Bauteile an den Einbauort inkl. Hebezeuge und Transport, einschliesslicher aller Gebühren und Anmeldungen bei Behörden etc. in die Preise einzurechnen.

## 12 Hinweis Baustellensauberkeit, Entsorgung
12 Hinweis Baustellensauberkeit, Entsorgung
Seitens des AG wird Wert auf eine saubere und aufgeräumte Baustelle gelegt. Seitens des AN sind dazu entsprechend ständige Aufräumleistungen einzukalkulieren.

Die durch die im Leistungsverzeichnis aufgeführten Arbeiten anfallenden Reststoffe und Verschnitte  werden Eigentum des AN. Diese sind nach Arten zu trennen, in Behältern des AN zu sammeln und ordnungsgemäß auf eine vom AN zu wählende Deponie- oder Recyclinganlage zu entsorgen. Bauabfälle und Bauschutt sind entsprechend der gültigen Abfallklassifizierung (AVV) zu trennen.

Baustellenmischabfälle (BMA) sind durch sortenreine Trennung auf ein Minimum zu beschränken. Abfälle mit Brandgefahr sind unmittelbar, jedoch mindestens arbeitstäglich zu entsorgen.

Container, Kipp-, Deponie- und Entsorgungs- gebühren sind in die Einheitspreise einzukalkulieren.

## 13 Hinweis Sauberhaltung Straßen
13 Hinweis Sauberhaltung Straßen
Anfallender Schmutzaustrag aus der Baustelle auf öffentliche Verkehrsflächen ist durch den AN nach dem Verursacherprinzip ständig eigenverantwortlich  zu unterbinden und bedarfsweise zu beseitigen (Straßenreinigung), ggf. täglich bis mehrmals täglich.

## 14 Hinweis Planlieferung
14 Hinweis Planlieferung
Die Planlieferung seitens des Auftraggebers erfolgt ausschließlich in digitaler Form für die Bauausführung. Dateiformate PDF, gegebenenfalls DWG/DXF.

Die AN tragen die Druckkosten für Papierpläne.

Der Ausführung dürfen nur die vom AG erhaltenen Unterlagen zu Grunde gelegt werden, die vom AG ausdrücklich als zur Ausführung bestimmt gekennzeichnet sind.
Vor Beginn der Arbeiten sind die Planunterlagen auf Vollständigkeit und Aktualität zu prüfen und mit der örtlichen Bauleitung des AG abzugleichen.

## 15 Technische Beschreibung
Technische Beschreibung

- Strangweise Entsorgung und Anschluss an das öffentliche Kanalnetz der Gemeinde Arnbruck.
- Schmutzwasserleitungen aus hochschallgedämmten Abwasserrohr aus PE einschl. Dämmschlauch
  zur Vermeidung von Bauwerksverbindungen und Weichschaumschlauch bei Entlüftung über Dach zur
  Vermeidung von Tauwasserbildung

- Anschluss an das Trinkwassernetz der Gemeinde Arnbruck im Hausanschlussraum.
- Die einzuhaltende Trinkwasserhygiene entsprechend den geltenden Vorschriften wird durch
  automatische Armaturen und Spülstationen erfüllt.

- Die Warmwassererzeugung erfolgt elektrisch.
- Trinkwasserleitungen aus Edelstahl mit Dämmung aus Mineralwolleschalen alukaschiert
- Schutzmantel aus Blech für Dämmung in Zentralen (bis 2,00 m Höhe) und an den Decken ohne
  abgehängte Decke

- Brandschutzdurchführungen entsprechend den geltenden Anforderungen
- Das fachgerechte verschließen von zugehörigen Wand- und Deckendurchbrüche ist im jeweiligen
  Gewerk, hier Sanitär, enthalten

## Sanitär
Datum: 25.02.2026

### 1 Sanitäranlage (KG 410)

#### 1.1 Baustelleneinrichtung (KG 419)

**1.1.1 Baustelle einrichten herstellen Lager- Arbeitsplätze**
Baustelle für sämtliche aufgeführte Leistungen, einrichten, herstellen der dazu erforderlichen Lager- und Arbeitsplätze, Flächen sind im Lageplan ausgewiesen.
Menge: 1,000 psch
Kostenträger: 419

**1.1.2 Baustelle umsetzen, neu herstellen Lager- Arbeitsplätze**
Baustelle für sämtliche aufgeführte Leistungen umsetzen, hierzu auch neu einrichten, -herstellen der dazu erforderlichen Lager- und Arbeitsplätze, Flächen werden durch die Bauleitung ausgewiesen. Anzahl der Umzüge 2x.
Menge: 1,000 psch
Kostenträger: 419

**1.1.3 Baustelleneinr. vorhalten 1Wo**
Baustelleneinrichtung für sämtliche, in der Leistungsbeschreibung aufgeführten Leistungen vorhalten, über die Zeit im Bauzeitenplan hinaus.
Vorhaltedauer eine Woche.
Menge: 4,000 St
Kostenträger: 419

**1.1.4 Baustelle räumen Flächen wiederherstellen**
Baustelle für sämtliche aufgeführte Leistungen, räumen, Geländeflächen, auf denen sich Baustelleneinrichtungen befunden haben, dem früheren Zustand entsprechend herstellen, im Baugrund befindliche Teile der Baustelleneinrichtung (z. B. Fundamente, Pfähle, Leitungen, Kanäle) räumen.
Menge: 1,000 psch
Kostenträger: 419

#### 1.2 Abwasserleitungen im Gebäude (KG411)

**1.2.1 Abwasserltg PP heißwasserbest. schallgedämmt DN/OD50 Gebäude**
*** Bezugsbeschreibung
STLB-Bau 2025-10 044
Abwasserleitung aus PP-Rohr DIN EN 1451-1, heißwasserbeständig (bis 95 Grad C) und schallgedämmt, DN/OD 50, Verbindung mit Steckmuffe, einschl. Dichtringen, Verlegung in Gebäuden, Form- und Verbindungsstücke werden gesondert vergütet, Arbeitshöhe des Montageortes bis 3,5 m über der Standfläche des hierfür erforderlichen Gerüstes.
Menge: 68,000 m
Kostenträger: 411

**1.2.2 Abwasserltg PP heißwasserbest. schallgedämmt DN/OD75 Gebäude**
*** wie Position 1.2.1
STLB-Bau 2025-10 044
DN/OD 75,
Menge: 17,000 m
Kostenträger: 411

**1.2.3 Abwasserltg PP heißwasserbest. schallgedämmt DN/OD110 Gebäude**
*** wie Position 1.2.1
STLB-Bau 2025-10 044
DN/OD 110,
Menge: 63,000 m
Kostenträger: 411

**1.2.4 Bogen 45Grad Abwasserltg PP heißwasserbest. schallgedämmt DN/OD50**
*** Bezugsbeschreibung
STLB-Bau 2025-10 044
Bogen, 45 Grad, für Abwasserleitung, aus PP-Rohr DIN EN 1451-1, heißwasserbeständig (bis 95 Grad C) und schallgedämmt, DN/OD 50.
Menge: 55,000 St
Kostenträger: 411

**1.2.5 Bogen 45Grad Abwasserltg PP heißwasserbest. schallgedämmt DN/OD75**
*** wie Position 1.2.4
STLB-Bau 2025-10 044
DN/OD 75.
Menge: 14,000 St
Kostenträger: 411

**1.2.6 Bogen 45Grad Abwasserltg PP heißwasserbest. schallgedämmt DN/OD110**
*** wie Position 1.2.4
STLB-Bau 2025-10 044
DN/OD 110.
Menge: 17,000 St
Kostenträger: 411

**1.2.7 Bogen 45-90Grad Abwasserltg PP heißwasserbest. schallgedämmt DN/OD50**
*** Bezugsbeschreibung
STLB-Bau 2025-10 044
Bogen, über 45 bis 90 Grad, für Abwasserleitung, aus PP-Rohr DIN EN 1451-1, heißwasserbeständig (bis 95 Grad C) und schallgedämmt, DN/OD 50.
Menge: 55,000 St
Kostenträger: 411

**1.2.8 Bogen 45-90Grad Abwasserltg PP heißwasserbest. schallgedämmt DN/OD75**
*** wie Position 1.2.7
STLB-Bau 2025-10 044
DN/OD 75.
Menge: 14,000 St
Kostenträger: 411

**1.2.9 Bogen 45-90Grad Abwasserltg PP heißwasserbest. schallgedämmt DN/OD110**
*** wie Position 1.2.7
STLB-Bau 2025-10 044
DN/OD 110.
Menge: 17,000 St
Kostenträger: 411

**1.2.10 Abzweig bis 45Grad Abwasserltg PP heißwasserbest. schallgedämmt DN/OD50**
*** Bezugsbeschreibung
STLB-Bau 2025-10 044
Abzweig, bis 45 Grad, für Abwasserleitung, aus PP-Rohr DIN EN 1451-1, heißwasserbeständig (bis 95 Grad C) und schallgedämmt, DN/OD 50.
Menge: 4,000 St
Kostenträger: 411

**1.2.11 Abzweig bis 45Grad Abwasserltg PP heißwasserbest. schallgedämmt DN/OD75**
*** wie Position 1.2.10
STLB-Bau 2025-10 044
DN/OD 75.
Menge: 3,000 St
Kostenträger: 411

**1.2.12 Abzweig bis 45Grad Abwasserltg PP heißwasserbest. schallgedämmt DN/OD100**
*** wie Position 1.2.10
STLB-Bau 2025-10 044
DN/OD 100.
Menge: 5,000 St
Kostenträger: 411

**1.2.13 Abzweig 45-90Grad Abwasserltg PP heißwasserbest. schallgedämmt DN/OD50**
*** Bezugsbeschreibung
STLB-Bau 2025-10 044
Abzweig, über 45 bis 90 Grad, für Abwasserleitung, aus PP-Rohr DIN EN 1451-1, heißwasserbeständig (bis 95 Grad C) und schallgedämmt, DN/OD 50.
Menge: 4,000 St
Kostenträger: 411

**1.2.14 Abzweig 45-90Grad Abwasserltg PP heißwasserbest. schallgedämmt DN/OD75**
*** wie Position 1.2.13
STLB-Bau 2025-10 044
DN/OD 75.
Menge: 3,000 St
Kostenträger: 411

**1.2.15 Abzweig 45-90Grad Abwasserltg PP heißwasserbest. schallgedämmt DN/OD110**
*** wie Position 1.2.13
STLB-Bau 2025-10 044
DN/OD 110.
Menge: 25,000 St
Kostenträger: 411

**1.2.16 Reduzierstück Abwasserltg PP heißwasserbest. schallgedämmt DN/OD75 DN50**
*** Bezugsbeschreibung
STLB-Bau 2025-10 044
Reduzierstück, für Abwasserleitung, aus PP-Rohr DIN EN 1451-1, heißwasserbeständig (bis 95 Grad C) und schallgedämmt, DN/OD 75, 2. DN/OD 50.
Menge: 8,000 St
Kostenträger: 411

**1.2.17 Reduzierstück Abwasserltg PP heißwasserbest. schallgedämmt DN/OD100 DN75**
*** wie Position 1.2.16
STLB-Bau 2025-10 044
DN/OD 100, 2. DN/OD 75.
Menge: 12,000 St
Kostenträger: 411

**1.2.18 Reinigungsrohr Abwasserltg PP heißwasserbest. schallgedämmt DN/OD50**
*** Bezugsbeschreibung
STLB-Bau 2025-10 044
Reinigungsrohr mit Verschlussdeckel, für Abwasserleitung, aus PP-Rohr DIN EN 1451-1, heißwasserbeständig (bis 95 Grad C) und schallgedämmt, DN/OD 50.
Menge: 2,000 St
Kostenträger: 411

**1.2.19 Reinigungsrohr Abwasserltg PP heißwasserbest. schallgedämmt DN/OD75**
*** wie Position 1.2.18
STLB-Bau 2025-10 044
DN/OD 75.
Menge: 2,000 St
Kostenträger: 411

**1.2.20 Reinigungsrohr Abwasserltg PP heißwasserbest. schallgedämmt DN/OD110**
*** wie Position 1.2.18
STLB-Bau 2025-10 044
DN/OD 110.
Menge: 4,000 St
Kostenträger: 411

**1.2.21 Doppelmuffe Abwasserltg PP heißwasserbest. schallgedämmt DN/OD50**
*** Bezugsbeschreibung
STLB-Bau 2025-10 044
Doppelmuffe, mit 2 Lippendichtungen, mit Zulassungsbescheid, für Abwasserleitung, aus PP-Rohr DIN EN 1451-1, heißwasserbeständig (bis 95 Grad C) und schallgedämmt, DN/OD 50.
Menge: 5,000 St
Kostenträger: 411

**1.2.22 Doppelmuffe Abwasserltg PP heißwasserbest. schallgedämmt DN/OD75**
*** wie Position 1.2.21
STLB-Bau 2025-10 044
DN/OD 75.
Menge: 3,000 St
Kostenträger: 411

**1.2.23 Doppelmuffe Abwasserltg PP heißwasserbest. schallgedämmt DN/OD110**
*** wie Position 1.2.21
STLB-Bau 2025-10 044
DN/OD 110.
Menge: 8,000 St
Kostenträger: 411

**1.2.24 Passstück Abwasserltg PP heißwasserbest. schallgedämmt DN/OD50**
*** Bezugsbeschreibung
STLB-Bau 2025-10 044
Passstück bis 50 cm, für Abwasserleitung, aus PP-Rohr DIN EN 1451-1, heißwasserbeständig (bis 95 Grad C) und schallgedämmt, DN/OD 50.
Menge: 30,000 St
Kostenträger: 411

**1.2.25 Passstück Abwasserltg PP heißwasserbest. schallgedämmt DN/OD75**
*** wie Position 1.2.24
STLB-Bau 2025-10 044
DN/OD 75.
Menge: 10,000 St
Kostenträger: 411

**1.2.26 Passstück Abwasserltg PP heißwasserbest. schallgedämmt DN/OD100**
*** wie Position 1.2.24
STLB-Bau 2025-10 044
DN/OD 100.
Menge: 20,000 St
Kostenträger: 411

**1.2.27 Enddeckel Abwasserltg PP heißwasserbest. schallgedämmt DN/OD50**
*** Bezugsbeschreibung
STLB-Bau 2025-10 044
Enddeckel, für Abwasserleitung, aus PP-Rohr DIN EN 1451-1, heißwasserbeständig (bis 95 Grad C) und schallgedämmt, DN/OD 50.
Menge: 3,000 St
Kostenträger: 411

**1.2.28 Enddeckel Abwasserltg PP heißwasserbest. schallgedämmt DN/OD75**
*** wie Position 1.2.27
STLB-Bau 2025-10 044
DN/OD 75.
Menge: 2,000 St
Kostenträger: 411

**1.2.29 Enddeckel Abwasserltg PP heißwasserbest. schallgedämmt DN/OD110**
*** wie Position 1.2.27
STLB-Bau 2025-10 044
DN/OD 110.
Menge: 3,000 St
Kostenträger: 411

**1.2.30 Objektanschlussbogen Abwasserltg PP heißwasserbest. schallgedämmt DN/OD50**
*** Bezugsbeschreibung
STLB-Bau 2025-10 044
Objekt-Anschlussbogen, für Abwasserleitung, aus PP-Rohr DIN EN 1451-1, heißwasserbeständig (bis 95 Grad C) und schallgedämmt, DN/OD 50.
Menge: 25,000 St
Kostenträger: 411

**1.2.31 Objektanschlussbogen Abwasserltg PP heißwasserbest. schallgedämmt DN/OD75**
*** wie Position 1.2.30
STLB-Bau 2025-10 044
DN/OD 75.
Menge: 3,000 St
Kostenträger: 411

**1.2.32 Objektanschlussbogen Abwasserltg PP heißwasserbest. schallgedämmt DN/OD100**
*** wie Position 1.2.30
STLB-Bau 2025-10 044
DN/OD 100.
Menge: 2,000 St
Kostenträger: 411

**1.2.33 Brandschutzabschottung Rohr PP heißwasserbest. R90 AD 63mm Gebäude Wand D 240mm Durchm. 50-100mm**
*** Bezugsbeschreibung
STLB-Bau 2025-10 047
Brandschutzabschottung von Rohrleitung aus PP, heißwasserbeständig, Baustoffklasse DIN 4102-1 B1 (schwerentflammbar), mit allgemeinem bauaufsichtlichen Prüfzeugnis/allgemeiner bauaufsichtlicher Zulassung, Feuerwiderstandsklasse R 90 DIN 4102-11,
Rohrleitung nicht gedämmt, für Wasser/Abwasser, Rohraußendurchmesser 63 mm, Verlegung im Gebäude, Arbeitshöhe des Montageortes bis 3,5 m über der Standfläche des hierfür erforderlichen Gerüstes, Wand aus Stahlbeton, Dicke 240 mm, runder Durchbruch, Durchmesser über 50 bis 100 mm, freier Ringspalt im Durchbruch über 15 bis 30 mm, Spalt füllen mit Mörtel DIN 18580, Mörtelklasse 10.
Menge: 3,000 St
Kostenträger: 411

**1.2.34 Brandschutzabschottung Rohr PP heißwasserbest. R90 AD 75mm Gebäude Wand D 240mm Durchm. 50-100mm**
*** wie Position 1.2.33
STLB-Bau 2025-10 047
Rohraußendurchmesser 75 mm,
Menge: 1,000 St
Kostenträger: 411

**1.2.35 Brandschutzabschottung Rohr PP heißwasserbest. R90 AD 110mm Gebäude Wand D 240mm Durchm. 100-150mm**
*** wie Position 1.2.33
STLB-Bau 2025-10 047
Rohraußendurchmesser 110 mm, Durchmesser über 100 bis 150 mm,
Menge: 2,000 St
Kostenträger: 411

**1.2.36 Brandschutzabschottung Rohr PP heißwasserbest. R90 AD 63mm Gebäude Decke D 240mm Durchm. 50-100mm**
*** Bezugsbeschreibung
STLB-Bau 2025-10 047
Brandschutzabschottung von Rohrleitung aus PP, heißwasserbeständig, Baustoffklasse DIN 4102-1 B1 (schwerentflammbar), mit allgemeinem bauaufsichtlichen Prüfzeugnis/allgemeiner bauaufsichtlicher Zulassung, Feuerwiderstandsklasse R 90 DIN 4102-11,
Rohrleitung nicht gedämmt, für Wasser/Abwasser, Rohraußendurchmesser 63 mm, Verlegung im Gebäude, Arbeitshöhe des Montageortes bis 3,5 m über der Standfläche des hierfür erforderlichen Gerüstes, Decke aus Stahlbeton, Dicke 240 mm, runder Durchbruch, Durchmesser über 50 bis 100 mm, freier Ringspalt im Durchbruch über 15 bis 30 mm, Spalt füllen mit Mörtel DIN 18580, Mörtelklasse 10.
Menge: 3,000 St
Kostenträger: 411

**1.2.37 Brandschutzabschottung Rohr PP heißwasserbest. R90 AD 75mm Gebäude Decke D 240mm Durchm. 50-100mm**
*** wie Position 1.2.36
STLB-Bau 2025-10 047
Rohraußendurchmesser 75 mm,
Menge: 1,000 St
Kostenträger: 411

**1.2.38 Brandschutzabschottung Rohr PP heißwasserbest. R90 AD 110mm Gebäude Decke D 240mm Durchm. 100-150mm**
*** wie Position 1.2.36
STLB-Bau 2025-10 047
Rohraußendurchmesser 110 mm, Durchmesser über 100 bis 150 mm,
Menge: 2,000 St
Kostenträger: 411

**1.2.39 Brandschutzabschottung Rohr PP heißwasserbest. R90 AD 63mm Gebäude Wand D 240mm Durchm. 50-100mm**
*** Bezugsbeschreibung
STLB-Bau 2025-10 047
Brandschutzabschottung von Rohrleitung aus PP, heißwasserbeständig, Baustoffklasse DIN 4102-1 B1 (schwerentflammbar), mit allgemeinem bauaufsichtlichen Prüfzeugnis/allgemeiner bauaufsichtlicher Zulassung, Feuerwiderstandsklasse R 90 DIN 4102-11,
Rohrleitung nicht gedämmt, für Wasser/Abwasser, Rohraußendurchmesser 63 mm, Verlegung im Gebäude, Arbeitshöhe des Montageortes bis 3,5 m über der Standfläche des hierfür erforderlichen Gerüstes, Wand aus Mauerwerk, Dicke 240 mm, runder Durchbruch, Durchmesser über 50 bis 100 mm, freier Ringspalt im Durchbruch über 15 bis 30 mm, Spalt füllen mit Mörtel DIN 18580, Mörtelklasse 10.
Menge: 3,000 St
Kostenträger: 411

**1.2.40 Brandschutzabschottung Rohr PP heißwasserbest. R90 AD 75mm Gebäude Wand D 240mm Durchm. 50-100mm**
*** wie Position 1.2.39
STLB-Bau 2025-10 047
Rohraußendurchmesser 75 mm,
Menge: 1,000 St
Kostenträger: 411

**1.2.41 Brandschutzabschottung Rohr PP heißwasserbest. R90 AD 110mm Gebäude Wand D 240mm Durchm. 100-150mm**
*** wie Position 1.2.39
STLB-Bau 2025-10 047
Rohraußendurchmesser 110 mm, Durchmesser über 100 bis 150 mm,
Menge: 2,000 St
Kostenträger: 411

**1.2.42 Brandschutzabschottung Rohr PP heißwasserbest. R90 AD 63mm Gebäude Wand D 240mm Durchm. 50-100mm**
*** Bezugsbeschreibung
STLB-Bau 2025-10 047
Brandschutzabschottung von Rohrleitung aus PP, heißwasserbeständig, Baustoffklasse DIN 4102-1 B1 (schwerentflammbar), mit allgemeinem bauaufsichtlichen Prüfzeugnis/allgemeiner bauaufsichtlicher Zulassung, Feuerwiderstandsklasse R 90 DIN 4102-11,
Rohrleitung nicht gedämmt, für Wasser/Abwasser, Rohraußendurchmesser 63 mm, Verlegung im Gebäude, Arbeitshöhe des Montageortes bis 3,5 m über der Standfläche des hierfür erforderlichen Gerüstes, Wand als Trennwand in Ständerbauart, Dicke 240 mm, runder Durchbruch, Durchmesser über 50 bis 100 mm, freier Ringspalt im Durchbruch über 15 bis 30 mm, Spalt füllen mit Mörtel DIN 18580, Mörtelklasse 10.
Menge: 3,000 St
Kostenträger: 411

**1.2.43 Brandschutzabschottung Rohr PP heißwasserbest. R90 AD 75mm Gebäude Wand D 240mm Durchm. 50-100mm**
*** wie Position 1.2.42
STLB-Bau 2025-10 047
Rohraußendurchmesser 75 mm,
Menge: 1,000 St
Kostenträger: 411

**1.2.44 Brandschutzabschottung Rohr PP heißwasserbest. R90 AD 110mm Gebäude Wand D 240mm Durchm. 100-150mm**
*** wie Position 1.2.42
STLB-Bau 2025-10 047
Rohraußendurchmesser 110 mm, Durchmesser über 100 bis 150 mm,
Menge: 2,000 St
Kostenträger: 411

**1.2.45 Brandschutzabschottung Rohr PP heißwasserbest. R90 AD 63mm Gebäude Wand D 240mm Durchm. 50-100mm**
*** Bezugsbeschreibung
STLB-Bau 2025-10 047
Brandschutzabschottung von Rohrleitung aus PP, heißwasserbeständig, Baustoffklasse DIN 4102-1 B1 (schwerentflammbar), mit allgemeinem bauaufsichtlichen Prüfzeugnis/allgemeiner bauaufsichtlicher Zulassung, Feuerwiderstandsklasse R 90 DIN 4102-11,
Rohrleitung nicht gedämmt, für Wasser/Abwasser, Rohraußendurchmesser 63 mm, Verlegung im Gebäude, Arbeitshöhe des Montageortes bis 3,5 m über der Standfläche des hierfür erforderlichen Gerüstes, Wand aus Holzwerkstoff, Dicke 240 mm, runder Durchbruch, Durchmesser über 50 bis 100 mm, freier Ringspalt im Durchbruch über 15 bis 30 mm, Spalt füllen mit Mörtel DIN 18580, Mörtelklasse 10.
Menge: 3,000 St
Kostenträger: 411

**1.2.46 Brandschutzabschottung Rohr PP heißwasserbest. R90 AD 75mm Gebäude Wand D 240mm Durchm. 50-100mm**
*** wie Position 1.2.45
STLB-Bau 2025-10 047
Rohraußendurchmesser 75 mm,
Menge: 1,000 St
Kostenträger: 411

**1.2.47 Brandschutzabschottung Rohr PP heißwasserbest. R90 AD 110mm Gebäude Wand D 240mm Durchm. 100-150mm**
*** wie Position 1.2.45
STLB-Bau 2025-10 047
Rohraußendurchmesser 110 mm, Durchmesser über 100 bis 150 mm,
Menge: 2,000 St
Kostenträger: 411

**1.2.48 Brandschutzabschottung Rohr PP heißwasserbest. R90 AD 63mm Gebäude Decke D 300mm Durchm. 50-100mm**
*** Bezugsbeschreibung
STLB-Bau 2025-10 047
Brandschutzabschottung von Rohrleitung aus PP, heißwasserbeständig, Baustoffklasse DIN 4102-1 B1 (schwerentflammbar), mit allgemeinem bauaufsichtlichen Prüfzeugnis/allgemeiner bauaufsichtlicher Zulassung, Feuerwiderstandsklasse R 90 DIN 4102-11,
Rohrleitung nicht gedämmt, für Wasser/Abwasser, Rohraußendurchmesser 63 mm, Verlegung im Gebäude, Arbeitshöhe des Montageortes bis 3,5 m über der Standfläche des hierfür erforderlichen Gerüstes, Decke aus Holzwerkstoff, Dicke 300 mm, runder Durchbruch, Durchmesser über 50 bis 100 mm, freier Ringspalt im Durchbruch über 15 bis 30 mm, Spalt füllen mit Mörtel DIN 18580, Mörtelklasse 10.
Menge: 3,000 St
Kostenträger: 411

**1.2.49 Brandschutzabschottung Rohr PP heißwasserbest. R90 AD 75mm Gebäude Decke D 300mm Durchm. 50-100mm**
*** wie Position 1.2.48
STLB-Bau 2025-10 047
Rohraußendurchmesser 75 mm,
Menge: 1,000 St
Kostenträger: 411

**1.2.50 Brandschutzabschottung Rohr PP heißwasserbest. R90 AD 110mm Gebäude Decke D 300mm Durchm. 100-150mm**
*** wie Position 1.2.48
STLB-Bau 2025-10 047
Rohraußendurchmesser 110 mm, Durchmesser über 100 bis 150 mm,
Menge: 2,000 St
Kostenträger: 411

**1.2.51 Brandabschottung als Brandschutzmanschette R90 AD 63mm**
Brandabschottung als Brandschutzmanschette R90 AD 63mm

zugelassen für brennbare Abwasserrohre bis 160 mm, brennbare
Versorgungsleitungen.
Außendurchmesser 63mm
Einbaumöglichkeiten:
- Geradeeinbau Wand und Decke
- Schrägeinbau bis 45° für Wand und Decke
- Einsatz mit 2 x 45° Bogen

incl. Befestigungssatz zu Manschette bestehend aus:
-4 Schrauben
-4 Dübel M8
-4 Unterlegscheiben
Menge: 2,000 St
Kostenträger: 411

**1.2.52 Brandabschottung als Brandschutzmanschette R90 AD 75mm**
Brandabschottung als Brandschutzmanschette R90 AD 75mm

zugelassen für brennbare Abwasserrohre bis 160 mm, brennbare
Versorgungsleitungen.
Außendurchmesser 75mm
Einbaumöglichkeiten:
- Geradeeinbau Wand und Decke
- Schrägeinbau bis 45° für Wand und Decke
- Einsatz mit 2 x 45° Bogen
incl. Befestigungssatz zu Manschette bestehend aus:
-4 Schrauben
-4 Dübel M8
-4 Unterlegscheiben
Menge: 1,000 St
Kostenträger: 411

**1.2.53 Brandabschottung als Brandschutzmanschette R90 AD 110mm**
Brandabschottung als Brandschutzmanschette R90 AD 110mm

zugelassen für brennbare Abwasserrohre bis 160 mm, brennbare
Versorgungsleitungen.
Außendurchmesser 110mm
Einbaumöglichkeiten:
- Geradeeinbau Wand und Decke
- Schrägeinbau bis 45° für Wand und Decke
- Einsatz mit 2 x 45° Bogen
incl. Befestigungssatz zu Manschette bestehend aus:
-4 Schrauben
-4 Dübel M8
-4 Unterlegscheiben
Menge: 2,000 St
Kostenträger: 411

**1.2.54 Rohrschelle Stahl verz L bis 0,5m F90 DN50**
*** Bezugsbeschreibung
STLB-Bau 2025-10 042
Rohraufhängung als Rohrschelle, aus verzinktem Stahl, mit schalldämmenden Einlagen, Anforderungen entsprechend DIN 4109-1, Länge Aufhängung bis 0,5 m, Befestigung mit Gewindestäben, mit bauaufsichtlich zugelassenen Dübeln, Feuerwiderstandsklasse F 90 DIN 4102-2, einschl. Bohrarbeiten, Befestigungsuntergrund Beton, Rohr aus Kunststoff, DN 50, Arbeitshöhe des Montageortes bis 3,5 m über der Standfläche des hierfür erforderlichen Gerüstes.
Menge: 8,000 St
Kostenträger: 411

**1.2.55 Rohrschelle Stahl verz L bis 0,5m F90 DN75**
*** wie Position 1.2.54
STLB-Bau 2025-10 042
DN 75,
Menge: 2,000 St
Kostenträger: 411

**1.2.56 Rohrschelle Stahl verz L bis 0,5m F90 DN110**
*** wie Position 1.2.54
STLB-Bau 2025-10 042
DN 110,
Menge: 8,000 St
Kostenträger: 411

**1.2.57 Rohrschelle Stahl verz L bis 0,5m F90 DN50**
*** Bezugsbeschreibung
STLB-Bau 2025-10 042
Rohraufhängung als Rohrschelle, aus verzinktem Stahl, mit schalldämmenden Einlagen, Anforderungen entsprechend DIN 4109-1, Länge Aufhängung bis 0,5 m, Befestigung mit Gewindestäben, mit bauaufsichtlich zugelassenen Dübeln, Feuerwiderstandsklasse F 90 DIN 4102-2, einschl. Bohrarbeiten, Befestigungsuntergrund Mauerwerk, Rohr aus Kunststoff, DN 50, Arbeitshöhe des Montageortes bis 3,5 m über der Standfläche des hierfür erforderlichen Gerüstes.
Menge: 8,000 St
Kostenträger: 411

**1.2.58 Rohrschelle Stahl verz L bis 0,5m F90 DN75**
*** wie Position 1.2.57
STLB-Bau 2025-10 042
DN 75,
Menge: 2,000 St
Kostenträger: 411

**1.2.59 Rohrschelle Stahl verz L bis 0,5m F90 DN110**
*** wie Position 1.2.57
STLB-Bau 2025-10 042
DN 110,
Menge: 8,000 St
Kostenträger: 411

**1.2.60 Rohrschelle Stahl verz L bis 0,5m F90 DN50**
*** Bezugsbeschreibung
STLB-Bau 2025-10 042
Rohraufhängung als Rohrschelle, aus verzinktem Stahl, mit schalldämmenden Einlagen, Anforderungen entsprechend DIN 4109-1, Länge Aufhängung bis 0,5 m, Befestigung an Montageschienen, Feuerwiderstandsklasse F 90 DIN 4102-2, Rohr aus Kunststoff, DN 50, Arbeitshöhe des Montageortes bis 3,5 m über der Standfläche des hierfür erforderlichen Gerüstes.
Menge: 8,000 St
Kostenträger: 411

**1.2.61 Rohrschelle Stahl verz L bis 0,5m F90 DN75**
*** wie Position 1.2.60
STLB-Bau 2025-10 042
DN 75,
Menge: 2,000 St
Kostenträger: 411

**1.2.62 Rohrschelle Stahl verz L bis 0,5m F90 DN110**
*** wie Position 1.2.60
STLB-Bau 2025-10 042
DN 110,
Menge: 8,000 St
Kostenträger: 411

**1.2.63 Rohrschelle Stahl verz L bis 0,5m F90 DN50**
*** Bezugsbeschreibung
STLB-Bau 2025-10 042
Rohraufhängung als Rohrschelle, aus verzinktem Stahl, mit schalldämmenden Einlagen, Anforderungen entsprechend DIN 4109-1, Länge Aufhängung bis 0,5 m, Befestigung mit Gewindestäben, mit bauaufsichtlich zugelassenen Dübeln, Feuerwiderstandsklasse F 90 DIN 4102-2, einschl. Bohrarbeiten, Befestigungsuntergrund Holz, Rohr aus Kunststoff, DN 50, Arbeitshöhe des Montageortes bis 3,5 m über der Standfläche des hierfür erforderlichen Gerüstes.
Menge: 8,000 St
Kostenträger: 411

**1.2.64 Rohrschelle Stahl verz L bis 0,5m F90 DN75**
*** wie Position 1.2.63
STLB-Bau 2025-10 042
DN 75,
Menge: 2,000 St
Kostenträger: 411

**1.2.65 Rohrschelle Stahl verz L bis 0,5m F90 DN110**
*** wie Position 1.2.63
STLB-Bau 2025-10 042
DN 110,
Menge: 8,000 St
Kostenträger: 411

**1.2.66 Konstruktion Winkelkonsolen Knotenbleche Stahl verz Stütz-Hänge-Trag-Sonderbefestigung F90 Ausladung 250-300mm**
*** Bezugsbeschreibung
STLB-Bau 2025-10 042
Konstruktion aus Winkelkonsolen, Knotenblechen und Abschlussverbindungsprofilen, aus verzinktem Stahl, für Stütz-, Hänge-, Trag- und Sonderbefestigung, Feuerwiderstandsklasse F 90 DIN 4102-2, Ausladung über 250 bis 300 mm, der rechnerische Nachweis der Tragfähigkeit ist auf Verlangen vorzulegen, Arbeitshöhe des Montageortes bis 3,5 m über der Standfläche des hierfür erforderlichen Gerüstes.
Menge: 2,000 St
Kostenträger: 411

**1.2.67 Konstruktion Winkelkonsolen Knotenbleche Stahl verz Stütz-Hänge-Trag-Sonderbefestigung F90 Ausladung 300-350mm**
*** wie Position 1.2.66
STLB-Bau 2025-10 042
Ausladung über 300 bis 350 mm,
Menge: 2,000 St
Kostenträger: 411

**1.2.68 C-Profilschiene Stahl verz Stütz-Hänge-Trag-Sonderbefestigung F90 B 30mm**
STLB-Bau 2025-10 042
C-Profilschiene (Ankerschiene), aus verzinktem Stahl, für Stütz-, Hänge-, Trag- und Sonderbefestigung, Feuerwiderstandsklasse F 90 DIN 4102-2, Profilbreite 30 mm, der rechnerische Nachweis der Tragfähigkeit ist auf Verlangen vorzulegen, Arbeitshöhe des Montageortes bis 3,5 m über der Standfläche des hierfür erforderlichen Gerüstes.
Menge: 20,000 m
Kostenträger: 411

**1.2.69 Form-Hohlprofilstahlkonstruktion Stahl verz Stütz-Hänge-Trag-Sonderbefestigung F90**
STLB-Bau 2025-10 042
Form-/Hohlprofilstahlkonstruktion, aus verzinktem Stahl, für Stütz-, Hänge-, Trag- und Sonderbefestigung, schallentkoppelt gelagert, Feuerwiderstandsklasse F 90 DIN 4102-2, der rechnerische Nachweis der Tragfähigkeit ist auf Verlangen vorzulegen, Arbeitshöhe des Montageortes bis 3,5 m über der Standfläche des hierfür erforderlichen Gerüstes.
Menge: 10,000 kg
Kostenträger: 411

**1.2.70 Anschluss herstellen Abwasser-Grundltg DN100 Steckmuffe PE-Rohr DN75**
*** Bezugsbeschreibung
STLB-Bau 2025-10 044
Anschluss herstellen, an vorh. Abwasser-Grundleitung, aus Kunststoffrohr, DN 100, durch Steckmuffenverbindung, mit PE-Rohr DIN EN 1519-1, 2. DN 75, einschl. Anschlussformstück und Dichtungsmittel.
Menge: 1,000 St
Kostenträger: 411

**1.2.71 Anschluss herstellen Abwasser-Grundltg DN100 Steckmuffe PE-Rohr DN100**
*** wie Position 1.2.70
STLB-Bau 2025-10 044
2. DN 100,
Menge: 9,000 St
Kostenträger: 411

**1.2.72 Dunstrohrentlüftungshaube Nennweite DN 75**
*** Bezugsbeschreibung
Dunstrohrentlüftungshaube Nennweite DN 75

für Schrägdach bis 30° Neigung, zweiteilig als Grund- und Aufstockelement (verschraubbar), aus Kunststoff, für wärmegedämmte Dächer, best. aus:

- Grundplatte mit Rohrleitungsanschluss, Nennweite  DN 75, mit vorgefertigter und fest angeschlossener hochpolymerer Dichtbahn, (die genaue Materialabstimmung der werksseitig angebrachten Dichtfolie am Aufstockelement hat zwingend vor Bestellung  der einzelnen Komponenten mit der beauftragten Dachdeckerfirma zu  erfolgen).
- Lüftungsrohr, verschraubbar, in  Normalausführung, als Oberteil mit Rosette 100 mm / 125 mm Flexanschlussleitung in verstärkter  Ausführung, Wandstärke 2,5 mm, mit  Doppeladapter für 100er und 75er  Anschluss

liefern und gemeinsam mit der zur Ausführung kommenden
Dachdeckerfirma montieren. Die Eindichtung in die
Dachhaut erfolgt bauseits durch den Dachdecker.
Menge: 1,000 St
Kostenträger: 411

**1.2.73 Dunstrohrentlüftungshaube Nennweite DN 100**
*** wie Position 1.2.72
Menge: 4,000 St
Kostenträger: 411

**1.2.74 Geruchverschluss Waschmaschine/Geschirrspülmaschine DN 50**
Geruchverschluss DIN 19541 mit Prüfzeichen

für Waschmaschine/ Geschirrspülmaschine, DN 50, aus Kunststoff, heißwasserbeständig, Farbton weiß, als Wandeinbaugeruchverschluss mit Kasten und Abdeckung verchromt, mit Reinigungsöffnung, durch Abdeckplatte verdeckt, mit Gewindeausgang R 1 inkl. Anschlussbogenverschraubung.
Menge: 4,000 St
Kostenträger: 411

**1.2.75 Röhrengeruchverschluss Nennweite DN 50 mit Trichter**
Röhrengeruchverschluss Nennweite DN 50 mit Trichter

Röhrengeruchverschluss aus Kunststoff,
mit waagerechtem Abgangsbogen, Verstellrohr mit
Trichter für Leckwasser und Wandhalterung,
güteüberwacht, nach DIN EN 411.
Menge: 2,000 St
Kostenträger: 411

**1.2.76 Röhrengeruchverschluss Nennweite DN 50**
Röhrengeruchverschluss Nennweite DN 50

Röhrengeruchverschluss aus Kunststoff,
mit waagerechtem Abgangsbogen, Verstellrohr
bei Bedarf mit Wandhalterung,
güteüberwacht, nach DIN EN 411.
Menge: 2,000 St
Kostenträger: 411

#### 1.3 Dämmung Schmutz- und Regenwasserleitungen (KG 411)

**1.3.1 Wärmedämmung Rohr DN75 Gebäude Mineralwolle Rohrschale D 30mm**
*** Bezugsbeschreibung
STLB-Bau 2025-10 047
Wärmedämmung ohne Ummantelung DIN 4140 an haus- und betriebstechnischen Anlagen, an Rohrleitung, DN 75, im Gebäude, Dämmung aus Mineralwolle DIN EN 14303, als Rohrschale, Dämmschichtdicke 30 mm, Baustoffklasse DIN 4102-1 A2 (nichtbrennbar), Wärmeleitfähigkeit 0,035 W/(mK) bei 40 Grad C Mitteltemperatur DIN EN 12667, kaschiert mit Alufolie, Arbeitshöhe des Montageortes bis 3,5 m über der Standfläche des hierfür erforderlichen Gerüstes.
Menge: 2,000 m
Kostenträger: 411

**1.3.2 Wärmedämmung Rohr DN110 Gebäude Mineralwolle Rohrschale D 30mm**
*** wie Position 1.3.1
STLB-Bau 2025-10 047
DN 110,
Menge: 4,000 m
Kostenträger: 411

**1.3.3 Bogen Mineralwolle AS-Qualität Wärmedämmung Rohr DN75 Gebäude 0,035W/(mK) D 40mm kaschiert Alu-Folie**
*** Bezugsbeschreibung
STLB-Bau 2025-10 047
Bogen aus Mineralwolle DIN EN 14303, AS-Qualität, Wärmedämmung DIN 4140 an haus- und betriebstechnischen Anlagen, an Rohrleitung, DN 75, im Gebäude, Baustoffklasse DIN 4102-1 A (nichtbrennbar), Wärmeleitfähigkeit 0,035 W/(mK) bei 40 Grad C Mitteltemperatur DIN EN 12667, Dämmschichtdicke 40 mm, kaschiert mit Aluminiumfolie, Arbeitshöhe des Montageortes bis 3,5 m über der Standfläche des hierfür erforderlichen Gerüstes.
Menge: 2,000 St
Kostenträger: 411

**1.3.4 Bogen Mineralwolle AS-Qualität Wärmedämmung Rohr DN110 Gebäude 0,035W/(mK) D 40mm kaschiert Alu-Folie**
*** wie Position 1.3.3
STLB-Bau 2025-10 047
DN 110,
Menge: 3,000 St
Kostenträger: 411

**1.3.5 Abzweig Mineralwolle AS-Qualität Wärmedämmung Rohr DN75 Gebäude 0,035W/(mK) D 30mm kaschiert Alu-Folie**
*** Bezugsbeschreibung
STLB-Bau 2025-10 047
Abzweig aus Mineralwolle DIN EN 14303, AS-Qualität, Wärmedämmung DIN 4140 an haus- und betriebstechnischen Anlagen, an Rohrleitung, DN 75, im Gebäude, Baustoffklasse DIN 4102-1 A (nichtbrennbar), Wärmeleitfähigkeit 0,035 W/(mK) bei 40 Grad C Mitteltemperatur DIN EN 12667, Dämmschichtdicke 30 mm, kaschiert mit Aluminiumfolie, Arbeitshöhe des Montageortes bis 3,5 m über der Standfläche des hierfür erforderlichen Gerüstes.
Menge: 1,000 St
Kostenträger: 411

**1.3.6 Abzweig Mineralwolle AS-Qualität Wärmedämmung Rohr DN110 Gebäude 0,035W/(mK) D 30mm kaschiert Alu-Folie**
*** wie Position 1.3.5
STLB-Bau 2025-10 047
DN 110,
Menge: 1,000 St
Kostenträger: 411

**1.3.7 Reduzierung Mineralwolle AS-Qualität Wärmedämmung Rohr DN75 Gebäude 0,035W/(mK) D 30mm kaschiert Alu-Folie**
*** Bezugsbeschreibung
STLB-Bau 2025-10 047
Reduzierung aus Mineralwolle DIN EN 14303, AS-Qualität, Wärmedämmung DIN 4140 an haus- und betriebstechnischen Anlagen, an Rohrleitung, DN 75, im Gebäude, Baustoffklasse DIN 4102-1 A (nichtbrennbar), Wärmeleitfähigkeit 0,035 W/(mK) bei 40 Grad C Mitteltemperatur DIN EN 12667, Dämmschichtdicke 30 mm, kaschiert mit Aluminiumfolie, Arbeitshöhe des Montageortes bis 3,5 m über der Standfläche des hierfür erforderlichen Gerüstes.
Menge: 1,000 St
Kostenträger: 411

**1.3.8 Reduzierung Mineralwolle AS-Qualität Wärmedämmung Rohr DN110 Gebäude 0,035W/(mK) D 30mm kaschiert Alu-Folie**
*** wie Position 1.3.7
STLB-Bau 2025-10 047
DN 110,
Menge: 1,000 St
Kostenträger: 411

**1.3.9 Übergangsstück Mineralwolle AS-Qualität Wärmedämmung Rohr DN75 Gebäude 0,035W/(mK) D 30mm kaschiert Alu-Folie**
*** Bezugsbeschreibung
STLB-Bau 2025-10 047
Übergangsstück aus Mineralwolle DIN EN 14303, AS-Qualität, Wärmedämmung DIN 4140 an haus- und betriebstechnischen Anlagen, an Rohrleitung, DN 75, im Gebäude, Baustoffklasse DIN 4102-1 A (nichtbrennbar), Wärmeleitfähigkeit 0,035 W/(mK) bei 40 Grad C Mitteltemperatur DIN EN 12667, Dämmschichtdicke 30 mm, kaschiert mit Aluminiumfolie, Arbeitshöhe des Montageortes bis 3,5 m über der Standfläche des hierfür erforderlichen Gerüstes.
Menge: 1,000 St
Kostenträger: 411

**1.3.10 Übergangsstück Mineralwolle AS-Qualität Wärmedämmung Rohr DN110 Gebäude 0,035W/(mK) D 30mm kaschiert Alu-Folie**
*** wie Position 1.3.9
STLB-Bau 2025-10 047
DN 110,
Menge: 1,000 St
Kostenträger: 411

**1.3.11 Kappe Mineralwolle AS-Qualität Wärmedämmung Rohr DN75 Gebäude 0,035W/(mK) D 30mm kaschiert Alu-Folie**
*** Bezugsbeschreibung
STLB-Bau 2025-10 047
Kappe aus Mineralwolle DIN EN 14303, AS-Qualität, Wärmedämmung DIN 4140 an haus- und betriebstechnischen Anlagen, an Rohrleitung, DN 75, im Gebäude, Baustoffklasse DIN 4102-1 A (nichtbrennbar), Wärmeleitfähigkeit 0,035 W/(mK) bei 40 Grad C Mitteltemperatur DIN EN 12667, Dämmschichtdicke 30 mm, kaschiert mit Aluminiumfolie, Arbeitshöhe des Montageortes bis 3,5 m über der Standfläche des hierfür erforderlichen Gerüstes.
Menge: 1,000 St
Kostenträger: 411

**1.3.12 Kappe Mineralwolle AS-Qualität Wärmedämmung Rohr DN110 Gebäude 0,035W/(mK) D 30mm kaschiert Alu-Folie**
*** wie Position 1.3.11
STLB-Bau 2025-10 047
DN 110,
Menge: 1,000 St
Kostenträger: 411

**1.3.13 Wärmedämmung Ummantelung Rohr DN75 Gebäude Mineralwolle Rohrschale D 30mm Mantel prof.Blech Stahl verz**
*** Bezugsbeschreibung
STLB-Bau 2025-10 047
Wärmedämmung einschl. Ummantelung DIN 4140 an haus- und betriebstechnischen Anlagen, an Rohrleitung, DN 75, im Gebäude, Dämmung aus Mineralwolle DIN EN 14303, als Rohrschale, Dämmschichtdicke 30 mm, Baustoffklasse DIN 4102-1 A2 (nichtbrennbar), Wärmeleitfähigkeit 0,035 W/(mK) bei 40 Grad C Mitteltemperatur DIN EN 12667, kaschiert mit Alufolie, Ummantelung aus profiliertem Blech, Stahl, feuerverzinkt, Blechdicke 0,6 mm, Überlappungen verschrauben und mit plastischem Dichtstoff abdichten, Arbeitshöhe des Montageortes bis 3,5 m über der Standfläche des hierfür erforderlichen Gerüstes.
Menge: 2,000 m
Kostenträger: 411

**1.3.14 Wärmedämmung Ummantelung Rohr DN110 Gebäude Mineralwolle Rohrschale D 30mm Mantel prof.Blech Stahl verz**
*** wie Position 1.3.13
STLB-Bau 2025-10 047
DN 110,
Menge: 5,000 m
Kostenträger: 411

**1.3.15 Bogen Mineralwolle AS-Qualität Wärmedämmung Ummantelung Rohr DN75 Gebäude 0,035W/(mK) D 30mm kaschiert Alu-Folie Mantel prof.Blech Stahl verz D 0,6mm verschrauben Dichtstoff abdichten**
*** Bezugsbeschreibung
STLB-Bau 2025-10 047
Bogen aus Mineralwolle DIN EN 14303, AS-Qualität, Wärmedämmung einschl. Ummantelung DIN 4140 an haus- und betriebstechnischen Anlagen, an Rohrleitung, DN 75, im Gebäude, Baustoffklasse DIN 4102-1 A (nichtbrennbar), Wärmeleitfähigkeit 0,035 W/(mK) bei 40 Grad C Mitteltemperatur DIN EN 12667, Dämmschichtdicke 30 mm, kaschiert mit Aluminiumfolie, Ummantelung aus profiliertem Blech, Stahl, feuerverzinkt, Blechdicke 0,6 mm, verschrauben, mit Dichtstoff abdichten, Arbeitshöhe des Montageortes bis 3,5 m über der Standfläche des hierfür erforderlichen Gerüstes.
Menge: 2,000 St
Kostenträger: 411

**1.3.16 Bogen Mineralwolle AS-Qualität Wärmedämmung Ummantelung Rohr DN110 Gebäude 0,035W/(mK) D 30mm kaschiert Alu-Folie Mantel prof.Blech Stahl verz D 0,6mm verschrauben Dichtstoff abdichten**
*** wie Position 1.3.15
STLB-Bau 2025-10 047
DN 110,
Menge: 3,000 St
Kostenträger: 411

**1.3.17 Abzweig Mineralwolle AS-Qualität Wärmedämmung Ummantelung Rohr DN75 Gebäude 0,035W/(mK) D 30mm kaschiert Alu-Folie Mantel prof.Blech Stahl verz D 0,6mm verschrauben Dichtstoff abdichten**
*** Bezugsbeschreibung
STLB-Bau 2025-10 047
Abzweig aus Mineralwolle DIN EN 14303, AS-Qualität, Wärmedämmung einschl. Ummantelung DIN 4140 an haus- und betriebstechnischen Anlagen, an Rohrleitung, DN 75, im Gebäude, Baustoffklasse DIN 4102-1 A (nichtbrennbar), Wärmeleitfähigkeit 0,035 W/(mK) bei 40 Grad C Mitteltemperatur DIN EN 12667, Dämmschichtdicke 30 mm, kaschiert mit Aluminiumfolie, Ummantelung aus profiliertem Blech, Stahl, feuerverzinkt, Blechdicke 0,6 mm, verschrauben, mit Dichtstoff abdichten.
Menge: 1,000 St
Kostenträger: 411

**1.3.18 Abzweig Mineralwolle AS-Qualität Wärmedämmung Ummantelung Rohr DN110 Gebäude 0,035W/(mK) D 30mm kaschiert Alu-Folie Mantel prof.Blech Stahl verz D 0,6mm verschrauben Dichtstoff abdichten**
*** wie Position 1.3.17
STLB-Bau 2025-10 047
DN 110,
Menge: 1,000 St
Kostenträger: 411

**1.3.19 Reduzierung Mineralwolle AS-Qualität Wärmedämmung Ummantelung Rohr DN75 Gebäude 0,035W/(mK) D 30mm kaschiert Alu-Folie Mantel prof.Blech Stahl verz D 0,6mm verschrauben Dichtstoff abdichten**
*** Bezugsbeschreibung
STLB-Bau 2025-10 047
Reduzierung aus Mineralwolle DIN EN 14303, AS-Qualität, Wärmedämmung einschl. Ummantelung DIN 4140 an haus- und betriebstechnischen Anlagen, an Rohrleitung, DN 75, im Gebäude, Baustoffklasse DIN 4102-1 A (nichtbrennbar), Wärmeleitfähigkeit 0,035 W/(mK) bei 40 Grad C Mitteltemperatur DIN EN 12667, Dämmschichtdicke 30 mm, kaschiert mit Aluminiumfolie, Ummantelung aus profiliertem Blech, Stahl, feuerverzinkt, Blechdicke 0,6 mm, verschrauben, mit Dichtstoff abdichten, Arbeitshöhe des Montageortes bis 3,5 m über der Standfläche des hierfür erforderlichen Gerüstes.
Menge: 1,000 St
Kostenträger: 411

**1.3.20 Reduzierung Mineralwolle AS-Qualität Wärmedämmung Ummantelung Rohr DN110 Gebäude 0,035W/(mK) D 30mm kaschiert Alu-Folie Mantel prof.Blech Stahl verz D 0,6mm verschrauben Dichtstoff abdichten**
*** wie Position 1.3.19
STLB-Bau 2025-10 047
DN 110,
Menge: 1,000 St
Kostenträger: 411

**1.3.21 Übergangsstück Mineralwolle AS-Qualität Wärmedämmung Ummantelung Rohr DN75 Gebäude 0,035W/(mK) D 30mm kaschiert Alu-Folie Mantel prof.Blech Stahl verz D 0,6mm verschrauben Dichtstoff abdichten**
*** Bezugsbeschreibung
STLB-Bau 2025-10 047
Übergangsstück aus Mineralwolle DIN EN 14303, AS-Qualität, Wärmedämmung einschl. Ummantelung DIN 4140 an haus- und betriebstechnischen Anlagen, an Rohrleitung, DN 75, im Gebäude, Baustoffklasse DIN 4102-1 A (nichtbrennbar), Wärmeleitfähigkeit 0,035 W/(mK) bei 40 Grad C Mitteltemperatur DIN EN 12667, Dämmschichtdicke 30 mm, kaschiert mit Aluminiumfolie, Ummantelung aus profiliertem Blech, Stahl, feuerverzinkt, Blechdicke 0,6 mm, verschrauben, mit Dichtstoff abdichten, Arbeitshöhe des Montageortes bis 3,5 m über der Standfläche des hierfür erforderlichen Gerüstes.
Menge: 1,000 St
Kostenträger: 411

**1.3.22 Übergangsstück Mineralwolle AS-Qualität Wärmedämmung Ummantelung Rohr DN110 Gebäude 0,035W/(mK) D 30mm kaschiert Alu-Folie Mantel prof.Blech Stahl verz D 0,6mm verschrauben Dichtstoff abdichten**
*** wie Position 1.3.21
STLB-Bau 2025-10 047
DN 110,
Menge: 1,000 St
Kostenträger: 411

**1.3.23 Kappe Mineralwolle AS-Qualität Wärmedämmung Ummantelung Rohr DN75 Gebäude 0,035W/(mK) D 30mm kaschiert Alu-Folie Mantel prof.Blech Stahl verz D 0,6mm verschrauben Dichtstoff abdichten**
*** Bezugsbeschreibung
STLB-Bau 2025-10 047
Kappe aus Mineralwolle DIN EN 14303, AS-Qualität, Wärmedämmung einschl. Ummantelung DIN 4140 an haus- und betriebstechnischen Anlagen, an Rohrleitung, DN 75, im Gebäude, Baustoffklasse DIN 4102-1 A (nichtbrennbar), Wärmeleitfähigkeit 0,035 W/(mK) bei 40 Grad C Mitteltemperatur DIN EN 12667, Dämmschichtdicke 30 mm, kaschiert mit Aluminiumfolie, Ummantelung aus profiliertem Blech, Stahl, feuerverzinkt, Blechdicke 0,6 mm, verschrauben, mit Dichtstoff abdichten, Arbeitshöhe des Montageortes bis 3,5 m über der Standfläche des hierfür erforderlichen Gerüstes.
Menge: 1,000 St
Kostenträger: 411

**1.3.24 Kappe Mineralwolle AS-Qualität Wärmedämmung Ummantelung Rohr DN110 Gebäude 0,035W/(mK) D 30mm kaschiert Alu-Folie Mantel prof.Blech Stahl verz D 0,6mm verschrauben Dichtstoff abdichten**
*** wie Position 1.3.23
STLB-Bau 2025-10 047
DN 110,
Menge: 1,000 St
Kostenträger: 411

**1.3.25 Kältedämmung Rohr DN75 Gebäude flexibler Elastomerschaum D 19mm**
*** Bezugsbeschreibung
STLB-Bau 2025-10 047
Kältedämmung DIN 4140, an Rohrleitung, DN 75, im Gebäude, Dämmung aus flexiblem Elastomerschaum DIN EN 14304, Dämmschichtdicke 19 mm, Baustoffklasse DIN 4102-1 B1 (schwerentflammbar), Wärmeleitfähigkeit 0,036 W/(mK) bei 0 Grad C Mitteltemperatur DIN EN 12667, Wasserdampfdiffusionswiderstandszahl 3000 DIN EN ISO 12629, DIN EN 12086, Arbeitshöhe des Montageortes bis 3,5 m über der Standfläche des hierfür erforderlichen Gerüstes.
Menge: 2,000 m
Kostenträger: 411

**1.3.26 Kältedämmung Rohr DN110 Gebäude flexibler Elastomerschaum D 19mm**
*** wie Position 1.3.25
STLB-Bau 2025-10 047
DN 110,
Menge: 12,000 m
Kostenträger: 411

**1.3.27 Bogen flexibler Elastomerschaum Kältedämmung Rohr DN75 Gebäude 0,033W/(mK) D 19mm**
*** Bezugsbeschreibung
STLB-Bau 2025-10 047
Bogen aus flexiblem Elastomerschaum DIN EN 14304, Kältedämmung DIN 4140 an haus- und betriebstechnischen Anlagen, an Rohrleitung, DN 75, im Gebäude, Baustoffklasse DIN 4102-1 B1 (schwerentflammbar), Wärmeleitfähigkeit 0,033 W/(mK) bei 0 Grad C Mitteltemperatur DIN EN 12667, Dämmschichtdicke 19 mm, Arbeitshöhe des Montageortes bis 3,5 m über der Standfläche des hierfür erforderlichen Gerüstes.
Menge: 2,000 St
Kostenträger: 411

**1.3.28 Bogen flexibler Elastomerschaum Kältedämmung Rohr DN110 Gebäude 0,033W/(mK) D 19mm**
*** wie Position 1.3.27
STLB-Bau 2025-10 047
DN 110,
Menge: 8,000 St
Kostenträger: 411

**1.3.29 Kappe flexibler Elastomerschaum Kältedämmung Rohr DN75 Gebäude 0,033W/(mK) D 19mm**
*** Bezugsbeschreibung
STLB-Bau 2025-10 047
Kappe aus flexiblem Elastomerschaum DIN EN 14304, Kältedämmung DIN 4140 an haus- und betriebstechnischen Anlagen, an Rohrleitung, DN 75, im Gebäude, Baustoffklasse DIN 4102-1 B1 (schwerentflammbar), Wärmeleitfähigkeit 0,033 W/(mK) bei 0 Grad C Mitteltemperatur DIN EN 12667, Dämmschichtdicke 19 mm, Arbeitshöhe des Montageortes bis 3,5 m über der Standfläche des hierfür erforderlichen Gerüstes.
Menge: 2,000 St
Kostenträger: 411

**1.3.30 Kappe flexibler Elastomerschaum Kältedämmung Rohr DN110 Gebäude 0,033W/(mK) D 19mm**
*** wie Position 1.3.29
STLB-Bau 2025-10 047
DN 110,
Menge: 5,000 St
Kostenträger: 411

**1.3.31 Passstück flexibler Elastomerschaum Kältedämmung Rohr DN75 Gebäude 0,033W/(mK) D 19mm**
*** Bezugsbeschreibung
STLB-Bau 2025-10 047
Passstück aus flexiblem Elastomerschaum DIN EN 14304, Kältedämmung DIN 4140 an haus- und betriebstechnischen Anlagen, an Rohrleitung, DN 75, im Gebäude, Baustoffklasse DIN 4102-1 B1 (schwerentflammbar), Wärmeleitfähigkeit 0,033 W/(mK) bei 0 Grad C Mitteltemperatur DIN EN 12667, Dämmschichtdicke 19 mm, Arbeitshöhe des Montageortes bis 3,5 m über der Standfläche des hierfür erforderlichen Gerüstes.
Menge: 2,000 St
Kostenträger: 411

**1.3.32 Passstück flexibler Elastomerschaum Kältedämmung Rohr DN110 Gebäude 0,033W/(mK) D 19mm**
*** wie Position 1.3.31
STLB-Bau 2025-10 047
DN 110,
Menge: 5,000 St
Kostenträger: 411

**1.3.33 Kältedämmung Ummantelung Rohr DN110 Gebäude flexibler Elastomerschaum D 19mm Mantel prof.Blech Stahl verz**
STLB-Bau 2025-10 047
Kältedämmung einschl. Ummantelung DIN 4140, an Rohrleitung, DN 110, im Gebäude, Dämmung aus flexiblem Elastomerschaum DIN EN 14304, Dämmschichtdicke 19 mm, Baustoffklasse DIN 4102-1 B1 (schwerentflammbar), Wärmeleitfähigkeit 0,036 W/(mK) bei 0 Grad C Mitteltemperatur DIN EN 12667, Wasserdampfdiffusionswiderstandszahl 3000 DIN EN ISO 12629, DIN EN 12086, Ummantelung aus profiliertem Blech, Stahl, feuerverzinkt, Blechdicke 0,6 mm, mit Luftspalt, Überlappungen verschrauben und mit plastischem Dichtstoff abdichten, Arbeitshöhe des Montageortes bis 3,5 m über der Standfläche des hierfür erforderlichen Gerüstes.
Menge: 3,000 m
Kostenträger: 411

**1.3.34 Bogen flexibler Elastomerschaum Kältedämmung Ummantelung Rohr DN110 Gebäude 0,033W/(mK) D 19mm Mantel prof.Blech Stahl verz D 0,6mm verschrauben Dichtstoff abdichten**
STLB-Bau 2025-10 047
Bogen aus flexiblem Elastomerschaum DIN EN 14304, Kältedämmung einschl. Ummantelung DIN 4140 an haus- und betriebstechnischen Anlagen, an Rohrleitung, DN 110, im Gebäude, Baustoffklasse DIN 4102-1 B1 (schwerentflammbar), Wärmeleitfähigkeit 0,033 W/(mK) bei 0 Grad C Mitteltemperatur DIN EN 12667, Dämmschichtdicke 19 mm, Ummantelung aus profiliertem Blech, Stahl, feuerverzinkt, Blechdicke 0,6 mm, ohne Luftspalt, verschrauben, mit Dichtstoff abdichten, Arbeitshöhe des Montageortes bis 3,5 m über der Standfläche des hierfür erforderlichen Gerüstes.
Menge: 2,000 St
Kostenträger: 411

**1.3.35 Kappe flexibler Elastomerschaum Kältedämmung Ummantelung Rohr DN110 Gebäude 0,033W/(mK) D 19mm Mantel prof.Blech Stahl verz D 0,6mm verschrauben Dichtstoff abdichten**
STLB-Bau 2025-10 047
Kappe aus flexiblem Elastomerschaum DIN EN 14304, Kältedämmung einschl. Ummantelung DIN 4140 an haus- und betriebstechnischen Anlagen, an Rohrleitung, DN 110, im Gebäude, Baustoffklasse DIN 4102-1 B1 (schwerentflammbar), Wärmeleitfähigkeit 0,033 W/(mK) bei 0 Grad C Mitteltemperatur DIN EN 12667, Dämmschichtdicke 19 mm, Ummantelung aus profiliertem Blech, Stahl, feuerverzinkt, Blechdicke 0,6 mm, ohne Luftspalt, verschrauben, mit Dichtstoff abdichten, Arbeitshöhe des Montageortes bis 3,5 m über der Standfläche des hierfür erforderlichen Gerüstes.
Menge: 2,000 St
Kostenträger: 411

**1.3.36 Passstück flexibler Elastomerschaum Kältedämmung Ummantelung Rohr DN110 Gebäude 0,033W/(mK) D 19mm Mantel prof.Blech Stahl verz D 0,6mm verschrauben Dichtstoff abdichten**
STLB-Bau 2025-10 047
Passstück aus flexiblem Elastomerschaum DIN EN 14304, Kältedämmung einschl. Ummantelung DIN 4140 an haus- und betriebstechnischen Anlagen, an Rohrleitung, DN 110, im Gebäude, Baustoffklasse DIN 4102-1 B1 (schwerentflammbar), Wärmeleitfähigkeit 0,033 W/(mK) bei 0 Grad C Mitteltemperatur DIN EN 12667, Dämmschichtdicke 19 mm, Ummantelung aus profiliertem Blech, Stahl, feuerverzinkt, Blechdicke 0,6 mm, ohne Luftspalt, verschrauben, mit Dichtstoff abdichten, Arbeitshöhe des Montageortes bis 3,5 m über der Standfläche des hierfür erforderlichen Gerüstes.
Menge: 2,000 St
Kostenträger: 411

*Hinweis: Für die folgenden Positionen Schalldämmung hat der AN 2 Formstücke pro Meter zu kalkulieren, der Aufwand ist mit den Einheitspreisen abgegolten.*

**1.3.37 Schalldämmung Rohr Kunststofffolie Schlauch D 4mm DN50**
*** Bezugsbeschreibung
STLB-Bau 2025-10 047
Schalldämmung an Rohrleitung, aus Kunststofffolie, als Schlauch, Dicke 4 mm, Baustoffklasse DIN 4102-1 B2 (normalentflammbar), DN 50.
Menge: 55,000 m
Kostenträger: 411

**1.3.38 Schalldämmung Rohr Kunststofffolie Schlauch D 4mm DN75**
*** wie Position 1.3.37
STLB-Bau 2025-10 047
DN 75.
Menge: 12,000 m
Kostenträger: 411

**1.3.39 Schalldämmung Rohr Kunststofffolie Schlauch D 4mm DN110**
*** wie Position 1.3.37
STLB-Bau 2025-10 047
DN 110.
Menge: 55,000 m
Kostenträger: 411

#### 1.4 Kondensatleitungen Klimageräte (KG 411)

**1.4.1 Rohr Stahl niro geschweißt Nichttrinkwasser AD 28mm WD 1,2mm Pressen**
STLB-Bau 2025-10 042
Rohrleitung aus nichtrostenden Stahlrohren DVGW GW 541, geschweißt, Werkstoff-Nr 1.4401, für Nichttrinkwasser, Außendurchmesser 28 mm, Wanddicke 1,2 mm, Verbindung durch Pressen, mit Verpresstkennzeichnung und Prüfsicherheit, einschl. Dichtungsmittel und Herstellen der Verbindungen, Form- und Verbindungsstücke werden gesondert vergütet, besondere Rohrbefestigungen werden gesondert vergütet, Verlegung in Gebäuden, Arbeitshöhe des Montageortes bis 3,5 m über der Standfläche des hierfür erforderlichen Gerüstes.
Menge: 6,000 m
Kostenträger: 412

**1.4.2 Winkel Einsteckende Stahl niro Nichttrinkwasser Pressverbindung AD 28mm**
STLB-Bau 2025-10 042
Winkel, mit Einsteckende, aus nichtrostendem Stahl, für Rohrleitung aus nichtrostendem Stahl, für Nichttrinkwasser, als Pressverbindung mit DVGW-Zertifizierung, mit Verpresstkennzeichnung und Prüfsicherheit, Außendurchmesser 28 mm.
Menge: 7,000 St
Kostenträger: 412

**1.4.3 Muffe Einsteckende Stahl niro Nichttrinkwasser Pressverbindung AD 28mm**
STLB-Bau 2025-10 042
Muffe, mit Einsteckende, aus nichtrostendem Stahl, für Rohrleitung aus nichtrostendem Stahl, für Nichttrinkwasser, als Pressverbindung mit DVGW-Zertifizierung, mit Verpresstkennzeichnung und Prüfsicherheit, Außendurchmesser 28 mm.
Menge: 1,000 St
Kostenträger: 412

**1.4.4 Gerade Verschraubung Stahl niro Nichttrinkwasser Pressverbindung AD 28mm**
STLB-Bau 2025-10 042
Gerade Verschraubung, aus nichtrostendem Stahl, für Rohrleitung aus nichtrostendem Stahl, für Nichttrinkwasser, als Pressverbindung mit DVGW-Zertifizierung, mit Verpresstkennzeichnung und Prüfsicherheit, Außendurchmesser 28 mm.
Menge: 3,000 St
Kostenträger: 412

**1.4.5 Rohrschelle Stahl verz L bis 0,5m F90 DN25**
STLB-Bau 2025-10 042
Rohraufhängung als Rohrschelle, aus verzinktem Stahl, mit schalldämmenden Einlagen, Anforderungen entsprechend DIN 4109-1, Länge Aufhängung bis 0,5 m, Befestigung mit Gewindestäben, mit bauaufsichtlich zugelassenen Dübeln, Feuerwiderstandsklasse F 90 DIN 4102-2, einschl. Bohrarbeiten, Befestigungsuntergrund Beton, Rohr aus nichtrostendem Stahl, DN 25, für Kondensat, Arbeitshöhe des Montageortes bis 3,5 m über der Standfläche des hierfür erforderlichen Gerüstes.
Menge: 4,000 St
Kostenträger: 412

**1.4.6 Brandschutzabschottung Rohr Stahl R90 DN25 Gebäude Wand D 360mm 0,1-0,2m2**
STLB-Bau 2025-10 047
Brandschutzabschottung von Rohrleitung aus Stahl, mit allgemeinem bauaufsichtlichen Prüfzeugnis/allgemeiner bauaufsichtlicher Zulassung, Feuerwiderstandsklasse R 90 DIN 4102-11,
Rohrleitung nicht gedämmt, DN 25, Verlegung im Gebäude, Arbeitshöhe des Montageortes bis 3,5 m über der Standfläche des hierfür erforderlichen Gerüstes, Wand aus Beton, Dicke 360 mm, eckiger Durchbruch, Querschnitt über 0,1 bis 0,2 m2, Fugenbreite bis 15 mm, Spalt füllen mit Brandschutzmörtel.
Menge: 1,000 St
Kostenträger: 412

#### 1.5 Bodenabläufe und Hebenalagen (KG 411)

*Hinweis: Bodenabläufe Kellergeschoss ohne Brandschutz*

**1.5.1 Abdichtring mit Lippen**
Abdichtring mit Lippen
Material NBR
zur Abdichtung des Ringspaltes zwischen
Aufsatzstück und Ablaufkörper
passend für Aufsatzstücke,
DN 100
Menge: 1,000 St
Kostenträger: 411

**1.5.2 Aufsatzstück**
Aufsatzstück
aus Kunststoff
Stutzendurchmesser 125 mm
mit angespritztem Kunststoffvlies
für die Dünnbettanbindung,
Wassereinwirkungsklasse W3-I gemäß DIN 18534
Rahmen aus Edelstahl 148 x 148 mm
mit Verschieberahmen aus Kunststoff,
Schlitzrost aus Edelstahl, verriegelbar
rutschhemmend, Klasse C gemäß DIN 51097
für Barfußbereich geeignet
Belastungsklasse K3, mit Abdichtring
höhenverstellbar
Menge: 1,000 St
Kostenträger: 411

**1.5.3 Zwischenstück DN 100**
Zwischenstück DN 100
aus Kunststoff,
Stutzendurchmesser 125 mm
mit Abdichtring für Bodenablauf DN 100
Höhenverstellbarkeit 35-90 mm
Menge: 1,000 St
Kostenträger: 411

*Hinweis: Bodenabläufe in Zwischendecken*

**1.5.4 Bodenablauf DN 100**
Bodenablauf DN 100
aus Gusseisen weiß epoxiert
mit Easy-to-Clean Beschichtung
Stutzenneigung 90°
geprüft gemäß DIN EN 1253
ohne Geruchverschluss
Baustoffklasse A1, nicht brennbar
natürlicher, recyclebarer Werkstoff
geprüfter, integrierter Schallschutz gemäß
VDI 4100:2012, SST III = 22dB(A)
mit Pressdichtungsflansch und Erdungsanschluss
mit Sickeröffnungen
mit Bauzeitschutzdeckel
geprüfter Brandschutz von unten und oben
geeignet für Deckendicken ab 100 mm in Verbindung
Ablaufleistung 2,0 l/s
Aussparungsmaße 180 x 320 mm
Menge: 1,000 St
Kostenträger: 411

**1.5.5 Geruchverschluss aus Kunststoff**
Geruchverschluss aus Kunststoff
zweiteilig herausnehmbar
bestehend aus Glocke und Staurohr
mit angespritzter Lippendichtung
DN 100
Menge: 1,000 St
Kostenträger: 411

**1.5.6 Brandschutz-Glockengeruchverschluss**
Brandschutz-Glockengeruchverschluss
DN 100
Feuerwiderstandsklasse R 30 bis R 120
Feuer- und Rauchverschluss zur nachträglichen
Brandschutz-Ausrüstung von Ablaufkörpern DN 100
Stutzenneigung 90°
Menge: 1,000 St
Kostenträger: 411

**1.5.7 Einbauset DN 100**
Einbauset DN 100
aus nicht brennbarem Baustoff, Klasse A 1
zum mörtellosen Einbau in Kernbohrungen
Durchmesser 225 mm
für Bodenabläufe DN 100
mit Klebe- und Pressdichtungsflansch
aus Edelstahl, Stutzenneigung 90°
AD 215 mm/H 150 mm
Menge: 1,000 St
Kostenträger: 411

**1.5.8 Aufsatzstück**
Aufsatzstück
aus Kunststoff
Stutzendurchmesser 125 mm
mit angespritztem Kunststoffvlies
für die Dünnbettanbindung,
Wassereinwirkungsklasse W3-I gemäß DIN 18534
Rahmen aus Edelstahl 148 x 148 mm
mit Verschieberahmen aus Kunststoff,
Schlitzrost aus Edelstahl, verriegelbar
rutschhemmend, Klasse C gemäß DIN 51097
für Barfußbereich geeignet
Belastungsklasse K3, mit Abdichtring
höhenverstellbar
Menge: 1,000 St
Kostenträger: 411

**1.5.9 Zwischenstück DN 100**
Zwischenstück DN 100
aus Kunststoff,
Stutzendurchmesser 125 mm
mit Abdichtring für Bodenablauf DN 100
Höhenverstellbarkeit 35-90 mm
Menge: 1,000 St
Kostenträger: 411

**1.5.10 Klar-/Schmutzwasser-Tauchpumpe**
Klar-/Schmutzwasser-Tauchpumpe
für fäkalienfreies Abwasser, Gehäuse aus GG, mit montiertem Führungsstück DN50, Drehstrom-Ausführung, mit 10 m Kabel,
Leistung: P1= 1,5 kW, P2= 1,1 kW
Spannung: 400 V, 50 Hz, IN = 2,6 A
Drehzahl: 2900 U/min
Schutzart IP 68
Korngröße: 50 mm
Abdichtung: motorseitig durch Gleitringdichtung
Druckleitungsanschluss: Innengewinde R 2', vertikal
inkl. 4m Pumpenkette aus Edelstahl mit Schäkel, Prüfzeugnis und Tragkraftplakette.
Gewicht ca. 26,8 kg
Förderhöhe: H max. = 14 m
Fördermenge: Q max. = 10,9 l/s
Menge: 1,000 St
Kostenträger: 411

**1.5.11 Schaltgerät bis 5,5 kW**
Schaltgerät bis 5,5 kW
Schaltgerät mit Staudruckglocke für eine Pumpe bis 5,5 kW,
zur Niveauregulierung von Flüssigkeitsständen, Füllstand wahlweise über Staudruck Lufteinperlung, externen Sensor (4-20mA) oder Schwimmerschalter,
Motorschütz steuert direkt eine Pumpe bis max. 5,5 kW,
5 Relaiskontakte zur Ausgabe von Störmeldungen,
Alle Werte werden auf LCD-Display angezeigt, Hand - 0 - Auto Funktion,
Quittierungstaster, Zwangseinschaltung der Pumpe, netzunabhängiger Alarm und Akku (85dBA, 5-6h), Betriebsstundenzähler, hohe Störfestigkeit,
Pumpenabschaltung über Ausschaltpunkt u. Nachlauf, elektronische Überwachung des Motorstroms, variabler Staffelanlauf (Einschaltverzögerung),
Sammelstörmeldung potentialfrei u. potential gebunden, Hochwasseralarm potentialfrei, Sammelstörmeldung 230V/AC, Speicher Anzahl Pumpenstarts, integriertes Amperemeter, thermische u. elektrische Überwachung der Pumpe, Service Mode, Messbereich der externen 4-20 mA Niveausonde von 0-12,5m wählbar, im Handbetrieb schaltet die Pumpe nach 2 Minuten Laufzeit automatisch ab, alle Einstellungen u. Störmeldungen bleiben nach Stromausfall erhalten,
Drehfeld- und Phasenausfallkontrolle, Laufzeitüberwachung, Eingang für Schwimmerschalter als Trockenlaufschutz, Analogausgänge 0-10 V und 4-20 mA, Fehlerspeicher, vormontiertes Drehstromkabel 5x4 mm2 mit
CEE 16-Stecker mit Phasenwender,

Gehäusegröße BxHxT: 270 x 264 x 144 mm,
Betriebsspannung: 400V,Frequenz: 50/60 Hz,
Steuerspannung: 230 V/AC/50/Hz,
Leistungsaufnahme im Ruhebetrieb: max. 7W,
Temperaturbereich: -20 bis +60 Grad Celsius,
Schutzart: IP54,
Menüsprache wählbar: deutsch, englisch, polnisch, tschechisch, italienisch, französisch niederländisch, spanisch, portugiesisch
Bestehend aus: Schaltgerät steckerfertig mit 1,5m Anschlusskabel u.
CEE 16-Stecker
20m pneumatische Steuerleitung 8x6mm, Staudruckglocke, Kabeldurchführung,
Einbau- und Bedienungsanleitung,
Menge: 1,000 St
Kostenträger: 411

**1.5.12 Druckrohrleitung DN 50 für Einzelpumpenanlagen**
Druckrohrleitung DN 50 für Einzelpumpenanlagen
zur Einbringung in bauseitige Schächte, teilweise vormontiert,
wahlweise mit vertikalem oder horizontalen
Druckleitungsabgang, bestehend aus:

1 x Kupplungsfuß aus Gusseisen, DN 50
1 x Kugelrückschlagventil aus Gusseisen, DN 50
1 x Kugelhahn aus PP, DN 50
1 x PE-HD Druckleitung, DN 50 (63x3,6 mm PN10)
1 x kurzes Führungsrohr, 40x3,0 mm aus PVC-U, mit
Aufstecknippel für bauseitige Führungsrohrverlängerung

Lose zur bauseitigen Montage sind enthalten:
1 x PVC-U Druckleitung, DN 50 (63x3,6 mm PN10)
1500 mm lang
1 x PP- Kugelhahn mit Klemmverschraubung
1 x 90Gr. Winkel PP mit Klemmverschraubung, DN 50

inkl. Pumpenkette
Menge: 1,000 St
Kostenträger: 411

**1.5.13 Blitzleuchte 230 V**
Blitzleuchte 230 V
Spannung: 230 V AC,
Strom: 40 mA,
Farbe: rot,
Temperatur: -30- 60 Grad Celsius,
Lichtart: blinkend oder leuchtend,
Höhe: 85mm,
DM: 62mm,
mit Adapter für Wand-/Bodenmontage
Schutzart: IP66
Menge: 1,000 St
Kostenträger: 411

**1.5.14 Klemmverschraubung Druckleitung**
Klemmverschraubung Druckleitung
zur Verlängerung einer Druckleitung mit Außendurchmesser 63mm,
Arbeitsdruck: 12,5 bar, Werkstoff: PP,
Zulassung: DVGW/ KIWA/ WRAS
Menge: 1,000 St
Kostenträger: 411

**1.5.15 Inbetriebnahme Pumpstation**
Inbetriebnahme Pumpstation
inkl.
- Erstellung eines Inbetriebnahmeberichtes
- Kontrolle der Installation
- Elektrische Prüfung
- Mechanische Prüfung
- Überprüfung der Armaturen
- Anlagenparametrierung
- Einstellung und Funktionsprüfung der Messeinrichtung
- mehrfacher Probelauf, mit Drehrichtungskontrolle
- Einweisung des örtlichen Betriebspersonals in die Funktion der Anlage
Menge: 1,000 St
Kostenträger: 411

**1.5.16 Abwasserltg Guss 2K-Epoxid-Besch Grundbesch DN50 Zentrale**
STLB-Bau 2025-10 044
Abwasserleitung aus Gusseisen, DIN EN 877 und DIN 19522, für Schmutzwasser, innen mit Zweikomponenten-Epoxid-Beschichtung, außen mit Grundbeschichtung, Farbton rotbraun, DN 50, Verlegung in Zentralen, Form- und Verbindungsstücke werden gesondert vergütet, besondere Rohrbefestigungen werden gesondert vergütet.
Menge: 18,000 m
Kostenträger: 411

**1.5.17 Bogen bis 45Grad Guss 2K-Epoxid-Besch Grundbesch DN50**
STLB-Bau 2025-10 044
Bogen, bis 45 Grad, für Abwasserleitung aus Gusseisen, innen mit Zweikomponenten-Epoxid-Beschichtung, außen mit Grundbeschichtung, Farbton rotbraun, DN 50.
Menge: 10,000 St
Kostenträger: 411

**1.5.18 Passstück Guss 2K-Epoxid-Besch Grundbesch DN50**
STLB-Bau 2025-10 044
Passstück bis 50 cm, für Abwasserleitung aus Gusseisen, innen mit Zweikomponenten-Epoxid-Beschichtung, außen mit Grundbeschichtung, Farbton rotbraun, DN 50.
Menge: 4,000 St
Kostenträger: 411

**1.5.19 Gummimanschette Spannhülse Guss 2K-Epoxid-Besch Grundbesch DN50**
STLB-Bau 2025-10 044
Gummimanschette und Spannhülse, aus nichtrostendem Stahl, mit Spannschraube aus nichtrostendem Stahl, für Abwasserleitung aus Gusseisen, innen mit Zweikomponenten-Epoxid-Beschichtung, außen mit Grundbeschichtung, Farbton rotbraun, DN 50.
Menge: 2,000 St
Kostenträger: 411

**1.5.20 Sicherungsschelle zugfest Guss 2K-Epoxid-Besch Grundbesch DN50**
STLB-Bau 2025-10 044
Zugfeste Sicherungsschelle für druckbeaufschlagte Leitungen, aus verzinktem Stahl, für Abwasserleitung aus Gusseisen, innen mit Zweikomponenten-Epoxid-Beschichtung, außen mit Grundbeschichtung, Farbton rotbraun, DN 50.
Menge: 20,000 St
Kostenträger: 411

**1.5.21 Anschlussmuffe Guss 2K-Epoxid-Besch Grundbesch DN50**
STLB-Bau 2025-10 044
Anschlussmuffe, für PP-Rohr, mit konzentrischen Anschlussringen für unterschiedliche Außendurchmesser, mit Dichtlippen und Spannschelle aus nichtrostendem Stahl, für Abwasserleitung aus Gusseisen, innen mit Zweikomponenten-Epoxid-Beschichtung, außen mit Grundbeschichtung, Farbton rotbraun, DN 50.
Menge: 2,000 St
Kostenträger: 411

**1.5.22 Form-Hohlprofilstahlkonstruktion Stahl verz**
STLB-Bau 2024-10 042
Form-/Hohlprofilstahlkonstruktion, aus verzinktem Stahl, für Stütz-, Hänge-, Trag- und Sonderbefestigung, schallentkoppelt gelagert, der rechnerische Nachweis der Tragfähigkeit ist auf Verlangen vorzulegen.
Menge: 10,000 kg
Kostenträger: 411

**1.5.23 Rohrschelle Stahl verz L bis 0,5m F90 DN50**
STLB-Bau 2025-10 042
Rohraufhängung als Rohrschelle, aus verzinktem Stahl, mit schalldämmenden Einlagen, Anforderungen entsprechend DIN 4109-1, Länge Aufhängung bis 0,5 m, Befestigung an Metallkonstruktion, Feuerwiderstandsklasse F 90 DIN 4102-2, Befestigungsuntergrund Beton, Rohr aus nichtrostendem Stahl, DN 50, für Abwasser.
Menge: 10,000 St
Kostenträger: 411

#### 1.6 Bewässerungsleitungen (KG 412)

**1.6.1 Rohr Stahl niro geschweißt TW AD 15mm WD 1mm Pressen**
*** Bezugsbeschreibung
STLB-Bau 2025-10 042
Rohrleitung aus nichtrostenden Stahlrohren DVGW GW 541, geschweißt, Werkstoff-Nr 1.4401, für Trinkwasser DIN 1988-200, Außendurchmesser 15 mm, Wanddicke 1 mm, Verbindung durch Pressen, mit Verpresstkennzeichnung und Prüfsicherheit, einschl. Dichtungsmittel und Herstellen der Verbindungen, Form- und Verbindungsstücke werden gesondert vergütet, besondere Rohrbefestigungen werden gesondert vergütet, Verlegung in Gebäuden, Arbeitshöhe des Montageortes bis 3,5 m über der Standfläche des hierfür erforderlichen Gerüstes.
Menge: 125,000 m
Kostenträger: 412

**1.6.2 Rohr Stahl niro geschweißt TW AD 18mm WD 1mm Pressen**
*** wie Position 1.6.1
STLB-Bau 2025-10 042
Außendurchmesser 18 mm,
Menge: 79,000 m
Kostenträger: 412

**1.6.3 Rohr Stahl niro geschweißt TW AD 22mm WD 1,2mm Pressen**
*** Bezugsbeschreibung
STLB-Bau 2025-10 042
Rohrleitung aus nichtrostenden Stahlrohren DVGW GW 541, geschweißt, Werkstoff-Nr 1.4401, für Trinkwasser DIN 1988-200, Außendurchmesser 22 mm, Wanddicke 1,2 mm, Verbindung durch Pressen, mit Verpresstkennzeichnung und Prüfsicherheit, einschl. Dichtungsmittel und Herstellen der Verbindungen, Form- und Verbindungsstücke werden gesondert vergütet, besondere Rohrbefestigungen werden gesondert vergütet, Verlegung in Gebäuden, Arbeitshöhe des Montageortes bis 3,5 m über der Standfläche des hierfür erforderlichen Gerüstes.
Menge: 31,000 m
Kostenträger: 412

**1.6.4 Rohr Stahl niro geschweißt TW AD 28mm WD 1,2mm Pressen**
*** wie Position 1.6.3
STLB-Bau 2025-10 042
Außendurchmesser 28 mm,
Menge: 24,000 m
Kostenträger: 412

**1.6.5 Rohr Stahl niro geschweißt TW AD 35mm WD 1,5mm Pressen**
STLB-Bau 2025-10 042
Rohrleitung aus nichtrostenden Stahlrohren DVGW GW 541, geschweißt, Werkstoff-Nr 1.4401, für Trinkwasser DIN 1988-200, Außendurchmesser 35 mm, Wanddicke 1,5 mm, Verbindung durch Pressen, mit Verpresstkennzeichnung und Prüfsicherheit, einschl. Dichtungsmittel und Herstellen der Verbindungen, Form- und Verbindungsstücke werden gesondert vergütet, besondere Rohrbefestigungen werden gesondert vergütet, Verlegung in Gebäuden, Arbeitshöhe des Montageortes bis 3,5 m über der Standfläche des hierfür erforderlichen Gerüstes.
Menge: 9,000 m
Kostenträger: 412

**1.6.6 Bogen Einsteckende Stahl niro TW Pressverbindung AD 15mm**
*** Bezugsbeschreibung
STLB-Bau 2025-10 042
Bogen, mit Einsteckende, aus nichtrostendem Stahl, für Rohrleitung aus nichtrostendem Stahl, für Trinkwasser DIN 1988-200, als Pressverbindung mit DVGW-Zertifizierung, mit Verpresstkennzeichnung und Prüfsicherheit, Außendurchmesser 15 mm.
Menge: 190,000 St
Kostenträger: 412

**1.6.7 Bogen Einsteckende Stahl niro TW Pressverbindung AD 18mm**
*** wie Position 1.6.6
STLB-Bau 2025-10 042
Außendurchmesser 18 mm.
Menge: 65,000 St
Kostenträger: 412

**1.6.8 Bogen Einsteckende Stahl niro TW Pressverbindung AD 22mm**
*** wie Position 1.6.6
STLB-Bau 2025-10 042
Außendurchmesser 22 mm.
Menge: 68,000 St
Kostenträger: 412

**1.6.9 Bogen Einsteckende Stahl niro TW Pressverbindung AD 28mm**
*** wie Position 1.6.6
STLB-Bau 2025-10 042
Außendurchmesser 28 mm.
Menge: 17,000 St
Kostenträger: 412

**1.6.10 Bogen Einsteckende Stahl niro TW Pressverbindung AD 35mm**
*** wie Position 1.6.6
STLB-Bau 2025-10 042
Außendurchmesser 35 mm.
Menge: 12,000 St
Kostenträger: 412

**1.6.11 T-Stück Einsteckende Stahl niro TW Pressverbindung AD 15mm**
*** Bezugsbeschreibung
STLB-Bau 2025-10 042
T-Stück, mit Einsteckende, aus nichtrostendem Stahl, für Rohrleitung aus nichtrostendem Stahl, Werkstoff-Nr 1.4401, für Trinkwasser DIN 1988-200, als Pressverbindung mit DVGW-Zertifizierung, mit Verpresstkennzeichnung und Prüfsicherheit, Außendurchmesser 15 mm.
Menge: 22,000 St
Kostenträger: 412

**1.6.12 T-Stück Einsteckende Stahl niro TW Pressverbindung AD 18mm**
*** wie Position 1.6.11
STLB-Bau 2025-10 042
Außendurchmesser 18 mm.
Menge: 8,000 St
Kostenträger: 412

**1.6.13 T-Stück Einsteckende Stahl niro TW Pressverbindung AD 22mm**
*** wie Position 1.6.11
STLB-Bau 2025-10 042
Außendurchmesser 22 mm.
Menge: 14,000 St
Kostenträger: 412

**1.6.14 T-Stück Einsteckende Stahl niro TW Pressverbindung AD 28mm**
*** wie Position 1.6.11
STLB-Bau 2025-10 042
Außendurchmesser 28 mm.
Menge: 5,000 St
Kostenträger: 412

**1.6.15 T-Stück Einsteckende Stahl niro TW Pressverbindung AD 35mm**
*** wie Position 1.6.11
STLB-Bau 2025-10 042
Außendurchmesser 35 mm.
Menge: 4,000 St
Kostenträger: 412

**1.6.16 Reduzierstück Einsteckende Stahl niro TW Pressverbindung AD 18mm x 15mm**
*** Bezugsbeschreibung
STLB-Bau 2025-10 042
Reduzierstück, mit Einsteckende, aus nichtrostendem Stahl, für Rohrleitung aus nichtrostendem Stahl, für Trinkwasser DIN 1988-200, als Pressverbindung mit DVGW-Zertifizierung, mit Verpresstkennzeichnung und Prüfsicherheit, Außendurchmesser 18 mm, 2. Durchmesser 15 mm.
Menge: 25,000 St
Kostenträger: 412

**1.6.17 Reduzierstück Einsteckende Stahl niro TW Pressverbindung AD 22mm x 18mm**
*** wie Position 1.6.16
STLB-Bau 2025-10 042
Außendurchmesser 22 mm, 2. Durchmesser 18 mm.
Menge: 12,000 St
Kostenträger: 412

**1.6.18 Reduzierstück Einsteckende Stahl niro TW Pressverbindung AD 28mm x 22mm**
*** wie Position 1.6.16
STLB-Bau 2025-10 042
Außendurchmesser 28 mm, 2. Durchmesser 22 mm.
Menge: 18,000 St
Kostenträger: 412

**1.6.19 Reduzierstück Einsteckende Stahl niro TW Pressverbindung AD 35mm x 28mm**
*** wie Position 1.6.16
STLB-Bau 2025-10 042
Außendurchmesser 35 mm, 2. Durchmesser 28 mm.
Menge: 10,000 St
Kostenträger: 412

**1.6.20 Muffe Einsteckende Stahl niro TW Pressverbindung AD 15mm**
*** Bezugsbeschreibung
STLB-Bau 2025-10 042
Muffe, mit Einsteckende, aus nichtrostendem Stahl, für Rohrleitung aus nichtrostendem Stahl, für Trinkwasser DIN 1988-200, als Pressverbindung mit DVGW-Zertifizierung, mit Verpresstkennzeichnung und Prüfsicherheit, Außendurchmesser 15 mm.
Menge: 30,000 St
Kostenträger: 412

**1.6.21 Muffe Einsteckende Stahl niro TW Pressverbindung AD 18mm**
*** wie Position 1.6.20
STLB-Bau 2025-10 042
Außendurchmesser 18 mm.
Menge: 15,000 St
Kostenträger: 412

**1.6.22 Muffe Einsteckende Stahl niro TW Pressverbindung AD 22mm**
*** wie Position 1.6.20
STLB-Bau 2025-10 042
Außendurchmesser 22 mm.
Menge: 17,000 St
Kostenträger: 412

**1.6.23 Muffe Einsteckende Stahl niro TW Pressverbindung AD 28mm**
*** wie Position 1.6.20
STLB-Bau 2025-10 042
Außendurchmesser 28 mm.
Menge: 8,000 St
Kostenträger: 412

**1.6.24 Muffe Einsteckende Stahl niro TW Pressverbindung AD 35mm**
*** wie Position 1.6.20
STLB-Bau 2025-10 042
Außendurchmesser 35 mm.
Menge: 3,000 St
Kostenträger: 412

**1.6.25 Gerade Verschraubung Stahl niro TW Pressverbindung AD 15mm**
*** Bezugsbeschreibung
STLB-Bau 2025-10 042
Gerade Verschraubung, aus nichtrostendem Stahl, für Rohrleitung aus nichtrostendem Stahl, für Trinkwasser DIN 1988-200, als Pressverbindung mit DVGW-Zertifizierung, mit Verpresstkennzeichnung und Prüfsicherheit, Außendurchmesser 15 mm.
Menge: 2,000 St
Kostenträger: 412

**1.6.26 Gerade Verschraubung Stahl niro TW Pressverbindung AD 18mm**
*** wie Position 1.6.25
STLB-Bau 2025-10 042
Außendurchmesser 18 mm.
Menge: 2,000 St
Kostenträger: 412

**1.6.27 Gerade Verschraubung Stahl niro TW Pressverbindung AD 22mm**
*** wie Position 1.6.25
STLB-Bau 2025-10 042
Außendurchmesser 22 mm.
Menge: 2,000 St
Kostenträger: 412

**1.6.28 Gerade Verschraubung Stahl niro TW Pressverbindung AD 28mm**
*** wie Position 1.6.25
STLB-Bau 2025-10 042
Außendurchmesser 28 mm.
Menge: 2,000 St
Kostenträger: 412

**1.6.29 Gerade Verschraubung Stahl niro TW Pressverbindung AD 35mm**
*** wie Position 1.6.25
STLB-Bau 2025-10 042
Außendurchmesser 35 mm.
Menge: 2,000 St
Kostenträger: 412

**1.6.30 Winkelverschraubung Stahl niro TW Pressverbindung AD 15mm**
*** Bezugsbeschreibung
STLB-Bau 2025-10 042
Winkelverschraubung, aus nichtrostendem Stahl, für Rohrleitung aus nichtrostendem Stahl, für Trinkwasser DIN 1988-200, als Pressverbindung mit DVGW-Zertifizierung, mit Verpresstkennzeichnung und Prüfsicherheit, Außendurchmesser 15 mm.
Menge: 2,000 St
Kostenträger: 412

**1.6.31 Winkelverschraubung Stahl niro TW Pressverbindung AD 18mm**
*** wie Position 1.6.30
STLB-Bau 2025-10 042
Außendurchmesser 18 mm.
Menge: 2,000 St
Kostenträger: 412

**1.6.32 Winkelverschraubung Stahl niro TW Pressverbindung AD 22mm**
*** wie Position 1.6.30
STLB-Bau 2025-10 042
Außendurchmesser 22 mm.
Menge: 2,000 St
Kostenträger: 412

**1.6.33 Winkelverschraubung Stahl niro TW Pressverbindung AD 28mm**
*** wie Position 1.6.30
STLB-Bau 2025-10 042
Außendurchmesser 28 mm.
Menge: 2,000 St
Kostenträger: 412

**1.6.34 Winkelverschraubung Stahl niro TW Pressverbindung AD 35mm**
*** wie Position 1.6.30
STLB-Bau 2025-10 042
Außendurchmesser 35 mm.
Menge: 2,000 St
Kostenträger: 412

**1.6.35 Übergangsstück Einsteckende AG Stahl niro TW Pressverbindung AD 15mm R1/2**
*** Bezugsbeschreibung
STLB-Bau 2025-10 042
Übergangsstück, mit Einsteckende und Außengewinde, aus nichtrostendem Stahl, für Rohrleitung aus nichtrostendem Stahl, für Trinkwasser DIN 1988-200, als Pressverbindung mit DVGW-Zertifizierung, mit Verpresstkennzeichnung und Prüfsicherheit, Außendurchmesser 15 mm, Gewindeanschluss R 1/2.
Menge: 20,000 St
Kostenträger: 412

**1.6.36 Übergangsstück Einsteckende AG Stahl niro TW Pressverbindung AD 18mm R1/2**
*** wie Position 1.6.35
STLB-Bau 2025-10 042
Außendurchmesser 18 mm,
Menge: 12,000 St
Kostenträger: 412

**1.6.37 Übergangsstück Einsteckende AG Stahl niro TW Pressverbindung AD 22mm R3/4**
*** wie Position 1.6.35
STLB-Bau 2025-10 042
Außendurchmesser 22 mm, Gewindeanschluss R 3/4.
Menge: 15,000 St
Kostenträger: 412

**1.6.38 Übergangsstück Einsteckende AG Stahl niro TW Pressverbindung AD 28mm R1**
*** wie Position 1.6.35
STLB-Bau 2025-10 042
Außendurchmesser 28 mm, Gewindeanschluss R 1.
Menge: 10,000 St
Kostenträger: 412

**1.6.39 Übergangsstück Einsteckende AG Stahl niro TW Pressverbindung AD 35mm R1 1/4**
*** wie Position 1.6.35
STLB-Bau 2025-10 042
Außendurchmesser 35 mm, Gewindeanschluss R 1 1/4.
Menge: 8,000 St
Kostenträger: 412

**1.6.40 Übergangsstück Einsteckende IG Stahl niro TW Pressverbindung AD 15mm Rp1/2**
*** Bezugsbeschreibung
STLB-Bau 2025-10 042
Übergangsstück, mit Einsteckende und Innengewinde, aus nichtrostendem Stahl, für Rohrleitung aus nichtrostendem Stahl, für Trinkwasser DIN 1988-200, als Pressverbindung mit DVGW-Zertifizierung, mit Verpresstkennzeichnung und Prüfsicherheit, Außendurchmesser 15 mm, Gewindeanschluss Rp 1/2.
Menge: 20,000 St
Kostenträger: 412

**1.6.41 Übergangsstück Einsteckende IG Stahl niro TW Pressverbindung AD 18mm Rp1/2**
*** wie Position 1.6.40
STLB-Bau 2025-10 042
Außendurchmesser 18 mm,
Menge: 12,000 St
Kostenträger: 412

**1.6.42 Übergangsstück Einsteckende IG Stahl niro TW Pressverbindung AD 22mm Rp3/4**
*** wie Position 1.6.40
STLB-Bau 2025-10 042
Außendurchmesser 22 mm, Gewindeanschluss Rp 3/4.
Menge: 15,000 St
Kostenträger: 412

**1.6.43 Übergangsstück Einsteckende IG Stahl niro TW Pressverbindung AD 28mm Rp1**
*** wie Position 1.6.40
STLB-Bau 2025-10 042
Außendurchmesser 28 mm, Gewindeanschluss Rp 1.
Menge: 10,000 St
Kostenträger: 412

**1.6.44 Übergangsstück Einsteckende IG Stahl niro TW Pressverbindung AD 35mm Rp1 1/4**
*** wie Position 1.6.40
STLB-Bau 2025-10 042
Außendurchmesser 35 mm, Gewindeanschluss Rp 1 1/4.
Menge: 8,000 St
Kostenträger: 412

**1.6.45 Anschlusswinkel Einsteckende Stahl niro Rp 1/2/15mm TW Pressverbindung AD 15mm**
*** Bezugsbeschreibung
STLB-Bau 2025-10 042
Anschlusswinkel einschl. Abpressstopfen, verdrehsicher, in 45-Grad-Stufen arretierbar, mit Einsteckende, aus nichtrostendem Stahl, Anschlussmaße Rp 1/2/15 mm, für Rohrleitung aus nichtrostendem Stahl, Werkstoff-Nr 1.4401, für Trinkwasser DIN 1988-200, als Pressverbindung mit DVGW-Zertifizierung, mit Verpresstkennzeichnung und Prüfsicherheit, Außendurchmesser 15 mm.
Menge: 10,000 St
Kostenträger: 412

**1.6.46 Anschlusswinkel Einsteckende Stahl niro Rp 1/2/18mm TW Pressverbindung AD 18mm**
*** wie Position 1.6.45
STLB-Bau 2025-10 042
Anschlussmaße Rp 1/2/18 mm, Außendurchmesser 18 mm.
Menge: 5,000 St
Kostenträger: 412

**1.6.47 Anschlusswinkel Einsteckende Stahl niro Rp 3/4/22mm TW Pressverbindung AD 22mm**
*** wie Position 1.6.45
STLB-Bau 2025-10 042
Anschlussmaße Rp 3/4/22 mm, Außendurchmesser 22 mm.
Menge: 5,000 St
Kostenträger: 412

**1.6.48 Doppelanschlusswinkel Einsteckende Stahl niro Rp 1/2/15mm TW Pressverbindung AD 15mm**
*** Bezugsbeschreibung
STLB-Bau 2025-10 042
Doppelanschlusswinkel einschl. Abpressstopfen, verdrehsicher, in 45-Grad-Stufen arretierbar, mit Einsteckende, aus nichtrostendem Stahl, Anschlussmaße Rp 1/2/15 mm, für Rohrleitung aus nichtrostendem Stahl, Werkstoff-Nr 1.4401, für Trinkwasser DIN 1988-200, als Pressverbindung mit DVGW-Zertifizierung, mit Verpresstkennzeichnung und Prüfsicherheit, Außendurchmesser 15 mm.
Menge: 12,000 St
Kostenträger: 412

**1.6.49 Doppelanschlusswinkel Einsteckende Stahl niro Rp 1/2/18mm TW Pressverbindung AD 18mm**
*** wie Position 1.6.48
STLB-Bau 2025-10 042
Anschlussmaße Rp 1/2/18 mm, Außendurchmesser 18 mm.
Menge: 10,000 St
Kostenträger: 412

**1.6.50 Doppelanschlusswinkel Einsteckende Stahl niro Rp 3/4/22mm TW Pressverbindung AD 22mm**
*** wie Position 1.6.48
STLB-Bau 2025-10 042
Anschlussmaße Rp 3/4/22 mm, Außendurchmesser 22 mm.
Menge: 8,000 St
Kostenträger: 412

**1.6.51 Hahnverlängerung aus Rotguss für die Montage von Wandarmaturen, Anschluss 1/2".**
Menge: 40,000 St
Kostenträger: 412

**1.6.52 Konstruktion Winkelkonsolen Knotenbleche Stahl verz Stütz-Hänge-Trag-Sonderbefestigung Ausladung 250-300mm**
*** Bezugsbeschreibung
STLB-Bau 2025-10 042
Konstruktion aus Winkelkonsolen, Knotenblechen und Abschlussverbindungsprofilen, aus verzinktem Stahl, für Stütz-, Hänge-, Trag- und Sonderbefestigung, Ausladung über 250 bis 300 mm, der rechnerische Nachweis der Tragfähigkeit ist auf Verlangen vorzulegen.
Menge: 2,000 St
Kostenträger: 412

**1.6.53 Konstruktion Winkelkonsolen Knotenbleche Stahl verz Stütz-Hänge-Trag-Sonderbefestigung Ausladung 300-350mm**
*** wie Position 1.6.52
STLB-Bau 2025-10 042
Ausladung über 300 bis 350 mm,
Menge: 2,000 St
Kostenträger: 412

**1.6.54 C-Profilschiene Stahl verz Stütz-Hänge-Trag-Sonderbefestigung B 30mm D 2mm**
*** Bezugsbeschreibung
STLB-Bau 2025-10 042
C-Profilschiene (Ankerschiene), aus verzinktem Stahl, für Stütz-, Hänge-, Trag- und Sonderbefestigung, Profilbreite 30 mm, Profildicke mind. 2 mm, der rechnerische Nachweis der Tragfähigkeit ist auf Verlangen vorzulegen, für Trinkwasser DIN 1988-200, Arbeitshöhe des Montageortes bis 3,5 m über der Standfläche des hierfür erforderlichen Gerüstes.
Menge: 20,000 m
Kostenträger: 412

**1.6.55 C-Profilschiene Stahl verz Stütz-Hänge-Trag-Sonderbefestigung B 40mm D 3mm**
*** wie Position 1.6.54
STLB-Bau 2025-10 042
Profilbreite 40 mm, Profildicke mind. 3 mm,
Menge: 20,000 m
Kostenträger: 412

**1.6.56 Form-Hohlprofilstahlkonstruktion Stahl verz Stütz-Hänge-Trag-Sonderbefestigung**
STLB-Bau 2025-10 042
Form-/Hohlprofilstahlkonstruktion, aus verzinktem Stahl, für Stütz-, Hänge-, Trag- und Sonderbefestigung, schallentkoppelt gelagert, der rechnerische Nachweis der Tragfähigkeit ist auf Verlangen vorzulegen.
Menge: 20,000 kg
Kostenträger: 412

**1.6.57 Montagewinkel Stahl verz Festpunktausführung**
STLB-Bau 2025-10 042
Montagewinkel, aus verzinktem Stahl, für Festpunktausführung, der rechnerische Nachweis der Tragfähigkeit ist auf Verlangen vorzulegen.
Menge: 15,000 kg
Kostenträger: 412

*Hinweis: Hinweis Rohrschelle Festpunkt:*
Hinweis Rohrschelle Festpunkt:
Nachfolgende Position der Rohrschellen sind als Festpunkte auszuführen.

**1.6.58 Rohrschelle Stahl verz L bis 0,5m F90 DN12**
*** Bezugsbeschreibung
STLB-Bau 2025-10 042
Rohraufhängung als Rohrschelle, aus verzinktem Stahl, mit schalldämmenden Einlagen, Anforderungen entsprechend DIN 4109-1, Länge Aufhängung bis 0,5 m, Befestigung mit Gewindestäben, mit bauaufsichtlich zugelassenen Dübeln, Feuerwiderstandsklasse F 90 DIN 4102-2, einschl. Bohrarbeiten, Befestigungsuntergrund Mauerwerk, Rohr aus nichtrostendem Stahl, DN 12, Arbeitshöhe des Montageortes bis 3,5 m über der Standfläche des hierfür erforderlichen Gerüstes.
Menge: 20,000 St
Kostenträger: 412

**1.6.59 Rohrschelle Stahl verz L bis 0,5m F90 DN15**
*** wie Position 1.6.58
STLB-Bau 2025-10 042
DN 15,
Menge: 15,000 St
Kostenträger: 412

**1.6.60 Rohrschelle Stahl verz L bis 0,5m F90 DN20**
*** wie Position 1.6.58
STLB-Bau 2025-10 042
DN 20,
Menge: 18,000 St
Kostenträger: 412

**1.6.61 Rohrschelle Stahl verz L bis 0,5m F90 DN25**
*** wie Position 1.6.58
STLB-Bau 2025-10 042
DN 25,
Menge: 5,000 St
Kostenträger: 412

**1.6.62 Rohrschelle Stahl verz L bis 0,5m F90 DN32**
*** wie Position 1.6.58
STLB-Bau 2025-10 042
DN 32,
Menge: 2,000 St
Kostenträger: 412

**1.6.63 Rohrschelle Stahl verz L bis 0,5m F90 DN12**
*** Bezugsbeschreibung
STLB-Bau 2025-10 042
Rohraufhängung als Rohrschelle, aus verzinktem Stahl, mit schalldämmenden Einlagen, Anforderungen entsprechend DIN 4109-1, Länge Aufhängung bis 0,5 m, Befestigung mit Gewindestäben, mit bauaufsichtlich zugelassenen Dübeln, Feuerwiderstandsklasse F 90 DIN 4102-2, einschl. Bohrarbeiten, Befestigungsuntergrund Holz, Rohr aus nichtrostendem Stahl, DN 12, Arbeitshöhe des Montageortes bis 3,5 m über der Standfläche des hierfür erforderlichen Gerüstes.
Menge: 20,000 St
Kostenträger: 412

**1.6.64 Rohrschelle Stahl verz L bis 0,5m F90 DN15**
*** wie Position 1.6.63
STLB-Bau 2025-10 042
DN 15,
Menge: 15,000 St
Kostenträger: 412

**1.6.65 Rohrschelle Stahl verz L bis 0,5m F90 DN20**
*** wie Position 1.6.63
STLB-Bau 2025-10 042
DN 20,
Menge: 18,000 St
Kostenträger: 412

**1.6.66 Rohrschelle Stahl verz L bis 0,5m F90 DN25**
*** wie Position 1.6.63
STLB-Bau 2025-10 042
DN 25,
Menge: 5,000 St
Kostenträger: 412

**1.6.67 Rohrschelle Stahl verz L bis 0,5m F90 DN32**
*** wie Position 1.6.63
STLB-Bau 2025-10 042
DN 32,
Menge: 2,000 St
Kostenträger: 412

**1.6.68 Rohrschelle Stahl verz L bis 0,5m F90 DN12**
*** Bezugsbeschreibung
STLB-Bau 2025-10 042
Rohraufhängung als Rohrschelle, aus verzinktem Stahl, mit schalldämmenden Einlagen, Anforderungen entsprechend DIN 4109-1, Länge Aufhängung bis 0,5 m, Befestigung mit Gewindestäben, mit bauaufsichtlich zugelassenen Dübeln, Feuerwiderstandsklasse F 90 DIN 4102-2, einschl. Bohrarbeiten, Befestigungsuntergrund Beton, Rohr aus nichtrostendem Stahl, DN 12, für Trinkwasser DIN 1988-200, Arbeitshöhe des Montageortes bis 3,5 m über der Standfläche des hierfür erforderlichen Gerüstes.
Menge: 20,000 St
Kostenträger: 412

**1.6.69 Rohrschelle Stahl verz L bis 0,5m F90 DN15**
*** wie Position 1.6.68
STLB-Bau 2025-10 042
DN 15,
Menge: 15,000 St
Kostenträger: 412

**1.6.70 Rohrschelle Stahl verz L bis 0,5m F90 DN20**
*** wie Position 1.6.68
STLB-Bau 2025-10 042
DN 20,
Menge: 18,000 St
Kostenträger: 412

**1.6.71 Rohrschelle Stahl verz L bis 0,5m F90 DN25**
*** wie Position 1.6.68
STLB-Bau 2025-10 042
DN 25,
Menge: 5,000 St
Kostenträger: 412

**1.6.72 Rohrschelle Stahl verz L bis 0,5m F90 DN32**
*** wie Position 1.6.68
STLB-Bau 2025-10 042
DN 32,
Menge: 2,000 St
Kostenträger: 412

**1.6.73 Rohrschelle Stahl verz L bis 0,5m F90 DN12**
*** Bezugsbeschreibung
Rohraufhängung als Rohrschelle, aus verzinktem Stahl, mit schalldämmenden Einlagen, Anforderungen entsprechend DIN 4109-1, Länge Aufhängung bis 0,5 m, Befestigung an Metallkonstruktion, Feuerwiderstandsklasse F 90 DIN 4102-2, Konstruktion wird gesondert vergütet, Befestigungsuntergrund Trockenbau,
Rohr aus nichtrostendem Stahl, DN 12.
Menge: 20,000 St
Kostenträger: 412

**1.6.74 Rohrschelle Stahl verz L bis 0,5m F90 DN15**
*** wie Position 1.6.73
DN 15.
Menge: 15,000 St
Kostenträger: 412

**1.6.75 Rohrschelle Stahl verz L bis 0,5m F90 DN20**
*** wie Position 1.6.73
DN 20.
Menge: 18,000 St
Kostenträger: 412

**1.6.76 Rohrschelle Stahl verz L bis 0,5m F90 DN25**
*** wie Position 1.6.73
DN 25.
Menge: 5,000 St
Kostenträger: 412

**1.6.77 Rohrschelle Stahl verz L bis 0,5m F90 DN32**
*** wie Position 1.6.73
DN 32.
Menge: 2,000 St
Kostenträger: 412

**1.6.78 Brandschutzabschottung Rohr Stahl R90 DN12 Gebäude Wand D 360mm 0,1-0,2m2**
*** Bezugsbeschreibung
STLB-Bau 2025-10 047
Brandschutzabschottung von Rohrleitung aus Stahl, mit allgemeinem bauaufsichtlichen Prüfzeugnis/allgemeiner bauaufsichtlicher Zulassung, Feuerwiderstandsklasse R 90 DIN 4102-11,
Rohrleitung nicht gedämmt, DN 12, Verlegung im Gebäude, Arbeitshöhe des Montageortes bis 3,5 m über der Standfläche des hierfür erforderlichen Gerüstes, Wand aus Beton, Dicke 360 mm, eckiger Durchbruch, Querschnitt über 0,1 bis 0,2 m2, Fugenbreite bis 15 mm, Spalt füllen mit Mörtel DIN 18580, Mörtelklasse 10.
Menge: 8,000 St
Kostenträger: 412

**1.6.79 Brandschutzabschottung Rohr Stahl R90 DN15 Gebäude Wand D 360mm 0,1-0,2m2**
*** wie Position 1.6.78
STLB-Bau 2025-10 047
DN 15,
Menge: 5,000 St
Kostenträger: 412

**1.6.80 Brandschutzabschottung Rohr Stahl R90 DN20 Gebäude Wand D 360mm 0,1-0,2m2**
*** wie Position 1.6.78
STLB-Bau 2025-10 047
DN 20,
Menge: 5,000 St
Kostenträger: 412

**1.6.81 Brandschutzabschottung Rohr Stahl R90 DN25 Gebäude Wand D 360mm 0,1-0,2m2**
*** wie Position 1.6.78
STLB-Bau 2025-10 047
DN 25,
Menge: 4,000 St
Kostenträger: 412

**1.6.82 Brandschutzabschottung Rohr Stahl R90 DN32 Gebäude Wand D 360mm 0,1-0,2m2**
*** wie Position 1.6.78
STLB-Bau 2025-10 047
DN 32,
Menge: 3,000 St
Kostenträger: 412

**1.6.83 Brandschutzabschottung Rohr Stahl R90 DN12 Gebäude Decke D 300mm 0,1-0,2m2**
*** Bezugsbeschreibung
STLB-Bau 2025-10 047
Brandschutzabschottung von Rohrleitung aus Stahl, mit allgemeinem bauaufsichtlichen Prüfzeugnis/allgemeiner bauaufsichtlicher Zulassung, Feuerwiderstandsklasse R 90 DIN 4102-11,
Rohrleitung nicht gedämmt, DN 12, Verlegung im Gebäude, Arbeitshöhe des Montageortes bis 3,5 m über der Standfläche des hierfür erforderlichen Gerüstes, Decke aus Beton, Dicke 300 mm, eckiger Durchbruch, Querschnitt über 0,1 bis 0,2 m2, Fugenbreite bis 15 mm, Spalt füllen mit Mörtel DIN 18580, Mörtelklasse 10.
Menge: 8,000 St
Kostenträger: 412

**1.6.84 Brandschutzabschottung Rohr Stahl R90 DN15 Gebäude Decke D 300mm 0,1-0,2m2**
*** wie Position 1.6.83
STLB-Bau 2025-10 047
DN 15,
Menge: 5,000 St
Kostenträger: 412

**1.6.85 Brandschutzabschottung Rohr Stahl R90 DN20 Gebäude Decke D 300mm 0,1-0,2m2**
*** wie Position 1.6.83
STLB-Bau 2025-10 047
DN 20,
Menge: 5,000 St
Kostenträger: 412

**1.6.86 Brandschutzabschottung Rohr Stahl R90 DN25 Gebäude Decke D 300mm 0,1-0,2m2**
*** wie Position 1.6.83
STLB-Bau 2025-10 047
DN 25,
Menge: 4,000 St
Kostenträger: 412

**1.6.87 Brandschutzabschottung Rohr Stahl R90 DN32 Gebäude Decke D 300mm 0,1-0,2m2**
*** wie Position 1.6.83
STLB-Bau 2025-10 047
DN 32,
Menge: 3,000 St
Kostenträger: 412

**1.6.88 Brandschutzabschottung Rohr Stahl R90 DN12 Gebäude Wand 0,1-0,2m2**
*** Bezugsbeschreibung
Brandschutzabschottung von Rohrleitung aus Stahl, mit allgemeinem bauaufsichtlichen Prüfzeugnis/allgemeiner bauaufsichtlicher Zulassung, Feuerwiderstandsklasse R 90 DIN EN 13501-2,
Rohrleitung nicht gedämmt, DN 12, Verlegung im Gebäude, Arbeitshöhe des Montageortes bis 3,5 m über der Standfläche des hierfür erforderlichen Gerüstes, Wand aus Gips-Wandbauplatten, Dicke 200mm, eckiger Durchbruch, Querschnitt über 0,1 bis 0,2 m2, Fugenbreite bis 15 mm, Spalt füllen mit Mörtel DIN 18580, Mörtelgruppe III.
Menge: 8,000 St
Kostenträger: 412

**1.6.89 Brandschutzabschottung Rohr Stahl R90 DN15 Gebäude Wand 0,1-0,2m2**
*** wie Position 1.6.88
DN 15.
Menge: 5,000 St
Kostenträger: 412

**1.6.90 Brandschutzabschottung Rohr Stahl R90 DN20 Gebäude Wand 0,1-0,2m2**
DN 20.
Menge: 5,000 St
Kostenträger: 412

**1.6.91 Brandschutzabschottung Rohr Stahl R90 DN25 Gebäude Wand 0,1-0,2m2**
*** wie Position 1.6.88
DN 25.
Menge: 4,000 St
Kostenträger: 412

**1.6.92 Brandschutzabschottung Rohr Stahl R90 DN32 Gebäude Wand 0,1-0,2m2**
*** wie Position 1.6.88
DN 32.
Menge: 3,000 St
Kostenträger: 412

**1.6.93 Brandschutzschaum**
Brandschutzschaum
mit bauaufsichtlicher Zulassung in
Kartuschen zum Verschließen von Bohrungen in Wänden und
Decken zum Erreichen der Feuerwiderstandsklasse F90,
verwendbar für alle metallischen Rohre mit und ohne
Isolierung. Verarbeitung gemäß den Herstellervorgaben.

Abrechnung nach Kartuschen

Die Abschottung mit Brandschutzschaum sollte aufgrund unvermeidlicher Emissionen auf das notwendige Maß beschränkt werden.
Menge: 3,000 St
Kostenträger: 412

**1.6.94 Brandschutzmörtel**
Brandschutzmörtel

Mörtel der Gruppe II oder III nach DIN 1053,
für Einmauerung vorgenannter Rohrdurchführungen,
geeignet für Einbau in Mauerwerk und Beton.

Abschottung von durchlaufenden
Rohrleitungen mit zugelassenen
Brandschutzdurchführungen;
Durchbruch mittels Pumpe prüfzeugnisgemäß;
Ringspalt bis 40 mm Breite;
hohlraumfrei zu verpressen.
Jede verschlossene Aussparung ist mittels
Prüfplakette vor Ort zu kennzeichnen.

Hinweis: Die Arbeiten sind durch einen
zugelassenen Fachbetrieb ausführen
zu lassen. Der AN hat dies in den Bestandsunterlagen zu dokumentieren.
Menge: 1,000 m3
Kostenträger: 412

**1.6.95 Brandschutzwolle**
Brandschutzwolle
Feuerwiderstandsfähige F90 zu Nachbelegung mit
nichtbrennbarer Stopfwolle
Herstellen einer Leerabschottung zur Nachbelegung der
Feuerwiderstandsklasse F90. Die Ausführung muss gemäß
dem bauaufsichtlichen Prüfzeugnis erfolgen. Die
ordnungsgemäße Ausführung ist vom Ersteller der
Abschottung nach Abschluss der Arbeiten durch eine
Übereinstimmungserklärung zu bescheinigen.

Euroklasse: A1 nach EN 13501-1.
Schmelzpunkt: > 1.000°C nach DIN 4102-17.
Wärmeleitfähigkeit bei einer Mitteltemperatur von 50°C:
0,042 W/(m·K) (bei einer Stopfdichte von 100 kg/m³).
Temperaturbelastbar rein thermisch bis 700 °C
AS-Qualität (Chloridgehalt < 10 ppm).
Menge: 10,000 kg
Kostenträger: 412

#### 1.7 Dämmung Bewässerungsinstallation (KG 412)

**1.7.1 Wärmedämmung Rohr DN12 Gebäude Mineralwolle AS-Qualität Rohrschale D 20mm**
*** Bezugsbeschreibung
STLB-Bau 2025-10 047
Wärmedämmung ohne Ummantelung DIN 4140 an haus- und betriebstechnischen Anlagen, an Rohrleitung, DN 12, Rohrverbindung als Pressverbindung, Mindestabstände DIN 4140 sind nicht eingehalten, im Gebäude, Dämmung aus Mineralwolle DIN EN 14303, AS-Qualität, als Rohrschale, Dämmschichtdicke 20 mm, Baustoffklasse DIN 4102-1 A2 (nichtbrennbar), Wärmeleitfähigkeit 0,035 W/(mK) bei 40 Grad C Mitteltemperatur DIN EN 12667, kaschiert mit Alufolie, Arbeitshöhe des Montageortes bis 3,5 m über der Standfläche des hierfür erforderlichen Gerüstes.
Menge: 90,000 m
Kostenträger: 412

**1.7.2 Wärmedämmung Rohr DN15 Gebäude Mineralwolle AS-Qualität Rohrschale D 20mm**
*** wie Position 1.7.1
STLB-Bau 2025-10 047
DN 15,
Menge: 60,000 m
Kostenträger: 412

**1.7.3 Wärmedämmung Rohr DN20 Gebäude Mineralwolle AS-Qualität Rohrschale D 20mm**
*** wie Position 1.7.1
STLB-Bau 2025-10 047
DN 20,
Menge: 70,000 m
Kostenträger: 412

**1.7.4 Wärmedämmung Rohr DN25 Gebäude Mineralwolle AS-Qualität Rohrschale D 30mm**
*** wie Position 1.7.1
STLB-Bau 2025-10 047
DN 25, Dämmschichtdicke 30 mm,
Menge: 10,000 m
Kostenträger: 412

**1.7.5 Wärmedämmung Rohr DN32 Gebäude Mineralwolle AS-Qualität Rohrschale D 30mm**
*** wie Position 1.7.1
STLB-Bau 2025-10 047
DN 32, Dämmschichtdicke 30 mm,
Menge: 2,000 m
Kostenträger: 412

**1.7.6 Bogen Mineralwolle AS-Qualität Wärmedämmung Rohr DN12 Gebäude 0,035W/(mK) D 20mm kaschiert Alu-Folie**
*** Bezugsbeschreibung
STLB-Bau 2025-10 047
Bogen aus Mineralwolle DIN EN 14303, AS-Qualität, Wärmedämmung DIN 4140 an haus- und betriebstechnischen Anlagen, an Rohrleitung, DN 12, Mindestabstände DIN 4140 sind nicht eingehalten, im Gebäude, Baustoffklasse DIN 4102-1 A2 (nichtbrennbar), Wärmeleitfähigkeit 0,035 W/(mK) bei 40 Grad C Mitteltemperatur DIN EN 12667, Dämmschichtdicke 20 mm, kaschiert mit Aluminiumfolie, Arbeitshöhe des Montageortes bis 3,5 m über der Standfläche des hierfür erforderlichen Gerüstes.
Menge: 160,000 St
Kostenträger: 412

**1.7.7 Bogen Mineralwolle AS-Qualität Wärmedämmung Rohr DN15 Gebäude 0,035W/(mK) D 20mm kaschiert Alu-Folie**
*** wie Position 1.7.6
STLB-Bau 2025-10 047
DN 15,
Menge: 60,000 St
Kostenträger: 412

**1.7.8 Bogen Mineralwolle AS-Qualität Wärmedämmung Rohr DN20 Gebäude 0,035W/(mK) D 20mm kaschiert Alu-Folie**
*** wie Position 1.7.6
STLB-Bau 2025-10 047
DN 20,
Menge: 60,000 St
Kostenträger: 412

**1.7.9 Bogen Mineralwolle AS-Qualität Wärmedämmung Rohr DN25 Gebäude 0,035W/(mK) D 30mm kaschiert Alu-Folie**
*** wie Position 1.7.6
STLB-Bau 2025-10 047
DN 25, Dämmschichtdicke 30 mm,
Menge: 10,000 St
Kostenträger: 412

**1.7.10 Bogen Mineralwolle AS-Qualität Wärmedämmung Rohr DN32 Gebäude 0,035W/(mK) D 30mm kaschiert Alu-Folie**
*** wie Position 1.7.6
STLB-Bau 2025-10 047
DN 32, Dämmschichtdicke 30 mm,
Menge: 2,000 St
Kostenträger: 412

**1.7.11 T-Stück Mineralwolle AS-Qualität Wärmedämmung Rohr DN12 Gebäude 0,035W/(mK) D 20mm kaschiert Alu-Folie**
*** Bezugsbeschreibung
STLB-Bau 2025-10 047
T-Stück aus Mineralwolle DIN EN 14303, AS-Qualität, Wärmedämmung DIN 4140 an haus- und betriebstechnischen Anlagen, an Rohrleitung, DN 12, Mindestabstände DIN 4140 sind nicht eingehalten, im Gebäude, Baustoffklasse DIN 4102-1 A2 (nichtbrennbar), Wärmeleitfähigkeit 0,035 W/(mK) bei 40 Grad C Mitteltemperatur DIN EN 12667, Dämmschichtdicke 20 mm, kaschiert mit Aluminiumfolie, Arbeitshöhe des Montageortes bis 3,5 m über der Standfläche des hierfür erforderlichen Gerüstes.
Menge: 10,000 St
Kostenträger: 412

**1.7.12 T-Stück Mineralwolle AS-Qualität Wärmedämmung Rohr DN15 Gebäude 0,035W/(mK) D 20mm kaschiert Alu-Folie**
*** wie Position 1.7.11
STLB-Bau 2025-10 047
DN 15,
Menge: 3,000 St
Kostenträger: 412

**1.7.13 T-Stück Mineralwolle AS-Qualität Wärmedämmung Rohr DN20 Gebäude 0,035W/(mK) D 20mm kaschiert Alu-Folie**
*** wie Position 1.7.11
STLB-Bau 2025-10 047
DN 20,
Menge: 6,000 St
Kostenträger: 412

**1.7.14 T-Stück Mineralwolle AS-Qualität Wärmedämmung Rohr DN25 Gebäude 0,035W/(mK) D 30mm kaschiert Alu-Folie**
*** wie Position 1.7.11
STLB-Bau 2025-10 047
DN 25, Dämmschichtdicke 30 mm,
Menge: 2,000 St
Kostenträger: 412

**1.7.15 T-Stück Mineralwolle AS-Qualität Wärmedämmung Rohr DN32 Gebäude 0,035W/(mK) D 30mm kaschiert Alu-Folie**
*** wie Position 1.7.11
STLB-Bau 2025-10 047
DN 32, Dämmschichtdicke 30 mm,
Menge: 2,000 St
Kostenträger: 412

**1.7.16 Übergangsstück Mineralwolle AS-Qualität Wärmedämmung Rohr DN12 Gebäude 0,035W/(mK) D 20mm kaschiert Alu-Folie**
*** Bezugsbeschreibung
STLB-Bau 2025-10 047
Übergangsstück aus Mineralwolle DIN EN 14303, AS-Qualität, Wärmedämmung DIN 4140 an haus- und betriebstechnischen Anlagen, an Rohrleitung, DN 12, Mindestabstände DIN 4140 sind nicht eingehalten, im Gebäude, Baustoffklasse DIN 4102-1 A2 (nichtbrennbar), Wärmeleitfähigkeit 0,035 W/(mK) bei 40 Grad C Mitteltemperatur DIN EN 12667, Dämmschichtdicke 20 mm, kaschiert mit Aluminiumfolie, Arbeitshöhe des Montageortes bis 3,5 m über der Standfläche des hierfür erforderlichen Gerüstes.
Menge: 11,000 St
Kostenträger: 412

**1.7.17 Übergangsstück Mineralwolle AS-Qualität Wärmedämmung Rohr DN15 Gebäude 0,035W/(mK) D 20mm kaschiert Alu-Folie**
*** wie Position 1.7.16
STLB-Bau 2025-10 047
DN 15,
Menge: 7,000 St
Kostenträger: 412

**1.7.18 Übergangsstück Mineralwolle AS-Qualität Wärmedämmung Rohr DN20 Gebäude 0,035W/(mK) D 20mm kaschiert Alu-Folie**
*** wie Position 1.7.16
STLB-Bau 2025-10 047
DN 20,
Menge: 7,000 St
Kostenträger: 412

**1.7.19 Übergangsstück Mineralwolle AS-Qualität Wärmedämmung Rohr DN25 Gebäude 0,035W/(mK) D 30mm kaschiert Alu-Folie**
*** wie Position 1.7.16
STLB-Bau 2025-10 047
DN 25, Dämmschichtdicke 30 mm,
Menge: 5,000 St
Kostenträger: 412

**1.7.20 Übergangsstück Mineralwolle AS-Qualität Wärmedämmung Rohr DN32 Gebäude 0,035W/(mK) D 30mm kaschiert Alu-Folie**
*** wie Position 1.7.16
STLB-Bau 2025-10 047
DN 32, Dämmschichtdicke 30 mm,
Menge: 2,000 St
Kostenträger: 412

**1.7.21 Kappe Mineralwolle AS-Qualität Wärmedämmung Rohr DN12 Gebäude 0,035W/(mK) D 20mm kaschiert Alu-Folie**
*** Bezugsbeschreibung
STLB-Bau 2025-10 047
Kappe aus Mineralwolle DIN EN 14303, AS-Qualität, Wärmedämmung DIN 4140 an haus- und betriebstechnischen Anlagen, an Rohrleitung, DN 12, Mindestabstände DIN 4140 sind nicht eingehalten, im Gebäude, Baustoffklasse DIN 4102-1 A2 (nichtbrennbar), Wärmeleitfähigkeit 0,035 W/(mK) bei 40 Grad C Mitteltemperatur DIN EN 12667, Dämmschichtdicke 20 mm, kaschiert mit Aluminiumfolie, Arbeitshöhe des Montageortes bis 3,5 m über der Standfläche des hierfür erforderlichen Gerüstes.
Menge: 10,000 St
Kostenträger: 412

**1.7.22 Kappe Mineralwolle AS-Qualität Wärmedämmung Rohr DN15 Gebäude 0,035W/(mK) D 20mm kaschiert Alu-Folie**
*** wie Position 1.7.21
STLB-Bau 2025-10 047
DN 15,
Menge: 8,000 St
Kostenträger: 412

**1.7.23 Kappe Mineralwolle AS-Qualität Wärmedämmung Rohr DN20 Gebäude 0,035W/(mK) D 20mm kaschiert Alu-Folie**
*** wie Position 1.7.21
STLB-Bau 2025-10 047
DN 20,
Menge: 9,000 St
Kostenträger: 412

**1.7.24 Kappe Mineralwolle AS-Qualität Wärmedämmung Rohr DN25 Gebäude 0,035W/(mK) D 30mm kaschiert Alu-Folie**
*** wie Position 1.7.21
STLB-Bau 2025-10 047
DN 25, Dämmschichtdicke 30 mm,
Menge: 6,000 St
Kostenträger: 412

**1.7.25 Kappe Mineralwolle AS-Qualität Wärmedämmung Rohr DN32 Gebäude 0,035W/(mK) D 30mm kaschiert Alu-Folie**
*** wie Position 1.7.21
STLB-Bau 2025-10 047
DN 32, Dämmschichtdicke 30 mm,
Menge: 2,000 St
Kostenträger: 412

**1.7.26 Passstück Mineralwolle AS-Qualität Wärmedämmung Rohr DN12 Gebäude 0,035W/(mK) D 20mm kaschiert Alu-Folie**
*** Bezugsbeschreibung
STLB-Bau 2025-10 047
Passstück aus Mineralwolle DIN EN 14303, AS-Qualität, Wärmedämmung DIN 4140 an haus- und betriebstechnischen Anlagen, an Rohrleitung, DN 12, Mindestabstände DIN 4140 sind nicht eingehalten, im Gebäude, Baustoffklasse DIN 4102-1 A2 (nichtbrennbar), Wärmeleitfähigkeit 0,035 W/(mK) bei 40 Grad C Mitteltemperatur DIN EN 12667, Dämmschichtdicke 20 mm, kaschiert mit Aluminiumfolie, Arbeitshöhe des Montageortes bis 3,5 m über der Standfläche des hierfür erforderlichen Gerüstes.
Menge: 12,000 St
Kostenträger: 412

**1.7.27 Passstück Mineralwolle AS-Qualität Wärmedämmung Rohr DN15 Gebäude 0,035W/(mK) D 20mm kaschiert Alu-Folie**
*** wie Position 1.7.26
STLB-Bau 2025-10 047
DN 15,
Menge: 10,000 St
Kostenträger: 412

**1.7.28 Passstück Mineralwolle AS-Qualität Wärmedämmung Rohr DN20 Gebäude 0,035W/(mK) D 20mm kaschiert Alu-Folie**
*** wie Position 1.7.26
STLB-Bau 2025-10 047
DN 20,
Menge: 10,000 St
Kostenträger: 412

**1.7.29 Passstück Mineralwolle AS-Qualität Wärmedämmung Rohr DN25 Gebäude 0,035W/(mK) D 30mm kaschiert Alu-Folie**
*** wie Position 1.7.26
STLB-Bau 2025-10 047
DN 25, Dämmschichtdicke 30 mm,
Menge: 8,000 St
Kostenträger: 412

**1.7.30 Passstück Mineralwolle AS-Qualität Wärmedämmung Rohr DN32 Gebäude 0,035W/(mK) D 30mm kaschiert Alu-Folie**
*** wie Position 1.7.26
STLB-Bau 2025-10 047
DN 32, Dämmschichtdicke 30 mm,
Menge: 3,000 St
Kostenträger: 412

**1.7.31 Ausschnitt Wärmedämmung Rohr DN12 Gebäude Mineralwolle AS-Qualität D 20mm kaschiert Alu-Folie**
*** Bezugsbeschreibung
STLB-Bau 2025-10 047
Ausschnitt für Wärmedämmung DIN 4140 an haus- und betriebstechnischen Anlagen, an Rohrleitung, DN 12, im Gebäude, Dämmung aus Mineralwolle DIN EN 14303, AS-Qualität, Baustoffklasse DIN 4102-1 A2 (nichtbrennbar), Wärmeleitfähigkeit 0,035 W/(mK) bei 40 Grad C Mitteltemperatur DIN EN 12667, Gesamt-Dämmschichtdicke 20 mm, kaschiert mit Aluminiumfolie, Arbeitshöhe des Montageortes bis 3,5 m über der Standfläche des hierfür erforderlichen Gerüstes.
Menge: 35,000 St
Kostenträger: 412

**1.7.32 Ausschnitt Wärmedämmung Rohr DN15 Gebäude Mineralwolle AS-Qualität D 20mm kaschiert Alu-Folie**
*** wie Position 1.7.31
STLB-Bau 2025-10 047
DN 15,
Menge: 22,000 St
Kostenträger: 412

**1.7.33 Ausschnitt Wärmedämmung Rohr DN20 Gebäude Mineralwolle AS-Qualität D 20mm kaschiert Alu-Folie**
*** wie Position 1.7.31
STLB-Bau 2025-10 047
DN 20,
Menge: 25,000 St
Kostenträger: 412

**1.7.34 Ausschnitt Wärmedämmung Rohr DN25 Gebäude Mineralwolle AS-Qualität D 30mm kaschiert Alu-Folie**
*** wie Position 1.7.31
STLB-Bau 2025-10 047
DN 25, Gesamt-Dämmschichtdicke 30 mm,
Menge: 18,000 St
Kostenträger: 412

**1.7.35 Ausschnitt Wärmedämmung Rohr DN32 Gebäude Mineralwolle AS-Qualität D 30mm kaschiert Alu-Folie**
*** wie Position 1.7.31
STLB-Bau 2025-10 047
DN 32, Gesamt-Dämmschichtdicke 30 mm,
Menge: 10,000 St
Kostenträger: 412

**1.7.36 Wärmedämmung Ummantelung Rohr DN12 Gebäude Mineralwolle AS-Qualität Rohrschale D 20mm Mantel prof.Blech Stahl verz**
*** Bezugsbeschreibung
STLB-Bau 2025-10 047
Wärmedämmung einschl. Ummantelung DIN 4140 an haus- und betriebstechnischen Anlagen, an Rohrleitung, DN 12, Mindestabstände DIN 4140 sind nicht eingehalten, im Gebäude, Dämmung aus Mineralwolle DIN EN 14303, AS-Qualität, als Rohrschale, Dämmschichtdicke 20 mm, Baustoffklasse DIN 4102-1 A2 (nichtbrennbar), Wärmeleitfähigkeit 0,035 W/(mK) bei 40 Grad C Mitteltemperatur DIN EN 12667, kaschiert mit Alufolie, Ummantelung aus profiliertem Blech, Stahl, feuerverzinkt, Blechdicke 0,6 mm, Überlappungen verschrauben und mit plastischem Dichtstoff abdichten, Arbeitshöhe des Montageortes bis 3,5 m über der Standfläche des hierfür erforderlichen Gerüstes.
Menge: 10,000 m
Kostenträger: 412

**1.7.37 Wärmedämmung Ummantelung Rohr DN15 Gebäude Mineralwolle AS-Qualität Rohrschale D 20mm Mantel prof.Blech Stahl verz**
*** wie Position 1.7.36
STLB-Bau 2025-10 047
DN 15,
Menge: 5,000 m
Kostenträger: 412

**1.7.38 Wärmedämmung Ummantelung Rohr DN20 Gebäude Mineralwolle AS-Qualität Rohrschale D 20mm Mantel prof.Blech Stahl verz**
*** wie Position 1.7.36
STLB-Bau 2025-10 047
DN 20,
Menge: 7,000 m
Kostenträger: 412

**1.7.39 Wärmedämmung Ummantelung Rohr DN25 Gebäude Mineralwolle AS-Qualität Rohrschale D 20mm Mantel prof.Blech Stahl verz**
*** wie Position 1.7.36
STLB-Bau 2025-10 047
DN 25,
Menge: 8,000 m
Kostenträger: 412

**1.7.40 Wärmedämmung Ummantelung Rohr DN32 Gebäude Mineralwolle AS-Qualität Rohrschale D 20mm Mantel prof.Blech Stahl verz**
*** wie Position 1.7.36
STLB-Bau 2025-10 047
DN 32,
Menge: 4,000 m
Kostenträger: 412

**1.7.41 Bogen Mineralwolle AS-Qualität Wärmedämmung Ummantelung Rohr DN12 Gebäude 0,035W/(mK) D 20mm kaschiert Alu-Folie Mantel prof.Blech Stahl verz D 0,6mm verschrauben Dichtstoff abdichten**
*** Bezugsbeschreibung
STLB-Bau 2025-10 047
Bogen aus Mineralwolle DIN EN 14303, AS-Qualität, Wärmedämmung einschl. Ummantelung DIN 4140 an haus- und betriebstechnischen Anlagen, an Rohrleitung, DN 12, Mindestabstände DIN 4140 sind nicht eingehalten, im Gebäude, Baustoffklasse DIN 4102-1 A2 (nichtbrennbar), Wärmeleitfähigkeit 0,035 W/(mK) bei 40 Grad C Mitteltemperatur DIN EN 12667, Dämmschichtdicke 20 mm, kaschiert mit Aluminiumfolie, Ummantelung aus profiliertem Blech, Stahl, feuerverzinkt, Blechdicke 0,6 mm, verschrauben, mit Dichtstoff abdichten, Arbeitshöhe des Montageortes bis 3,5 m über der Standfläche des hierfür erforderlichen Gerüstes.
Menge: 6,000 St
Kostenträger: 412

**1.7.42 Bogen Mineralwolle AS-Qualität Wärmedämmung Ummantelung Rohr DN15 Gebäude 0,035W/(mK) D 20mm kaschiert Alu-Folie Mantel prof.Blech Stahl verz D 0,6mm verschrauben Dichtstoff abdichten**
*** wie Position 1.7.41
STLB-Bau 2025-10 047
DN 15,
Menge: 5,000 St
Kostenträger: 412

**1.7.43 Bogen Mineralwolle AS-Qualität Wärmedämmung Ummantelung Rohr DN20 Gebäude 0,035W/(mK) D 20mm kaschiert Alu-Folie Mantel prof.Blech Stahl verz D 0,6mm verschrauben Dichtstoff abdichten**
*** wie Position 1.7.41
STLB-Bau 2025-10 047
DN 20,
Menge: 8,000 St
Kostenträger: 412

**1.7.44 Bogen Mineralwolle AS-Qualität Wärmedämmung Ummantelung Rohr DN25 Gebäude 0,035W/(mK) D 30mm kaschiert Alu-Folie Mantel prof.Blech Stahl verz D 0,6mm verschrauben Dichtstoff abdichten**
*** wie Position 1.7.41
STLB-Bau 2025-10 047
DN 25, Dämmschichtdicke 30 mm,
Menge: 7,000 St
Kostenträger: 412

**1.7.45 Bogen Mineralwolle AS-Qualität Wärmedämmung Ummantelung Rohr DN32 Gebäude 0,035W/(mK) D 30mm kaschiert Alu-Folie Mantel prof.Blech Stahl verz D 0,6mm verschrauben Dichtstoff abdichten**
*** wie Position 1.7.41
STLB-Bau 2025-10 047
DN 32, Dämmschichtdicke 30 mm,
Menge: 10,000 St
Kostenträger: 412

**1.7.46 T-Stück Mineralwolle AS-Qualität Wärmedämmung Ummantelung Rohr DN12 Gebäude 0,035W/(mK) D 20mm kaschiert Alu-Folie Mantel prof.Blech Stahl verz D 0,6mm verschrauben Dichtstoff abdichten**
*** Bezugsbeschreibung
STLB-Bau 2025-10 047
T-Stück aus Mineralwolle DIN EN 14303, AS-Qualität, Wärmedämmung einschl. Ummantelung DIN 4140 an haus- und betriebstechnischen Anlagen, an Rohrleitung, DN 12, Mindestabstände DIN 4140 sind nicht eingehalten, im Gebäude, Baustoffklasse DIN 4102-1 A2 (nichtbrennbar), Wärmeleitfähigkeit 0,035 W/(mK) bei 40 Grad C Mitteltemperatur DIN EN 12667, Dämmschichtdicke 20 mm, kaschiert mit Aluminiumfolie, Ummantelung aus profiliertem Blech, Stahl, feuerverzinkt, Blechdicke 0,6 mm, verschrauben, mit Dichtstoff abdichten, Arbeitshöhe des Montageortes bis 3,5 m über der Standfläche des hierfür erforderlichen Gerüstes.
Menge: 5,000 St
Kostenträger: 412

**1.7.47 T-Stück Mineralwolle AS-Qualität Wärmedämmung Ummantelung Rohr DN15 Gebäude 0,035W/(mK) D 20mm kaschiert Alu-Folie Mantel prof.Blech Stahl verz D 0,6mm verschrauben Dichtstoff abdichten**
*** wie Position 1.7.46
STLB-Bau 2025-10 047
DN 15,
Menge: 2,000 St
Kostenträger: 412

**1.7.48 T-Stück Mineralwolle AS-Qualität Wärmedämmung Ummantelung Rohr DN20 Gebäude 0,035W/(mK) D 20mm kaschiert Alu-Folie Mantel prof.Blech Stahl verz D 0,6mm verschrauben Dichtstoff abdichten**
*** wie Position 1.7.46
STLB-Bau 2025-10 047
DN 20,
Menge: 3,000 St
Kostenträger: 412

**1.7.49 T-Stück Mineralwolle AS-Qualität Wärmedämmung Ummantelung Rohr DN25 Gebäude 0,035W/(mK) D 30mm kaschiert Alu-Folie Mantel prof.Blech Stahl verz D 0,6mm verschrauben Dichtstoff abdichten**
*** wie Position 1.7.46
STLB-Bau 2025-10 047
DN 25, Dämmschichtdicke 30 mm,
Menge: 2,000 St
Kostenträger: 412

**1.7.50 T-Stück Mineralwolle AS-Qualität Wärmedämmung Ummantelung Rohr DN32 Gebäude 0,035W/(mK) D 30mm kaschiert Alu-Folie Mantel prof.Blech Stahl verz D 0,6mm verschrauben Dichtstoff abdichten**
*** wie Position 1.7.46
STLB-Bau 2025-10 047
DN 32, Dämmschichtdicke 30 mm,
Menge: 2,000 St
Kostenträger: 412

**1.7.51 Übergangsstück Mineralwolle AS-Qualität Wärmedämmung Ummantelung Rohr DN12 Gebäude 0,035W/(mK) D 20mm kaschiert Alu-Folie Mantel prof.Blech Stahl verz D 0,6mm verschrauben Dichtstoff abdichten**
*** Bezugsbeschreibung
STLB-Bau 2025-10 047
Übergangsstück aus Mineralwolle DIN EN 14303, AS-Qualität, Wärmedämmung einschl. Ummantelung DIN 4140 an haus- und betriebstechnischen Anlagen, an Rohrleitung, DN 12, Mindestabstände DIN 4140 sind nicht eingehalten, im Gebäude, Baustoffklasse DIN 4102-1 A2 (nichtbrennbar), Wärmeleitfähigkeit 0,035 W/(mK) bei 40 Grad C Mitteltemperatur DIN EN 12667, Dämmschichtdicke 20 mm, kaschiert mit Aluminiumfolie, Ummantelung aus profiliertem Blech, Stahl, feuerverzinkt, Blechdicke 0,6 mm, verschrauben, mit Dichtstoff abdichten, Arbeitshöhe des Montageortes bis 3,5 m über der Standfläche des hierfür erforderlichen Gerüstes.
Menge: 2,000 St
Kostenträger: 412

**1.7.52 Übergangsstück Mineralwolle AS-Qualität Wärmedämmung Ummantelung Rohr DN15 Gebäude 0,035W/(mK) D 20mm kaschiert Alu-Folie Mantel prof.Blech Stahl verz D 0,6mm verschrauben Dichtstoff abdichten**
*** wie Position 1.7.51
STLB-Bau 2025-10 047
DN 15,
Menge: 2,000 St
Kostenträger: 412

**1.7.53 Übergangsstück Mineralwolle AS-Qualität Wärmedämmung Ummantelung Rohr DN20 Gebäude 0,035W/(mK) D 20mm kaschiert Alu-Folie Mantel prof.Blech Stahl verz D 0,6mm verschrauben Dichtstoff abdichten**
*** wie Position 1.7.51
STLB-Bau 2025-10 047
DN 20,
Menge: 2,000 St
Kostenträger: 412

**1.7.54 Übergangsstück Mineralwolle AS-Qualität Wärmedämmung Ummantelung Rohr DN25 Gebäude 0,035W/(mK) D 30mm kaschiert Alu-Folie Mantel prof.Blech Stahl verz D 0,6mm verschrauben Dichtstoff abdichten**
*** wie Position 1.7.51
STLB-Bau 2025-10 047
DN 25, Dämmschichtdicke 30 mm,
Menge: 3,000 St
Kostenträger: 412

**1.7.55 Übergangsstück Mineralwolle AS-Qualität Wärmedämmung Ummantelung Rohr DN32 Gebäude 0,035W/(mK) D 30mm kaschiert Alu-Folie Mantel prof.Blech Stahl verz D 0,6mm verschrauben Dichtstoff abdichten**
*** wie Position 1.7.51
STLB-Bau 2025-10 047
DN 32, Dämmschichtdicke 30 mm,
Menge: 3,000 St
Kostenträger: 412

**1.7.56 Kappe Mineralwolle AS-Qualität Wärmedämmung Ummantelung Rohr DN12 Gebäude 0,035W/(mK) D 20mm kaschiert Alu-Folie Mantel prof.Blech Stahl verz D 0,6mm verschrauben Dichtstoff abdichten**
*** Bezugsbeschreibung
STLB-Bau 2025-10 047
Kappe aus Mineralwolle DIN EN 14303, AS-Qualität, Wärmedämmung einschl. Ummantelung DIN 4140 an haus- und betriebstechnischen Anlagen, an Rohrleitung, DN 12, Mindestabstände DIN 4140 sind nicht eingehalten, im Gebäude, Baustoffklasse DIN 4102-1 A2 (nichtbrennbar), Wärmeleitfähigkeit 0,035 W/(mK) bei 40 Grad C Mitteltemperatur DIN EN 12667, Dämmschichtdicke 20 mm, kaschiert mit Aluminiumfolie, Ummantelung aus profiliertem Blech, Stahl, feuerverzinkt, Blechdicke 0,6 mm, verschrauben, mit Dichtstoff abdichten, Arbeitshöhe des Montageortes bis 3,5 m über der Standfläche des hierfür erforderlichen Gerüstes.
Menge: 3,000 St
Kostenträger: 412

**1.7.57 Kappe Mineralwolle AS-Qualität Wärmedämmung Ummantelung Rohr DN15 Gebäude 0,035W/(mK) D 20mm kaschiert Alu-Folie Mantel prof.Blech Stahl verz D 0,6mm verschrauben Dichtstoff abdichten**
*** wie Position 1.7.56
STLB-Bau 2025-10 047
DN 15,
Menge: 2,000 St
Kostenträger: 412

**1.7.58 Kappe Mineralwolle AS-Qualität Wärmedämmung Ummantelung Rohr DN20 Gebäude 0,035W/(mK) D 20mm kaschiert Alu-Folie Mantel prof.Blech Stahl verz D 0,6mm verschrauben Dichtstoff abdichten**
*** wie Position 1.7.56
STLB-Bau 2025-10 047
DN 20,
Menge: 2,000 St
Kostenträger: 412

**1.7.59 Kappe Mineralwolle AS-Qualität Wärmedämmung Ummantelung Rohr DN25 Gebäude 0,035W/(mK) D 30mm kaschiert Alu-Folie Mantel prof.Blech Stahl verz D 0,6mm verschrauben Dichtstoff abdichten**
*** wie Position 1.7.56
STLB-Bau 2025-10 047
DN 25, Dämmschichtdicke 30 mm,
Menge: 4,000 St
Kostenträger: 412

**1.7.60 Kappe Mineralwolle AS-Qualität Wärmedämmung Ummantelung Rohr DN32 Gebäude 0,035W/(mK) D 30mm kaschiert Alu-Folie Mantel prof.Blech Stahl verz D 0,6mm verschrauben Dichtstoff abdichten**
*** wie Position 1.7.56
STLB-Bau 2025-10 047
DN 32, Dämmschichtdicke 30 mm,
Menge: 4,000 St
Kostenträger: 412

**1.7.61 Passstück Mineralwolle AS-Qualität Wärmedämmung Ummantelung Rohr DN12 Gebäude 0,035W/(mK) D 20mm kaschiert Alu-Folie Mantel prof.Blech Stahl verz D 0,6mm verschrauben Dichtstoff abdichten**
*** Bezugsbeschreibung
STLB-Bau 2025-10 047
Passstück aus Mineralwolle DIN EN 14303, AS-Qualität, Wärmedämmung einschl. Ummantelung DIN 4140 an haus- und betriebstechnischen Anlagen, an Rohrleitung, DN 12, Mindestabstände DIN 4140 sind nicht eingehalten, im Gebäude, Baustoffklasse DIN 4102-1 A2 (nichtbrennbar), Wärmeleitfähigkeit 0,035 W/(mK) bei 40 Grad C Mitteltemperatur DIN EN 12667, Dämmschichtdicke 20 mm, kaschiert mit Aluminiumfolie, Ummantelung aus profiliertem Blech, Stahl, feuerverzinkt, Blechdicke 0,6 mm, verschrauben, mit Dichtstoff abdichten, Arbeitshöhe des Montageortes bis 3,5 m über der Standfläche des hierfür erforderlichen Gerüstes.
Menge: 5,000 St
Kostenträger: 412

**1.7.62 Passstück Mineralwolle AS-Qualität Wärmedämmung Ummantelung Rohr DN15 Gebäude 0,035W/(mK) D 20mm kaschiert Alu-Folie Mantel prof.Blech Stahl verz D 0,6mm verschrauben Dichtstoff abdichten**
*** wie Position 1.7.61
STLB-Bau 2025-10 047
DN 15,
Menge: 5,000 St
Kostenträger: 412

**1.7.63 Passstück Mineralwolle AS-Qualität Wärmedämmung Ummantelung Rohr DN20 Gebäude 0,035W/(mK) D 20mm kaschiert Alu-Folie Mantel prof.Blech Stahl verz D 0,6mm verschrauben Dichtstoff abdichten**
*** wie Position 1.7.61
STLB-Bau 2025-10 047
DN 20,
Menge: 6,000 St
Kostenträger: 412

**1.7.64 Passstück Mineralwolle AS-Qualität Wärmedämmung Ummantelung Rohr DN25 Gebäude 0,035W/(mK) D 30mm kaschiert Alu-Folie Mantel prof.Blech Stahl verz D 0,6mm verschrauben Dichtstoff abdichten**
*** wie Position 1.7.61
STLB-Bau 2025-10 047
DN 25, Dämmschichtdicke 30 mm,
Menge: 6,000 St
Kostenträger: 412

**1.7.65 Passstück Mineralwolle AS-Qualität Wärmedämmung Ummantelung Rohr DN32 Gebäude 0,035W/(mK) D 30mm kaschiert Alu-Folie Mantel prof.Blech Stahl verz D 0,6mm verschrauben Dichtstoff abdichten**
*** wie Position 1.7.61
STLB-Bau 2025-10 047
DN 32, Dämmschichtdicke 30 mm,
Menge: 6,000 St
Kostenträger: 412

**1.7.66 Ausschnitt Wärmedämmung Ummantelung Rohr DN12 Gebäude Mineralwolle AS-Qualität D 20mm kaschiert Alu-Folie Mantel prof.Blech Stahl verz D 0,6mm verschrauben Dichtstoff abdichten**
*** Bezugsbeschreibung
STLB-Bau 2025-10 047
Ausschnitt für Wärmedämmung einschl. Ummantelung DIN 4140 an haus- und betriebstechnischen Anlagen, an Rohrleitung, DN 12, im Gebäude, Dämmung aus Mineralwolle DIN EN 14303, AS-Qualität, Baustoffklasse DIN 4102-1 A2 (nichtbrennbar), Wärmeleitfähigkeit 0,035 W/(mK) bei 40 Grad C Mitteltemperatur DIN EN 12667, Gesamt-Dämmschichtdicke 20 mm, kaschiert mit Aluminiumfolie, Ummantelung aus profiliertem Blech, Stahl, feuerverzinkt, Blechdicke 0,6 mm, verschrauben, mit Dichtstoff abdichten, Arbeitshöhe des Montageortes bis 3,5 m über der Standfläche des hierfür erforderlichen Gerüstes.
Menge: 10,000 St
Kostenträger: 412

**1.7.67 Ausschnitt Wärmedämmung Ummantelung Rohr DN15 Gebäude Mineralwolle AS-Qualität D 20mm kaschiert Alu-Folie Mantel prof.Blech Stahl verz D 0,6mm verschrauben Dichtstoff abdichten**
*** wie Position 1.7.66
STLB-Bau 2025-10 047
DN 15,
Menge: 10,000 St
Kostenträger: 412

**1.7.68 Ausschnitt Wärmedämmung Ummantelung Rohr DN20 Gebäude Mineralwolle AS-Qualität D 20mm kaschiert Alu-Folie Mantel prof.Blech Stahl verz D 0,6mm verschrauben Dichtstoff abdichten**
*** wie Position 1.7.66
STLB-Bau 2025-10 047
DN 20,
Menge: 12,000 St
Kostenträger: 412

**1.7.69 Ausschnitt Wärmedämmung Ummantelung Rohr DN25 Gebäude Mineralwolle AS-Qualität D 30mm kaschiert Alu-Folie Mantel prof.Blech Stahl verz D 0,6mm verschrauben Dichtstoff abdichten**
*** wie Position 1.7.66
STLB-Bau 2025-10 047
DN 25, Gesamt-Dämmschichtdicke 30 mm,
Menge: 15,000 St
Kostenträger: 412

**1.7.70 Ausschnitt Wärmedämmung Ummantelung Rohr DN32 Gebäude Mineralwolle AS-Qualität D 30mm kaschiert Alu-Folie Mantel prof.Blech Stahl verz D 0,6mm verschrauben Dichtstoff abdichten**
*** wie Position 1.7.66
STLB-Bau 2025-10 047
DN 32, Gesamt-Dämmschichtdicke 30 mm,
Menge: 15,000 St
Kostenträger: 412

**1.7.71 Kältedämmung Rohr DN12 Gebäude flexibler Elastomerschaum D 19mm**
*** Bezugsbeschreibung
STLB-Bau 2025-10 047
Kältedämmung DIN 4140, an Rohrleitung, DN 12, Rohrverbindung als Pressverbindung, Mindestabstände DIN 4140 sind nicht eingehalten, im Gebäude, Dämmung aus flexiblem Elastomerschaum DIN EN 14304, Dämmschichtdicke 19 mm, Baustoffklasse DIN 4102-1 B1 (schwerentflammbar), Wärmeleitfähigkeit 0,036 W/(mK) bei 0 Grad C Mitteltemperatur DIN EN 12667, Wasserdampfdiffusionswiderstandszahl 3000 DIN EN ISO 12629, DIN EN 12086, Arbeitshöhe des Montageortes bis 3,5 m über der Standfläche des hierfür erforderlichen Gerüstes.
Menge: 5,000 m
Kostenträger: 412

**1.7.72 Kältedämmung Rohr DN15 Gebäude flexibler Elastomerschaum D 19mm**
*** wie Position 1.7.71
STLB-Bau 2025-10 047
DN 15,
Menge: 4,000 m
Kostenträger: 412

**1.7.73 Kältedämmung Rohr DN20 Gebäude flexibler Elastomerschaum D 19mm**
*** wie Position 1.7.71
STLB-Bau 2025-10 047
DN 20,
Menge: 4,000 m
Kostenträger: 412

**1.7.74 Kältedämmung Rohr DN25 Gebäude flexibler Elastomerschaum D 19mm**
*** wie Position 1.7.71
STLB-Bau 2025-10 047
DN 25,
Menge: 3,000 m
Kostenträger: 412

**1.7.75 Kältedämmung Rohr DN32 Gebäude flexibler Elastomerschaum D 19mm**
*** wie Position 1.7.71
STLB-Bau 2025-10 047
DN 32,
Menge: 3,000 m
Kostenträger: 412

**1.7.76 Bogen flexibler Elastomerschaum Kältedämmung Rohr DN12 Gebäude 0,033W/(mK) D 19mm**
*** Bezugsbeschreibung
STLB-Bau 2025-10 047
Bogen aus flexiblem Elastomerschaum DIN EN 14304, Kältedämmung DIN 4140 an haus- und betriebstechnischen Anlagen, an Rohrleitung, DN 12, Mindestabstände DIN 4140 sind nicht eingehalten, im Gebäude, Baustoffklasse DIN 4102-1 B1 (schwerentflammbar), Wärmeleitfähigkeit 0,033 W/(mK) bei 0 Grad C Mitteltemperatur DIN EN 12667, Dämmschichtdicke 19 mm, Arbeitshöhe des Montageortes bis 3,5 m über der Standfläche des hierfür erforderlichen Gerüstes.
Menge: 4,000 St
Kostenträger: 412

**1.7.77 Bogen flexibler Elastomerschaum Kältedämmung Rohr DN15 Gebäude 0,033W/(mK) D 19mm**
*** wie Position 1.7.76
STLB-Bau 2025-10 047
DN 15,
Menge: 2,000 St
Kostenträger: 412

**1.7.78 Bogen flexibler Elastomerschaum Kältedämmung Rohr DN20 Gebäude 0,033W/(mK) D 19mm**
*** wie Position 1.7.76
STLB-Bau 2025-10 047
DN 20,
Menge: 3,000 St
Kostenträger: 412

**1.7.79 Bogen flexibler Elastomerschaum Kältedämmung Rohr DN25 Gebäude 0,033W/(mK) D 19mm**
*** wie Position 1.7.76
STLB-Bau 2025-10 047
DN 25,
Menge: 4,000 St
Kostenträger: 412

**1.7.80 Bogen flexibler Elastomerschaum Kältedämmung Rohr DN32 Gebäude 0,033W/(mK) D 19mm**
*** wie Position 1.7.76
STLB-Bau 2025-10 047
DN 32,
Menge: 3,000 St
Kostenträger: 412

**1.7.81 T-Stück flexibler Elastomerschaum Kältedämmung Rohr DN12 Gebäude 0,033W/(mK) D 19mm**
*** Bezugsbeschreibung
STLB-Bau 2025-10 047
T-Stück aus flexiblem Elastomerschaum DIN EN 14304, Kältedämmung DIN 4140 an haus- und betriebstechnischen Anlagen, an Rohrleitung, DN 12, Mindestabstände DIN 4140 sind nicht eingehalten, im Gebäude, Baustoffklasse DIN 4102-1 B1 (schwerentflammbar), Wärmeleitfähigkeit 0,033 W/(mK) bei 0 Grad C Mitteltemperatur DIN EN 12667, Dämmschichtdicke 19 mm, Arbeitshöhe des Montageortes bis 3,5 m über der Standfläche des hierfür erforderlichen Gerüstes.
Menge: 2,000 St
Kostenträger: 412

**1.7.82 T-Stück flexibler Elastomerschaum Kältedämmung Rohr DN15 Gebäude 0,033W/(mK) D 19mm**
*** wie Position 1.7.81
STLB-Bau 2025-10 047
DN 15,
Menge: 1,000 St
Kostenträger: 412

**1.7.83 T-Stück flexibler Elastomerschaum Kältedämmung Rohr DN20 Gebäude 0,033W/(mK) D 19mm**
*** wie Position 1.7.81
STLB-Bau 2025-10 047
DN 20,
Menge: 2,000 St
Kostenträger: 412

**1.7.84 T-Stück flexibler Elastomerschaum Kältedämmung Rohr DN25 Gebäude 0,033W/(mK) D 19mm**
*** wie Position 1.7.81
STLB-Bau 2025-10 047
DN 25,
Menge: 1,000 St
Kostenträger: 412

**1.7.85 T-Stück flexibler Elastomerschaum Kältedämmung Rohr DN32 Gebäude 0,033W/(mK) D 19mm**
*** wie Position 1.7.81
STLB-Bau 2025-10 047
DN 32,
Menge: 2,000 St
Kostenträger: 412

**1.7.86 Übergangsstück flexibler Elastomerschaum Kältedämmung Rohr DN12 Gebäude 0,033W/(mK) D 19mm**
*** Bezugsbeschreibung
STLB-Bau 2025-10 047
Übergangsstück aus flexiblem Elastomerschaum DIN EN 14304, Kältedämmung DIN 4140 an haus- und betriebstechnischen Anlagen, an Rohrleitung, DN 12, Mindestabstände DIN 4140 sind nicht eingehalten, im Gebäude, Baustoffklasse DIN 4102-1 B1 (schwerentflammbar), Wärmeleitfähigkeit 0,033 W/(mK) bei 0 Grad C Mitteltemperatur DIN EN 12667, Dämmschichtdicke 19 mm, Arbeitshöhe des Montageortes bis 3,5 m über der Standfläche des hierfür erforderlichen Gerüstes.
Menge: 2,000 St
Kostenträger: 412

**1.7.87 Übergangsstück flexibler Elastomerschaum Kältedämmung Rohr DN15 Gebäude 0,033W/(mK) D 19mm**
*** wie Position 1.7.86
STLB-Bau 2025-10 047
DN 15,
Menge: 3,000 St
Kostenträger: 412

**1.7.88 Übergangsstück flexibler Elastomerschaum Kältedämmung Rohr DN20 Gebäude 0,033W/(mK) D 19mm**
*** wie Position 1.7.86
STLB-Bau 2025-10 047
DN 20,
Menge: 3,000 St
Kostenträger: 412

**1.7.89 Übergangsstück flexibler Elastomerschaum Kältedämmung Rohr DN25 Gebäude 0,033W/(mK) D 19mm**
*** wie Position 1.7.86
STLB-Bau 2025-10 047
DN 25,
Menge: 4,000 St
Kostenträger: 412

**1.7.90 Übergangsstück flexibler Elastomerschaum Kältedämmung Rohr DN32 Gebäude 0,033W/(mK) D 19mm**
*** wie Position 1.7.86
STLB-Bau 2025-10 047
DN 32,
Menge: 4,000 St
Kostenträger: 412

**1.7.91 Kappe flexibler Elastomerschaum Kältedämmung Rohr DN12 Gebäude 0,033W/(mK) D 19mm**
*** Bezugsbeschreibung
STLB-Bau 2025-10 047
Kappe aus flexiblem Elastomerschaum DIN EN 14304, Kältedämmung DIN 4140 an haus- und betriebstechnischen Anlagen, an Rohrleitung, DN 12, Mindestabstände DIN 4140 sind nicht eingehalten, im Gebäude, Baustoffklasse DIN 4102-1 B1 (schwerentflammbar), Wärmeleitfähigkeit 0,033 W/(mK) bei 0 Grad C Mitteltemperatur DIN EN 12667, Dämmschichtdicke 19 mm, Arbeitshöhe des Montageortes bis 3,5 m über der Standfläche des hierfür erforderlichen Gerüstes.
Menge: 4,000 St
Kostenträger: 412

**1.7.92 Kappe flexibler Elastomerschaum Kältedämmung Rohr DN15 Gebäude 0,033W/(mK) D 19mm**
*** wie Position 1.7.91
STLB-Bau 2025-10 047
DN 15,
Menge: 4,000 St
Kostenträger: 412

**1.7.93 Kappe flexibler Elastomerschaum Kältedämmung Rohr DN20 Gebäude 0,033W/(mK) D 19mm**
*** wie Position 1.7.91
STLB-Bau 2025-10 047
DN 20,
Menge: 5,000 St
Kostenträger: 412

**1.7.94 Kappe flexibler Elastomerschaum Kältedämmung Rohr DN25 Gebäude 0,033W/(mK) D 19mm**
*** wie Position 1.7.91
STLB-Bau 2025-10 047
DN 25,
Menge: 5,000 St
Kostenträger: 412

**1.7.95 Kappe flexibler Elastomerschaum Kältedämmung Rohr DN32 Gebäude 0,033W/(mK) D 19mm**
*** wie Position 1.7.91
STLB-Bau 2025-10 047
DN 32,
Menge: 5,000 St
Kostenträger: 412

**1.7.96 Passstück flexibler Elastomerschaum Kältedämmung Rohr DN12 Gebäude 0,033W/(mK) D 19mm**
*** Bezugsbeschreibung
STLB-Bau 2025-10 047
Passstück aus flexiblem Elastomerschaum DIN EN 14304, Kältedämmung DIN 4140 an haus- und betriebstechnischen Anlagen, an Rohrleitung, DN 12, Mindestabstände DIN 4140 sind nicht eingehalten, im Gebäude, Baustoffklasse DIN 4102-1 B1 (schwerentflammbar), Wärmeleitfähigkeit 0,033 W/(mK) bei 0 Grad C Mitteltemperatur DIN EN 12667, Dämmschichtdicke 19 mm, Arbeitshöhe des Montageortes bis 3,5 m über der Standfläche des hierfür erforderlichen Gerüstes.
Menge: 3,000 St
Kostenträger: 412

**1.7.97 Passstück flexibler Elastomerschaum Kältedämmung Rohr DN15 Gebäude 0,033W/(mK) D 19mm**
*** wie Position 1.7.96
STLB-Bau 2025-10 047
DN 15,
Menge: 2,000 St
Kostenträger: 412

**1.7.98 Passstück flexibler Elastomerschaum Kältedämmung Rohr DN20 Gebäude 0,033W/(mK) D 19mm**
*** wie Position 1.7.96
STLB-Bau 2025-10 047
DN 20,
Menge: 2,000 St
Kostenträger: 412

**1.7.99 Passstück flexibler Elastomerschaum Kältedämmung Rohr DN25 Gebäude 0,033W/(mK) D 19mm**
*** wie Position 1.7.96
STLB-Bau 2025-10 047
DN 25,
Menge: 4,000 St
Kostenträger: 412

**1.7.100 Passstück flexibler Elastomerschaum Kältedämmung Rohr DN32 Gebäude 0,033W/(mK) D 19mm**
*** wie Position 1.7.96
STLB-Bau 2025-10 047
DN 32,
Menge: 5,000 St
Kostenträger: 412

**1.7.101 Ausschnitt Wärmedämmung Rohr DN12 Gebäude flexibler Elastomerschaum D 19mm**
*** Bezugsbeschreibung
STLB-Bau 2025-10 047
Ausschnitt für Wärmedämmung DIN 4140 an haus- und betriebstechnischen Anlagen, an Rohrleitung, DN 12, im Gebäude, Dämmung aus flexiblem Elastomerschaum DIN EN 14304, Baustoffklasse DIN 4102-1 B1 (schwerentflammbar), Wärmeleitfähigkeit 0,036 W/(mK) bei 40 Grad C Mitteltemperatur DIN EN 12667, Gesamt-Dämmschichtdicke 19 mm, Arbeitshöhe des Montageortes bis 3,5 m über der Standfläche des hierfür erforderlichen Gerüstes.
Menge: 5,000 St
Kostenträger: 412

**1.7.102 Ausschnitt Wärmedämmung Rohr DN15 Gebäude flexibler Elastomerschaum D 19mm**
*** wie Position 1.7.101
STLB-Bau 2025-10 047
DN 15,
Menge: 5,000 St
Kostenträger: 412

**1.7.103 Ausschnitt Wärmedämmung Rohr DN20 Gebäude flexibler Elastomerschaum D 19mm**
*** wie Position 1.7.101
STLB-Bau 2025-10 047
DN 20,
Menge: 5,000 St
Kostenträger: 412

**1.7.104 Ausschnitt Wärmedämmung Rohr DN25 Gebäude flexibler Elastomerschaum D 19mm**
*** wie Position 1.7.101
STLB-Bau 2025-10 047
DN 25,
Menge: 5,000 St
Kostenträger: 412

**1.7.105 Ausschnitt Wärmedämmung Rohr DN32 Gebäude flexibler Elastomerschaum D 19mm**
*** wie Position 1.7.101
STLB-Bau 2025-10 047
DN 32,
Menge: 5,000 St
Kostenträger: 412

**1.7.106 Kältedämmung Ummantelung Rohr DN12 Gebäude flexibler Elastomerschaum D 19mm Mantel prof.Blech Stahl verz**
*** Bezugsbeschreibung
STLB-Bau 2025-10 047
Kältedämmung einschl. Ummantelung DIN 4140, an Rohrleitung, DN 12, Rohrverbindung als Pressverbindung, Mindestabstände DIN 4140 sind nicht eingehalten, im Gebäude, Dämmung aus flexiblem Elastomerschaum DIN EN 14304, Dämmschichtdicke 19 mm, Baustoffklasse DIN 4102-1 B1 (schwerentflammbar), Wärmeleitfähigkeit 0,036 W/(mK) bei 0 Grad C Mitteltemperatur DIN EN 12667, Wasserdampfdiffusionswiderstandszahl 3000 DIN EN ISO 12629, DIN EN 12086, Ummantelung aus profiliertem Blech, Stahl, feuerverzinkt, Blechdicke 0,6 mm, mit Luftspalt, Überlappungen verschrauben und mit plastischem Dichtstoff abdichten, Arbeitshöhe des Montageortes bis 3,5 m über der Standfläche des hierfür erforderlichen Gerüstes.
Menge: 20,000 m
Kostenträger: 412

**1.7.107 Kältedämmung Ummantelung Rohr DN15 Gebäude flexibler Elastomerschaum D 19mm Mantel prof.Blech Stahl verz**
*** wie Position 1.7.106
STLB-Bau 2025-10 047
DN 15,
Menge: 10,000 m
Kostenträger: 412

**1.7.108 Kältedämmung Ummantelung Rohr DN20 Gebäude flexibler Elastomerschaum D 19mm Mantel prof.Blech Stahl verz**
*** wie Position 1.7.106
STLB-Bau 2025-10 047
DN 20,
Menge: 10,000 m
Kostenträger: 412

**1.7.109 Kältedämmung Ummantelung Rohr DN25 Gebäude flexibler Elastomerschaum D 19mm Mantel prof.Blech Stahl verz**
*** wie Position 1.7.106
STLB-Bau 2025-10 047
DN 25,
Menge: 11,000 m
Kostenträger: 412

**1.7.110 Kältedämmung Ummantelung Rohr DN32 Gebäude flexibler Elastomerschaum D 19mm Mantel prof.Blech Stahl verz**
*** wie Position 1.7.106
STLB-Bau 2025-10 047
DN 32,
Menge: 4,000 m
Kostenträger: 412

**1.7.111 Bogen flexibler Elastomerschaum Kältedämmung Ummantelung Rohr DN12 Gebäude 0,033W/(mK) D 19mm Mantel prof.Blech Stahl verz D 0,6mm verschrauben Dichtstoff abdichten**
*** Bezugsbeschreibung
STLB-Bau 2025-10 047
Bogen aus flexiblem Elastomerschaum DIN EN 14304, Kältedämmung einschl. Ummantelung DIN 4140 an haus- und betriebstechnischen Anlagen, an Rohrleitung, DN 12, Mindestabstände DIN 4140 sind nicht eingehalten, im Gebäude, Baustoffklasse DIN 4102-1 B1 (schwerentflammbar), Wärmeleitfähigkeit 0,033 W/(mK) bei 0 Grad C Mitteltemperatur DIN EN 12667, Dämmschichtdicke 19 mm, Ummantelung aus profiliertem Blech, Stahl, feuerverzinkt, Blechdicke 0,6 mm, ohne Luftspalt, verschrauben, mit Dichtstoff abdichten, Arbeitshöhe des Montageortes bis 3,5 m über der Standfläche des hierfür erforderlichen Gerüstes.
Menge: 20,000 St
Kostenträger: 412

**1.7.112 Bogen flexibler Elastomerschaum Kältedämmung Ummantelung Rohr DN15 Gebäude 0,033W/(mK) D 19mm Mantel prof.Blech Stahl verz D 0,6mm verschrauben Dichtstoff abdichten**
*** wie Position 1.7.111
STLB-Bau 2025-10 047
DN 15,
Menge: 10,000 St
Kostenträger: 412

**1.7.113 Bogen flexibler Elastomerschaum Kältedämmung Ummantelung Rohr DN20 Gebäude 0,033W/(mK) D 19mm Mantel prof.Blech Stahl verz D 0,6mm verschrauben Dichtstoff abdichten**
*** wie Position 1.7.111
STLB-Bau 2025-10 047
DN 20,
Menge: 10,000 St
Kostenträger: 412

**1.7.114 Bogen flexibler Elastomerschaum Kältedämmung Ummantelung Rohr DN25 Gebäude 0,033W/(mK) D 19mm Mantel prof.Blech Stahl verz D 0,6mm verschrauben Dichtstoff abdichten**
*** wie Position 1.7.111
STLB-Bau 2025-10 047
DN 25,
Menge: 4,000 St
Kostenträger: 412

**1.7.115 Bogen flexibler Elastomerschaum Kältedämmung Ummantelung Rohr DN32 Gebäude 0,033W/(mK) D 19mm Mantel prof.Blech Stahl verz D 0,6mm verschrauben Dichtstoff abdichten**
*** wie Position 1.7.111
STLB-Bau 2025-10 047
DN 32,
Menge: 5,000 St
Kostenträger: 412

**1.7.116 T-Stück flexibler Elastomerschaum Kältedämmung Ummantelung Rohr DN12 Gebäude 0,033W/(mK) D 19mm Mantel prof.Blech Stahl verz D 0,6mm verschrauben Dichtstoff abdichten**
*** Bezugsbeschreibung
STLB-Bau 2025-10 047
T-Stück aus flexiblem Elastomerschaum DIN EN 14304, Kältedämmung einschl. Ummantelung DIN 4140 an haus- und betriebstechnischen Anlagen, an Rohrleitung, DN 12, Mindestabstände DIN 4140 sind nicht eingehalten, im Gebäude, Baustoffklasse DIN 4102-1 B1 (schwerentflammbar), Wärmeleitfähigkeit 0,033 W/(mK) bei 0 Grad C Mitteltemperatur DIN EN 12667, Dämmschichtdicke 19 mm, Ummantelung aus profiliertem Blech, Stahl, feuerverzinkt, Blechdicke 0,6 mm, ohne Luftspalt, verschrauben, mit Dichtstoff abdichten, Arbeitshöhe des Montageortes bis 3,5 m über der Standfläche des hierfür erforderlichen Gerüstes.
Menge: 5,000 St
Kostenträger: 412

**1.7.117 T-Stück flexibler Elastomerschaum Kältedämmung Ummantelung Rohr DN15 Gebäude 0,033W/(mK) D 19mm Mantel prof.Blech Stahl verz D 0,6mm verschrauben Dichtstoff abdichten**
*** wie Position 1.7.116
STLB-Bau 2025-10 047
DN 15,
Menge: 2,000 St
Kostenträger: 412

**1.7.118 T-Stück flexibler Elastomerschaum Kältedämmung Ummantelung Rohr DN20 Gebäude 0,033W/(mK) D 19mm Mantel prof.Blech Stahl verz D 0,6mm verschrauben Dichtstoff abdichten**
*** wie Position 1.7.116
STLB-Bau 2025-10 047
DN 20,
Menge: 3,000 St
Kostenträger: 412

**1.7.119 T-Stück flexibler Elastomerschaum Kältedämmung Ummantelung Rohr DN25 Gebäude 0,033W/(mK) D 19mm Mantel prof.Blech Stahl verz D 0,6mm verschrauben Dichtstoff abdichten**
*** wie Position 1.7.116
STLB-Bau 2025-10 047
DN 25,
Menge: 1,000 St
Kostenträger: 412

**1.7.120 T-Stück flexibler Elastomerschaum Kältedämmung Ummantelung Rohr DN32 Gebäude 0,033W/(mK) D 19mm Mantel prof.Blech Stahl verz D 0,6mm verschrauben Dichtstoff abdichten**
*** wie Position 1.7.116
STLB-Bau 2025-10 047
DN 32,
Menge: 2,000 St
Kostenträger: 412

**1.7.121 Übergangsstück flexibler Elastomerschaum Kältedämmung Ummantelung Rohr DN12 Gebäude 0,033W/(mK) D 19mm Mantel prof.Blech Stahl verz D 0,6mm verschrauben Dichtstoff abdichten**
*** Bezugsbeschreibung
STLB-Bau 2025-10 047
Übergangsstück aus flexiblem Elastomerschaum DIN EN 14304, Kältedämmung einschl. Ummantelung DIN 4140 an haus- und betriebstechnischen Anlagen, an Rohrleitung, DN 12, Mindestabstände DIN 4140 sind nicht eingehalten, im Gebäude, Baustoffklasse DIN 4102-1 B1 (schwerentflammbar), Wärmeleitfähigkeit 0,033 W/(mK) bei 0 Grad C Mitteltemperatur DIN EN 12667, Dämmschichtdicke 19 mm, Ummantelung aus profiliertem Blech, Stahl, feuerverzinkt, Blechdicke 0,6 mm, ohne Luftspalt, verschrauben, mit Dichtstoff abdichten, Arbeitshöhe des Montageortes bis 3,5 m über der Standfläche des hierfür erforderlichen Gerüstes.
Menge: 2,000 St
Kostenträger: 412

**1.7.122 Übergangsstück flexibler Elastomerschaum Kältedämmung Ummantelung Rohr DN15 Gebäude 0,033W/(mK) D 19mm Mantel prof.Blech Stahl verz D 0,6mm verschrauben Dichtstoff abdichten**
*** wie Position 1.7.121
STLB-Bau 2025-10 047
DN 15,
Menge: 3,000 St
Kostenträger: 412

**1.7.123 Übergangsstück flexibler Elastomerschaum Kältedämmung Ummantelung Rohr DN20 Gebäude 0,033W/(mK) D 19mm Mantel prof.Blech Stahl verz D 0,6mm verschrauben Dichtstoff abdichten**
*** wie Position 1.7.121
STLB-Bau 2025-10 047
DN 20,
Menge: 3,000 St
Kostenträger: 412

**1.7.124 Übergangsstück flexibler Elastomerschaum Kältedämmung Ummantelung Rohr DN25 Gebäude 0,033W/(mK) D 19mm Mantel prof.Blech Stahl verz D 0,6mm verschrauben Dichtstoff abdichten**
*** wie Position 1.7.121
STLB-Bau 2025-10 047
DN 25,
Menge: 4,000 St
Kostenträger: 412

**1.7.125 Übergangsstück flexibler Elastomerschaum Kältedämmung Ummantelung Rohr DN32 Gebäude 0,033W/(mK) D 19mm Mantel prof.Blech Stahl verz D 0,6mm verschrauben Dichtstoff abdichten**
*** wie Position 1.7.121
STLB-Bau 2025-10 047
DN 32,
Menge: 3,000 St
Kostenträger: 412

**1.7.126 Kappe flexibler Elastomerschaum Kältedämmung Ummantelung Rohr DN12 Gebäude 0,033W/(mK) D 19mm Mantel prof.Blech Stahl verz D 0,6mm verschrauben Dichtstoff abdichten**
*** Bezugsbeschreibung
STLB-Bau 2025-10 047
Kappe aus flexiblem Elastomerschaum DIN EN 14304, Kältedämmung einschl. Ummantelung DIN 4140 an haus- und betriebstechnischen Anlagen, an Rohrleitung, DN 12, Mindestabstände DIN 4140 sind nicht eingehalten, im Gebäude, Baustoffklasse DIN 4102-1 B1 (schwerentflammbar), Wärmeleitfähigkeit 0,033 W/(mK) bei 0 Grad C Mitteltemperatur DIN EN 12667, Dämmschichtdicke 19 mm, Ummantelung aus profiliertem Blech, Stahl, feuerverzinkt, Blechdicke 0,6 mm, ohne Luftspalt, verschrauben, mit Dichtstoff abdichten, Arbeitshöhe des Montageortes bis 3,5 m über der Standfläche des hierfür erforderlichen Gerüstes.
Menge: 2,000 St
Kostenträger: 412

**1.7.127 Kappe flexibler Elastomerschaum Kältedämmung Ummantelung Rohr DN15 Gebäude 0,033W/(mK) D 19mm Mantel prof.Blech Stahl verz D 0,6mm verschrauben Dichtstoff abdichten**
*** wie Position 1.7.126
STLB-Bau 2025-10 047
DN 15,
Menge: 3,000 St
Kostenträger: 412

**1.7.128 Kappe flexibler Elastomerschaum Kältedämmung Ummantelung Rohr DN20 Gebäude 0,033W/(mK) D 19mm Mantel prof.Blech Stahl verz D 0,6mm verschrauben Dichtstoff abdichten**
*** wie Position 1.7.126
STLB-Bau 2025-10 047
DN 20,
Menge: 3,000 St
Kostenträger: 412

**1.7.129 Kappe flexibler Elastomerschaum Kältedämmung Ummantelung Rohr DN25 Gebäude 0,033W/(mK) D 19mm Mantel prof.Blech Stahl verz D 0,6mm verschrauben Dichtstoff abdichten**
*** wie Position 1.7.126
STLB-Bau 2025-10 047
DN 25,
Menge: 3,000 St
Kostenträger: 412

**1.7.130 Kappe flexibler Elastomerschaum Kältedämmung Ummantelung Rohr DN32 Gebäude 0,033W/(mK) D 19mm Mantel prof.Blech Stahl verz D 0,6mm verschrauben Dichtstoff abdichten**
*** wie Position 1.7.126
STLB-Bau 2025-10 047
DN 32,
Menge: 3,000 St
Kostenträger: 412

**1.7.131 Passstück flexibler Elastomerschaum Kältedämmung Ummantelung Rohr DN12 Gebäude 0,033W/(mK) D 19mm Mantel prof.Blech Stahl verz D 0,6mm verschrauben Dichtstoff abdichten**
*** Bezugsbeschreibung
STLB-Bau 2025-10 047
Passstück aus flexiblem Elastomerschaum DIN EN 14304, Kältedämmung einschl. Ummantelung DIN 4140 an haus- und betriebstechnischen Anlagen, an Rohrleitung, DN 12, Mindestabstände DIN 4140 sind nicht eingehalten, im Gebäude, Baustoffklasse DIN 4102-1 B1 (schwerentflammbar), Wärmeleitfähigkeit 0,033 W/(mK) bei 0 Grad C Mitteltemperatur DIN EN 12667, Dämmschichtdicke 19 mm, Ummantelung aus profiliertem Blech, Stahl, feuerverzinkt, Blechdicke 0,6 mm, ohne Luftspalt, verschrauben, mit Dichtstoff abdichten, Arbeitshöhe des Montageortes bis 3,5 m über der Standfläche des hierfür erforderlichen Gerüstes.
Menge: 3,000 St
Kostenträger: 412

**1.7.132 Passstück flexibler Elastomerschaum Kältedämmung Ummantelung Rohr DN15 Gebäude 0,033W/(mK) D 19mm Mantel prof.Blech Stahl verz D 0,6mm verschrauben Dichtstoff abdichten**
*** wie Position 1.7.131
STLB-Bau 2025-10 047
DN 15,
Menge: 3,000 St
Kostenträger: 412

**1.7.133 Passstück flexibler Elastomerschaum Kältedämmung Ummantelung Rohr DN20 Gebäude 0,033W/(mK) D 19mm Mantel prof.Blech Stahl verz D 0,6mm verschrauben Dichtstoff abdichten**
*** wie Position 1.7.131
STLB-Bau 2025-10 047
DN 20,
Menge: 4,000 St
Kostenträger: 412

**1.7.134 Passstück flexibler Elastomerschaum Kältedämmung Ummantelung Rohr DN25 Gebäude 0,033W/(mK) D 19mm Mantel prof.Blech Stahl verz D 0,6mm verschrauben Dichtstoff abdichten**
*** wie Position 1.7.131
STLB-Bau 2025-10 047
DN 25,
Menge: 4,000 St
Kostenträger: 412

**1.7.135 Passstück flexibler Elastomerschaum Kältedämmung Ummantelung Rohr DN32 Gebäude 0,033W/(mK) D 19mm Mantel prof.Blech Stahl verz D 0,6mm verschrauben Dichtstoff abdichten**
*** wie Position 1.7.131
STLB-Bau 2025-10 047
DN 32,
Menge: 4,000 St
Kostenträger: 412

**1.7.136 Ausschnitt Wärmedämmung Ummantelung Rohr DN12 Gebäude flexibler Elastomerschaum D 19mm Mantel prof.Blech Stahl verz D 0,6mm verschrauben Dichtstoff abdichten**
*** Bezugsbeschreibung
STLB-Bau 2025-10 047
Ausschnitt für Wärmedämmung einschl. Ummantelung DIN 4140 an haus- und betriebstechnischen Anlagen, an Rohrleitung, DN 12, im Gebäude, Dämmung aus flexiblem Elastomerschaum DIN EN 14304, Baustoffklasse DIN 4102-1 B1 (schwerentflammbar), Wärmeleitfähigkeit 0,036 W/(mK) bei 40 Grad C Mitteltemperatur DIN EN 12667, Gesamt-Dämmschichtdicke 19 mm, Ummantelung aus profiliertem Blech, Stahl, feuerverzinkt, Blechdicke 0,6 mm, verschrauben, mit Dichtstoff abdichten, Arbeitshöhe des Montageortes bis 3,5 m über der Standfläche des hierfür erforderlichen Gerüstes.
Menge: 5,000 St
Kostenträger: 412

**1.7.137 Ausschnitt Wärmedämmung Ummantelung Rohr DN15 Gebäude flexibler Elastomerschaum D 19mm Mantel prof.Blech Stahl verz D 0,6mm verschrauben Dichtstoff abdichten**
*** wie Position 1.7.136
STLB-Bau 2025-10 047
DN 15,
Menge: 5,000 St
Kostenträger: 412

**1.7.138 Ausschnitt Wärmedämmung Ummantelung Rohr DN20 Gebäude flexibler Elastomerschaum D 19mm Mantel prof.Blech Stahl verz D 0,6mm verschrauben Dichtstoff abdichten**
*** wie Position 1.7.136
STLB-Bau 2025-10 047
DN 20,
Menge: 5,000 St
Kostenträger: 412

**1.7.139 Ausschnitt Wärmedämmung Ummantelung Rohr DN25 Gebäude flexibler Elastomerschaum D 19mm Mantel prof.Blech Stahl verz D 0,6mm verschrauben Dichtstoff abdichten**
*** wie Position 1.7.136
STLB-Bau 2025-10 047
DN 25,
Menge: 5,000 St
Kostenträger: 412

**1.7.140 Ausschnitt Wärmedämmung Ummantelung Rohr DN32 Gebäude flexibler Elastomerschaum D 19mm Mantel prof.Blech Stahl verz D 0,6mm verschrauben Dichtstoff abdichten**
*** wie Position 1.7.136
STLB-Bau 2025-10 047
DN 32,
Menge: 5,000 St
Kostenträger: 412

**1.7.141 Dämmschlauch für Rohr DN 15**
Dämmschlauch für Rohr DN 15
Wärmedämmung DIN 4140 an Rohrleitungen, haustechnische
Anlagen nach EnEV, in Bereichen mit Behinderung durch
technische Einrichtungen, in Schlitzen, Oberkante
Dämmung über Gelände/Fußboden bis 3,5 m, Rohrleitung
aus Stahl, Rohrverbindung gepreßt

Dämmung aus geschlossenzelligem, reißfestem
Gittergewebe, Baustoffklasse B1 DIN 4102-1, als
Schlauch, Längs- und Rundnähte kleben,
Wärmeleitfähigkeit für haustechnische Anlagen nach
EnEV, Rechenwert lR 0,04 W/mK.

Dämmschichtdicke 19 mm,
Rohrnennweite DN 15.
Menge: 25,000 m
Kostenträger: 412

**1.7.142 Dämmschlauch für Rohr DN 20**
Dämmschlauch für Rohr DN 20
Ausführung wie vor beschrieben
Menge: 20,000 m
Kostenträger: 412

**1.7.143 Dämmschlauch für Rohr DN 25**
Dämmschlauch für Rohr DN 25
Ausführung wie vor beschrieben
Menge: 15,000 m
Kostenträger: 412

#### 1.8 Armaturen und Zubehör (KG 412)

**1.8.1 Hauswasserstation DN 25**
Hauswasserstation DN 25

Bestehend aus: Druckminderer, rück- und ausspülbarem Feinfilter, Rückflussverhinderer, ausgangsseitiger Gewindeverschraubung, Vor- und Hinterdruckmanometer, Ablaufanschluss AA76-1/2A, mit Belüftungsöffnungen nach DIN 1988, Teil 4. Mit Doppelringschlüssel für Federhaube und Filtertasse. Gehäuse und Verschraubungen aus Messing, Federhaube und Innenteile aus hochwertigen Kunststoffen, Feinfilter aus nichtrostendem Stahl.
Medium: Wasser bis 40 Grad C Vordruck: 1,5 bis 16 bar Hinterdruck: 1,5 bis 6 bar einstellbar

Alle Einzelgeräte entsprechen den Anforderungen der jeweils gültigen DIN/DVGW Vorgabe. Merkmale die für die Einzelgeräte gelten, sind auch für die Hauswasser-Station gültig.

- DIN/DVGW-geprüft
- Auch während der Rückspülung Versorgung mit gefiltertem Wasser
- Patentiertes Rückspülsystem - schnelles und gründliches Reinigen des Filters bei gleichzeitig geringem Wasserverbrauch
- Memory-Ring als Hinweis auf die nächst fällige manuelle Rückspülung
- Rückspülautomatik mit Bajonett-Anschluss nachrüstbar
- Filtertasse aus stoßfestem, glasklaren Kunststoff ermöglicht einfache Kontrolle der Filterverschmutzung
- Vordruckkompensation - schwankende Vordrücke haben keinen Einfluss auf den Hinterdruck
- Ventil- und Filtereinsatz komplett austauschbar

Werkstoffe:
- Gehäuse aus entzinkungsbeständigem Messing
- Verschraubungen aus Messing
- Feinfilter aus nichtrostendem Stahl
- Klarsicht Filtertasse aus stoßfestem, glasklarem Kunststoff Dichtungen aus NBR

Anschlussdurchmesser - 1"
Rohranschluss - Außengewinde inkl. der notwendigen Pressübergänge
Nennweite - DN25
Menge: 1,000 St
Kostenträger: 412

**1.8.2 Befüllkomb. BA Rotguss PN10 DN20**
STLB-Bau 2025-10 042
Befüllkombination, mit Rohrtrenner, Gruppe/Typ BA DIN EN 1717, mit Absperrung, Druckminderer DIN EN 1567, Druckmessgerät, integriertem Schmutzfänger, zur Absicherung von Anlagen bis Flüssigkeitskategorie 4 DIN EN 1717, aus Rotguss, Nenndruck 1 MPa (10 bar), DN 20, max. Betriebstemperatur 65 Grad C, Ausgangsdruck 1 bis 4 bar, mit Gewindeanschluss, einschl. Verschraubung.
Menge: 1,000 St
Kostenträger: 412

**1.8.3 Wasserzähler-Anschlussbügel Stahl verz Q3 2,5m3/h Absperrventil PN16 DN15**
STLB-Bau 2025-10 042
Wasserzähler-Anschlussbügel einschl. Anschlussgewinde, aus verzinktem Stahl, Anschlussverschraubungen aus Rotguss mit Fest- und Längenausgleichsverschraubung, mit offenen Bügelschenkeln zur Aufnahme der Anschlussverschraubungen, als Montageeinheit mit ein- und ausgangsseitigem Absperrventil, Abdichten des Schiebestutzens der Ausgleichsverschraubung mit O-Ring, für Hauswasserzähler mit Dauerdurchfluss Q3 2,5 m3/h,
Absperrventil, für Trinkwasser DIN 1988-200, mit Gewindeanschluss, Nenndruck 1,6 MPa (16 bar), DN 15.
Menge: 1,000 St
Kostenträger: 412

**1.8.4 Wasserzähler 2,5 m3/h**
Wasserzähler 2,5 m3/h
mit Bauartzulassung gemäß Eichordnung,
Nenndruck PN 10 / PN 16,

beglaubigt, als Trockenläufer für Kaltwasserleitung
bis 30 Grad C, für beliebigen Einbau, Zifferblatt drehbar,
Nenndurchfluss Qn in m3/h '2,5',
Zähler lackiert,
mit 'Nenndruck DN 20, überflutungssicheres
Zählwerk, Messbereich besser als metrologische Klasse B,
Messeinsatz herausnehmbar',
einschl. 'Impulsgeber zur Fernanzeige über M-Bus zur Aufschaltung auf die GLT, einschl. Gegenflanschen, Schrauben, Dichtungen und Wasserzähleranschlussbügel und Eichbescheinigung.'
Menge: 1,000 St
Kostenträger: 412

**1.8.5 Sicherungseinr. TW BA Rotguss PN10 DN20 Gewindeanschl.**
STLB-Bau 2025-10 042
Sicherungseinrichtung für Trinkwasser DIN EN 1717, als Rohrtrenner mit kontrollierbarer Mitteldruckzone, Gruppe/Typ BA, DIN EN 12729, mit Schallschutzprüfzeichen DIN EN ISO 3822-1 Klasse I, Gehäuse, Oberteil und wasserberührende Teile der Innengarnitur aus Rotguss, mit differenzdruckgesteuerter Sicherheitspatrone, Rückflussverhinderern, Schmutzfänger, Prüfventilen, Ablassventil, Ablaufanschluss, zur Absicherung von Anlagen bis Flüssigkeitskategorie 4, Nenndruck 1 MPa (10 bar), DN 20, Gewindeanschluss.
Menge: 2,000 St
Kostenträger: 412

**1.8.6 Absperrventil Rotguss Schrägsitz Entleerungsventil Handrad PN16 DN15 Dämmschalen**
*** Bezugsbeschreibung
STLB-Bau 2025-10 042
Absperrventil mit Schallschutzprüfzeichen DIN EN ISO 3822-1 Klasse I, für Trinkwasserleitung DIN 1988-200, Gehäuse und Oberteil aus Rotguss, Schrägsitzform DIN 3502 mit Entleerungsventil, mit wartungsfreier Spindelabdichtung, mit Handrad, beiderseits Pressverschraubung, Nenndruck 1,6 MPa (16 bar), DN 15, mit Dämmschalen.
Menge: 1,000 St
Kostenträger: 412

**1.8.7 Absperrventil Rotguss Schrägsitz Entleerungsventil Handrad PN16 DN20 Dämmschalen**
*** wie Position 1.8.6
STLB-Bau 2025-10 042
DN 20,
Menge: 2,000 St
Kostenträger: 412

**1.8.8 Absperrventil Rotguss Schrägsitz Entleerungsventil Handrad PN16 DN25 Dämmschalen**
*** wie Position 1.8.6
STLB-Bau 2025-10 042
DN 25,
Menge: 2,000 St
Kostenträger: 412

**1.8.9 Absperrventil Rotguss Schrägsitz Entleerungsventil Handrad PN16 DN32 Dämmschalen**
*** wie Position 1.8.6
STLB-Bau 2025-10 042
DN 32,
Menge: 2,000 St
Kostenträger: 412

**1.8.10 Absperrventil Rotguss Schrägsitz Handrad PN16 DN15 Dämmschalen**
*** Bezugsbeschreibung
STLB-Bau 2025-10 042
Absperrventil mit Schallschutzprüfzeichen DIN EN ISO 3822-1 Klasse I, für Trinkwasserleitung DIN 1988-200, Gehäuse und Oberteil aus Rotguss, Schrägsitzform DIN 3502, mit wartungsfreier Spindelabdichtung, mit Handrad, beiderseits Pressverschraubung, Nenndruck 1,6 MPa (16 bar), DN 15, mit Dämmschalen.
Menge: 4,000 St
Kostenträger: 412

**1.8.11 Absperrventil Rotguss Schrägsitz Handrad PN16 DN20 Dämmschalen**
*** wie Position 1.8.10
STLB-Bau 2025-10 042
DN 20,
Menge: 4,000 St
Kostenträger: 412

**1.8.12 Absperrventil Rotguss Schrägsitz Handrad PN16 DN25 Dämmschalen**
*** wie Position 1.8.10
STLB-Bau 2025-10 042
DN 25,
Menge: 5,000 St
Kostenträger: 412

**1.8.13 Absperrventil Rotguss Schrägsitz Handrad PN16 DN32 Dämmschalen**
*** wie Position 1.8.10
STLB-Bau 2025-10 042
DN 32,
Menge: 5,000 St
Kostenträger: 412

**1.8.14 Außenarmatur frostsicher DN15 Rotguss**
STLB-Bau 2025-10 042
Außenarmatur, frostsicher, mit Schallschutzprüfzeichen DIN EN ISO 3822-1 Klasse I, DN 15, medienberührte Teile aus Rotguss, verchromt, Anschlussgewinde, mit automatischer Entleerung, mit Schlauchanschlussverschraubung, mit Betätigungsgriff, für Wanddicke bis 49 cm, einschl. Wanddurchführung.
Menge: 2,000 St
Kostenträger: 412

**1.8.15 Probenahmeventil 3/8"**
Probenahmeventil 3/8"
Probenahmeventil  zur Probenahme von Trinkwasser, Bestimmung mikrobiologischer und chemischer Parameter nach TrinkwV, mediumberührte Metallteile aus entzinkungsfreiem und korrosionsbeständigem Rotguss, beständig gegen aggressives Wasser, abflammbarer und drehbarer Edelstahl-Auslaufbogen, mit Bedienschlüssel gegen unbefugte Wasserentnahme, Ventilkörper 360 Grad drehbar, PTFE-Sitzdichtung, passend für alle Armaturen und Verschraubungen mit Entleerungsbohrung, totraumfrei, für waagerechten und senkrechten Einbau geeignet, DVGW-Zulassung, Kunststoffteile mit KTW- und W 270-Zulassung,

Nennweite: 3/8"
Druckstufe PN 16,
max. Betriebstemperatur 90 °C
Montageort nach Festlegung mit Bauleitung und AG
Menge: 5,000 St
Kostenträger: 412

**1.8.16 Auslaufventil DN 15 Anschl.gew. 1/2" mit Knebel**
*** Bezugsbeschreibung
Auslaufventil DN 15
Anschl.gew. 1/2" mit Knebel
aus Metall, verchromt, Geräuschverhalten DIN 4109 Gruppe I, mit Prüfbericht, mit festem Auslauf, mit Schlauchanschlussverschraubung, Rohrbelüfter und Rückflussverhinderer, ohne Luftansaugung DIN EN 246, Oberteil mit Spindel, Betätigungselement aus Metall, matt verchromt, Anschlussgewinde G 1/2.
Menge: 2,000 St
Kostenträger: 412

**1.8.17 Auslaufventil DN 20 Anschl.gew. 3/4" mit Knebel**
*** wie Position 1.8.16
Menge: 2,000 St
Kostenträger: 412

**1.8.18 Auslaufventil DN 15 Anschl.gew. 1/2" mit Steckschlüssel**
Auslaufventil DN 15 Anschl.gew. 1/2" mit Steckschlüssel
aus Metall, verchromt, Geräuschverhalten DIN 4109
Gruppe I, mit Prüfbericht, mit festem Auslauf, mit
Schlauchanschlussverschraubung, Rohrbelüfter und
Rückflussverhinderer, ohne Luftansaugung DIN EN 246,
Oberteil mit Spindel, Betätigungselement aus Metall,
matt verchromt, Anschlussgewinde G 1/2.
Menge: 2,000 St
Kostenträger: 412

**1.8.19 Steckschlüssel**
Steckschlüssel
für angebotenes Auslaufventil. Lieferung gegen
Übergabeprotokoll
Menge: 2,000 St
Kostenträger: 412

**1.8.20 Füll- u. Entleerungs-Kugelventil Nennweite DN 15**
Füll- u. Entleerungs-Kugelventil Nennweite DN 15
mit DIN-DVGW-Zulassung, Gehäuse aus Rotguss,
Oberteil aus Messing, totraumfrei, mit EDPM-
Sitzdichtung,  mit geradem Auslauf, mit Schlauchverschraubung mit Kappe und Kette.
Menge: 4,000 St
Kostenträger: 412

**1.8.21 Anschluss herstellen DN 15**
*** Bezugsbeschreibung
Anschluss herstellen DN 15
Anschluss herstellen an bauseitige Einrichtungen oder
Bestand
Anschluss an Rohr aus Edelstahl in Trinkwasserqualität
oder Geräte und Behälter anderer Gewerke, z.B.
Medizintechnik, Hausanschluss u.Ä.
Einschl. der erforderlichen Dicht- und Verbindungsteile,
Formstücke werden gesondert vergütet.

Nennweite: DN 15
Menge: 3,000 St
Kostenträger: 412

**1.8.22 Anschluss herstellen DN 20**
*** wie Position 1.8.21
Menge: 3,000 St
Kostenträger: 412

**1.8.23 Anschluss herstellen DN 25**
*** wie Position 1.8.21
Menge: 3,000 St
Kostenträger: 412

**1.8.24 Anschluss herstellen DN 32**
*** wie Position 1.8.21
Menge: 3,000 St
Kostenträger: 412

#### 1.9 Einrichtungsgegenstände (KG 412)

*Hinweis: Sanitärkeramik*
Sanitärkeramik
Der AN hat bei der Sanitärkeramik eine Serie eines Markenherstellers anzubieten, dies gilt auch für das Zubehör. Zudem, bei evtl. benötigte flexible Verbindungsschläuche für den Anschluss an Einrichtungsgegenstände (Armaturen, etc.) sind Schläuche mit DVGW- und KTW-geprüften Zulassungen mit Drahtgeflecht aus Edelstahl zu verwenden.

*Hinweis: Fugendichtungen*
Fugendichtungen
Die verwendeten Fugendichtungen müssen im ausgehärteten Zustand lebensmittelecht und ökologisch unbedenklich sein (Prüfzeichen ISEGA), sehr emissionsarm (EMICODE EC 1PLUS) und über das RAL Umweltzeichen UZ 123 "Emissionsarme Dichtstoffe für den Innenraum" verfügen.

**1.9.1 Bemusterung der Sanitäreinrichtungsgegenstände**
Bemusterung der Sanitäreinrichtungsgegenstände

Bevor der Auftragnehmer mit der Bestellung der Sanitäreinrichtungsgegenstände beginnt, sind alle Bauteile mit dem Auftraggeber zu bemustern, erst nach dessen Freigabe darf die Bestellung ausgelöst werden.
Sofern möglich ist ein Katalog der dem Angebot zu Grunde liegenden Artikel zu erstellen, oder die entsprechenden Teile als Muster vorzulegen.

Der Auftraggeber kann zu den angebotenen Bauteilen eine alternative preisneutrale Ausführung wünschen.
Menge: 1,000 psch
Kostenträger: 412

**1.9.2 Tiefspül-WC Sanitärporzellan glasiert abgerundet hängend Fuge verfüllen elast.Dichtstoff Silikon B 5mm**
STLB-Bau 2025-10 045
Tiefspül-WC, aus Sanitärporzellan, glasiert, Farbton weiß, abgerundet, spülrandfrei, wandhängend, Spülmenge 6 l, Abgang waagerecht, Befestigung an Installationselement, mit Schallschutz DIN 4109-1, einschl. Verfüllen der Fugen, mit elastischem Dichtstoff DIN EN 15651-3, Basis Silikon, Klasse XS 2, Volumenschwund kleiner gleich 20 %, Fugenbreite 5 mm, Farbton weiß, Fugenausbildung rechteckig.
Menge: 10,000 St
Kostenträger: 412

**1.9.3 Tiefspül-WC Sanitärporzellan glasiert hochglatt abgerundet hängend Ausladung 650-700mm WC-Sitz Deckel Fuge verfüllen elast.Dichtstoff Silikon B 5mm**
STLB-Bau 2025-10 045
Tiefspül-WC DIN EN 997, als barrierefreie Ausführung DIN 18040, aus Sanitärporzellan, glasiert, hochglatt, Farbton weiß, abgerundet, spülrandfrei, wandhängend, Spülmenge 6 l, Ausladung über 650 bis 700 mm, Abgang waagerecht, mit WC-Sitz, mit Deckel, Befestigung mit Schrauben, verdeckt, mit Schallschutz DIN 4109-1, einschl. Verfüllen der Fugen, mit elastischem Dichtstoff DIN EN 15651-3, Basis Silikon, Klasse XS 2, Volumenschwund kleiner gleich 20 %, Fugenbreite 5 mm, Farbton weiß, Fugenausbildung rechteckig.
Menge: 2,000 St
Kostenträger: 412

**1.9.4 WC-Sitz Deckel Kunststoff**
STLB-Bau 2025-10 045
WC-Sitz mit Deckel, aus Kunststoff, Farbton weiß, Hohlprofil, mit Befestigungselementen, aus nichtrostendem Stahl, verchromt.
Menge: 12,000 St
Kostenträger: 412

**1.9.5 Abdeckpl. Einbauspülkasten Zweimengenspülung Edelstahl Betätigungsel.**
Abdeckplatte für Einbauspülkasten, für Zweimengenspülung, aus Edelstahl,
mit Betätigungselement, Auslösung manuell, mechanisch, für Betätigung von vorn, diebstahlgeschützt.
Technische Eigenschaften
- Oberfläche: gebürstet,
- Mehrfachfarbe/-oberfläche: Platte und Tasten gebürstet, Designringe: poliert
- Werkstoffbezeichnung: Edelstahl, gebürstet
- Nettogewicht: 0,750 kg
- Breite: 246 mm
- Höhe: 164 mm
- Tiefe: 12 mm
- Betätigungskraft - max.: 20 N
zusätzlicher Lieferumfang
- Befestigungsrahmen
- 2 Distanzbolzen
- 2 Drückerstangen
Menge: 12,000 St
Kostenträger: 412

**1.9.6 Aufrüstsatz WC-Spülauslösung (Funk)**
Aufrüstsatz WC-Spülauslösung (Funk)
- WC-Spülauslösung (Funk) zur einfachen Montage und
  zum integrieren im Stützklappgriff
- 50 mm breit, 68 mm hoch, 105 mm lang
- aus Edelstahl
- Sendefrequenz 868,4 MHz
- passend zu Funk WC-Spülsystemen
- inkl. aller erforderlichen Erweiterungskompnenten für Klappgriffe, Installationselement, Spülkasten, Unterputzdose, usw.
Menge: 2,000 St
Kostenträger: 412

**1.9.7 Stützklappgriffe WC**
Stützklappgriffe WC
- zwei parallele, übereinander angeordnete, durch einen Verbindungsbogen zu
  sammengefügte Stangen (aus einem durchgehenden Rohr geformt)
- dient zum Festhalten und Abstützen
- belastbar bis 100 kg
- Wandplatte aus Edelstahl mit integriertem Stahlkern
- kann nach oben und gebremst nach unten geklappt werden
- Montage an der Wand mit Befestigungsmaterial
- verdeckte Befestigung
- Ausladung 850 mm, 259 mm hoch und 78 mm breit, Stangendurchmesser 33
  mm, Rohrstärke 2 mm
- aus Edelstahl, gebürstet
- WC-Papierhalter sowie WC-Spülauslösung (Funk) nachrüstbar, inkl. der erforderlichen Kabelverbindungen
- Einheit besteht aus zwei Klappgriffen zur Anordnung jeweils links und rechts vom WC
- CE-Kennzeichnung
Menge: 2,000 St
Kostenträger: 412

**1.9.8 Aufsatzrollenhalter**
Aufsatzrollenhalter
- rechtwinklig angeordneter Aufsatzrollenhalter aus Kunststoff
- dient zur Nachrüstung an Stangensystem sowie an Stützklappgriffen
- integrierte Rollenbremse
- 35 mm breit, 131 mm hoch, 136 mm tief
- aus Edelstahl, gebürstet
Menge: 2,000 St
Kostenträger: 412

**1.9.9 WC-Bürstengarnitur mit Bürste**
WC-Bürstenhalter Edelstahl mit geschlossener Front
auf einer Seite zur Bürstenentnahme geöffnet, bestehend aus Wandhalterung und Abdeckhaube durch vertikale Drehung so montierbar, dass die Sichtseite geschlossen ist. Innenschale zur Reinigung herausnehmbar, Edelstahl, austauschbarer Bürstenkopf aus schwarzem Kunststoff, Bürstengriff Edelstahl seidenmatt gebürstet, inkl. Befestigungsmaterial für Aufputzmontage.

HxBxT (ohne Griff) 283 mm x 100 mm x 116 mm
Gewicht ca. 1,3 kg
Menge: 12,000 St
Kostenträger: 412

**1.9.10 Papierrollenhalter**
Papierrollenhalter
Papierrollenhalter aus Edelstahl, gebürstet, verdeckte Verschraubung.
einschl. Befestigungsmaterial
Menge: 10,000 St
Kostenträger: 412

**1.9.11 Ersatzrollenhalter**
Ersatzrollenhalter
Ersatzrollenhalter aus Edelstahl Ø 34 mm, gebürstet, verdeckte
Verschraubung einschl. Befestigungsmaterial
Abmessungen: 290 x 107 mm
Menge: 12,000 St
Kostenträger: 412

**1.9.12 Haken aus Edelstahl, verdeckte Verschraubung einschl. Befestigungsmaterial**
Haken aus Edelstahl, gebürstet, verdeckte Verschraubung einschl.
Befestigungsmaterial
Länge: 90 mm
Menge: 8,000 St
Kostenträger: 412

**1.9.13 Urinal Spüleinr. Sanitärporzellan glasiert Auslösung radarelektron. Fuge verfüllen elast.Dichtstoff Silikon B 5mm**
STLB-Bau 2025-10 045
Urinal mit eingebauter Spüleinrichtung, aus Sanitärporzellan, glasiert, Standardfarbton, mit Absaugformstück, Auslösung der Spülung radarelektronisch, Steuerelektronik frei parametrierbar, mit Magnetventil DN 15, Bemessungsbetriebsspannung 230 V AC, mit Schallschutz DIN 4109-1, einschl. Verfüllen der Fugen, mit elastischem Dichtstoff DIN EN 15651-3, Basis Silikon, Klasse XS 2, Volumenschwund kleiner gleich 20 %, Fugenbreite 5 mm, Farbton weiß, Fugenausbildung rechteckig.
Menge: 6,000 St
Kostenträger: 412

**1.9.14 Waschbecken Sanitärporzellan B 600-650mm Ausladung 400-450mm Fuge verfüllen elast.Dichtstoff Silikon B 5mm**
STLB-Bau 2025-10 045
Waschbecken, Beckenaußenform oval, Beckeninnenform oval, aus Sanitärporzellan, Farbton weiß, glasiert, mit Loch für Einlocharmatur, ohne Überlauf, für Ablaufventil, Breite über 600 bis 650 mm, Ausladung über 400 bis 450 mm, Befestigung an Installationselement, einschl. Verfüllen der Fugen, mit elastischem Dichtstoff DIN EN 15651-3, Basis Silikon, Klasse XS 2, Volumenschwund kleiner gleich 20 %, Fugenbreite 5 mm, Farbton weiß, Fugenausbildung rechteckig.
Menge: 9,000 St
Kostenträger: 412

**1.9.15 Waschbecken wandhängend Sanitärporzellan unterfahrbar B 600-650mm Ausladung 450-500mm Fuge verfüllen elast.Dichtstoff Silikon B 5mm**
STLB-Bau 2025-10 045
Waschbecken DIN EN 31 (wandhängend), Beckenaußenform mehreckig, aus Sanitärporzellan, Farbton weiß, glasiert, hochglatt, mit Loch für Einlocharmatur, mit Überlauf, für Ablaufventil, unterfahrbar DIN 18040, Breite über 600 bis 650 mm, Ausladung über 450 bis 500 mm, Befestigung an Installationselement, mit Schallschutz DIN 4109-1, einschl. Verfüllen der Fugen, mit elastischem Dichtstoff DIN EN 15651-3, Basis Silikon, Klasse XS 2, Volumenschwund kleiner gleich 20 %, Fugenbreite 5 mm, Farbton weiß, Fugenausbildung dreieckig.
Menge: 2,000 St
Kostenträger: 412

**1.9.16 Stützklappgriff Waschbecken**
Stützklappgriff Waschbecken
- zwei parallele, übereinander angeordnete, durch einen Verbindungsbogen zu
  sammengefügte Stangen (aus einem durchgehenden Rohr geformt)
- dient zum Festhalten und Abstützen
- belastbar bis 100 kg
- Wandplatte aus Edelstahl mit integriertem Stahlkern
- kann nach oben und gebremst nach unten geklappt werden
- Montage an der Wand mit Befestigungsmaterial
- verdeckte Befestigung
- Ausladung 600 mm, 259 mm hoch und 78 mm breit, Stangendurchmesser 33
  mm, Rohrstärke 2 mm
- aus Edelstahl
- Einheit besteht aus zwei Klappgriffen zur Anordnung jeweils links und rechts vom WC
- CE-Kennzeichnung
Menge: 2,000 St
Kostenträger: 412

**1.9.17 Infrarot-Waschtischbatterie ohne Mischung**
Infrarot-Waschtischbatterie ohne Mischung
Infrarot-Elektronik-Armatur für Waschtische, Nennweite DN 15, Einlochmontage, ohne Mischung für kaltes oder vorgemischtes Wasser, mit Steckertrafo 230 V, 50 Hz, 3,2 VA, Chromoberfläche, Mousseur mit Durchflussbegrenzer 6 l/min mit Technologie für Wasser in Perfektion bei reduziertem Verbrauch, Sicherheitsabschaltung nach 60 Sek., CE-Zeichen, Schutzart Armatur IP 59 K, Schutzart Steckertrafo IP 44, flexibler Anschlussschlauch, Schmutzfangsieb, Schnell-Montage-System, Armaturengruppe I nach DIN 4109 mit Zulassung,aktivierbare Funktionalitäten mit Fernbedienung: automatische Spülung 1 oder 3 Tage nach letzter Auslösung für 1 bis 10 Minuten, Dauerlaufmodus zur thermischen Desinfektion: 3,5 Min. oder 11 Min.
Inkl. Einstellen der Armatur auf die entsprechende Laufzeit zur Wassererneuerung. Die Einstellwerte sind in einem Betriebsbuch für den Betreiber zu dokumentieren.
Einschl. Anschlüsse mittels verchromtem Kupferrohr und Verschraubung, Dichtung und Überwurfmutter, Filter, Schlüssel zu Strahlregler
Menge: 9,000 St
Kostenträger: 412

**1.9.18 Infrarot-Waschtischbatterie mit Mischung**
Infrarot-Waschtischbatterie mit Mischung
Infrarot-Elektronik-Armatur für Waschtische, Nennweite DN 15, Einlochmontage, mit Mischung für Kalt- und Warmwasser, mit Steckertrafo 230 V, 50 Hz, 3,2 VA, Chromoberfläche, Mousseur mit Durchflussbegrenzer 6 l/min mit Technologie für Wasser in Perfektion bei reduziertem Verbrauch, Sicherheitsabschaltung nach 60 Sek., CE-Zeichen, Schutzart Armatur IP 59 K, Schutzart Steckertrafo IP 44, flexibler Anschlussschlauch, Schmutzfangsieb, Schnell-Montage-System, Armaturengruppe I nach DIN 4109 mit Zulassung,aktivierbare Funktionalitäten mit Fernbedienung: automatische Spülung 1 oder 3 Tage nach letzter Auslösung für 1 bis 10 Minuten, Dauerlaufmodus zur thermischen Desinfektion: 3,5 Min. oder 11 Min.
Inkl. Einstellen der Armatur auf die entsprechende Laufzeit zur Wassererneuerung. Die Einstellwerte sind in einem Betriebsbuch für den Betreiber zu dokumentieren.
Einschl. Anschlüsse mittels verchromtem Kupferrohr und Verschraubung, Dichtung und Überwurfmutter, Filter, Schlüssel zu Strahlregler
Menge: 2,000 St
Kostenträger: 412

**1.9.19 Ablaufventil Waschbecken DN32 Messing Siebventil**
STLB-Bau 2025-10 045
Ablaufventil DIN EN 274-1, für Waschbecken DN 32, aus Messing, verchromt, als Siebventil, mit flachem Sieb ohne Überlauf, Gewindeanschluss aus Messing, mit Geruchverschluss DIN 19541 mit Prüfzeichen, als Röhrengeruchverschluss, aus Messing.
Menge: 9,000 St
Kostenträger: 412

**1.9.20 Fertigbauset für Waschtisch, mit Unterputz-Geruchsverschluss Verwendungszwecke**
Fertigbauset für Waschtisch, mit Unterputz-Geruchsverschluss
Verwendungszwecke

- Für Montageelemente für Waschtische, mit UP-Geruchsverschluss
Eigenschaften
- Abdeckplatte bei Fertigmontage +/- 3 cm höhenverstellbar
Technische Eigenschaften
- Farbe: gebürstet Edelstahl
- Rohrgewinde: 1 1/4 "
zusätzlicher Lieferumfang
- Abdeckplatte
- Flachdichtung
- Anschlussbogen D 32 mm
- Dichtung D 40 / 32 mm
Menge: 2,000 St
Kostenträger: 412

**1.9.21 Eckventil Absperr-Anschlussventil DN10 Betätigungsgriff Gewindeanschl. G3/8 Schmutzfänger Messing Rosette**
STLB-Bau 2025-10 045
Eckventil, als Absperr- und Anschlussventil, DN 10, Geräuschverhalten DIN 4109-1 Gruppe I, mit Prüfbericht, mit Betätigungsgriff, verchromt, mit Gewindeanschluss G 3/8, mit Schmutzfänger, aus Messing, verchromt, mit Rosette.
Menge: 16,000 St
Kostenträger: 412

**1.9.22 Eckventil kombiniertes Geräteanschlussventil DN10 Betätigungsgriff Gewindeanschl. G3/8 Messing Rosette**
STLB-Bau 2025-10 045
Eckventil, als kombiniertes Geräteanschlussventil, DN 10, Geräuschverhalten DIN 4109-1 Gruppe I, mit Prüfbericht, mit Betätigungsgriff, verchromt, mit Gewindeanschluss G 3/8, Abgang mit Gewindeanschluss G 1/2, aus Messing, verchromt, mit Rosette.
Menge: 2,000 St
Kostenträger: 412

**1.9.23 Spiegel Sicherheitsspiegel rechteckig H 40 cm B 60 cm D 5 mm C-Kante**
STLB-Bau 2025-10 045
Spiegel, als Sicherheitsspiegel, rechteckig,
Höhe '40' cm,

Breite '60' cm,

Dicke '5' mm, mit abgeschrägten Ecken, mit C-Kante, poliert und versiegelt, Spiegel ohne Rahmen, Befestigung durch verdeckte Aufhängung.
Menge: 4,000 St
Kostenträger: 412

**1.9.24 Spiegel Sicherheitsspiegel rechteckig H 50 cm B 60 cm D 5 mm C-Kante**
STLB-Bau 2025-10 045
Spiegel, als Sicherheitsspiegel, rechteckig,
Höhe '50' cm,

Breite '60' cm,

Dicke '5' mm, mit abgeschrägten Ecken, mit C-Kante, poliert und versiegelt, Spiegel ohne Rahmen, Befestigung durch verdeckte Aufhängung.
Menge: 4,000 St
Kostenträger: 412

**1.9.25 Spiegel Sicherheitsspiegel Kippspiegel verstellbar rechteckig H 54 cm B 60 cm D 5 mm C-Kante schwenkbar**
STLB-Bau 2025-10 045
Spiegel, als Sicherheitsspiegel, als Kippspiegel, verstellbar, mit Glasrückenschutz, rechteckig,
Höhe '54' cm,

Breite '60' cm,

Dicke '5' mm, mit abgeschrägten Ecken, mit C-Kante, poliert und versiegelt, Spiegel ohne Rahmen, Kippspiegelbetätigung durch Seilzug, schwenkbar, Befestigung durch verdeckte Aufhängung.
Menge: 2,000 St
Kostenträger: 412

**1.9.26 Edelstahl-Spiegel, vandalensicher**
Edelstahl-Spiegel, vandalensicher
für Aufputzmontage, Chromnickelstahl, hochglanzpoliert, Materialstärke 1 mm, Spiegel zum Nutzer hin geneigt, sechs sichtbare Bohrungen für Befestigung, inklusive Edelstahlschrauben und Dübel.

Abmessungen 460 x 528 x 62 mm (B x H x T)
Menge: 1,000 St
Kostenträger: 412

**1.9.27 Schaumseifenspender, vandalensicher**
Schaumseifenspender, vandalensicher
für Aufputzmontage, Chromnickelstahl, Oberfläche seidenmatt, Materialstärke 0,8 mm, mit Sichtfenstern an den Seiten, Zylinderschloss mit KWC Einheitsschlüssel, geeignet für KWC Schaumseife,
Edelstahlzughebel, inklusive Edelstahlschrauben und Dübel.

Abmessungen 116 x 326 x 135 mm (B x H x T)
Menge: 1,000 St
Kostenträger: 412

**1.9.28 Händetrockner, vandalensicher**
Händetrockner, vandalensicher

Stromverbrauch pro Nutzung (W): 4,19
Filtration: HEPA-13 Filter entfernt bis zu 99,95 % der Partikel, einschließlich der Bakterien und Viren, aus der Luft, die zum Händetrocknen verwendet wird.
Funktion: Berührungslose Aktivierung durch kapazitive Sensoren
Einfache Installation: Wandmontage
Material Gehäuse: Polycarbonat
Oberfläche/Farbe: Sprayed Nickel (Kunststoff)
Beschichtung: Antimikrobielle Zusätze
Gehäusebeschichtung tötet bis zu 99,9 % der Bakterien innerhalb von 24 Stunden ab.
Abmessung HxBxT (mm): 394x234x100
Gewicht (kg): 2,9
Vandalismussicher
Nennleistung (W): 1000
Anschluss Spannung (V): 200-240
Frequenz (Hz): 50-60
Motortyp: Digitaler Motor (Gleichstrommotor ohne Kohlebürsten)
Motordrehzahl ( U/min): 83000
Heizelement: Nicht vorhanden
Standby-Stromverbrauch (W): Weniger als 0,5
Energieverbrauch pro Anwendung (kWh): 0,0042
Trocknungszeit (sek): 12 (Messverfahren basiert auf der Methode von Protokoll P335 der National Sanitation Foundation)
Automatische Abschaltung nach (sek): 30
Luftgeschwindigkeit (km/h): 690
Luftleistung (l/s): Bis zu 20
Schutzart (IP): 24
Menge: 1,000 St
Kostenträger: 412

**1.9.29 Abfallbehälter, vandalensicher**
Abfallbehälter, vandalensicher
für Aufputzmontage, Chromnickelstahl, Oberfläche seidenmatt, Materialstärke 0,8 mm, Oberkanten
gesäumt, Fassungsvermögen zirka 23 Liter, Montage direkt auf die Wand, inklusive Edelstahlschrauben und Dübel.

Abmessungen: 355 x 460 x 168 mm (B x H x T)
Menge: 1,000 St
Kostenträger: 412

**1.9.30 Ausgussbecken Stahl emailliert hängend B 500-550mm Ausladung 300-350mm Fuge verfüllen elast.Dichtstoff Silikon B 5mm**
STLB-Bau 2025-10 045
Ausgussbecken, aus Stahl, emailliert, Farbton weiß, wandhängend, mit Rückwand, mit Klapprost aus verzinktem Stahl, Befestigung mit Schrauben, Breite über 500 bis 550 mm, Ausladung über 300 bis 350 mm, mit Schallschutz DIN 4109-1, einschl. Verfüllen der Fugen, mit elastischem Dichtstoff DIN EN 15651-3, Basis Silikon, Klasse XS 2, Volumenschwund kleiner gleich 20 %, Fugenbreite 5 mm, Farbton weiß, Fugenausbildung dreieckig.
Menge: 1,000 St
Kostenträger: 412

**1.9.31 Wandbatterie Ausgussbeckenbatterie DN15 Ausladung bis 150mm TW-Erwärmer offen Strahlregler**
STLB-Bau 2025-10 045
Wandbatterie, Ausgussbeckenbatterie, DN 15, Ausladung bis 150 mm, Oberteile mit Spindeln, Betätigungsgriffe aus Metall, verchromt, Geräuschverhalten DIN 4109-1 Gruppe I, mit Prüfbericht, für offenen Trinkwassererwärmer, mit S-Anschluss, mit festem Auslauf, mit Strahlregler ohne Luftansaugung DIN EN 246.
Menge: 1,000 St
Kostenträger: 412

**1.9.32 Ab-Überlaufgarnitur Prüfzeichen Ausguss Kunststoff**
STLB-Bau 2025-10 045
Ab- und Überlaufgarnitur, mit Prüfzeichen, für Ausguss, aus Kunststoff, mit Geräteanschluss, für Stichmaß bis 285 mm, mit Geruchverschluss DIN 19541, mit Prüfzeichen, mit Ventilstopfen und Kette.
Menge: 1,000 St
Kostenträger: 412

**1.9.33 Offener WW-Speicher 10 l Spülbecken**
Offener WW-Speicher 10 l Spülbecken
2,0 kW / 230 V, wess, Gerät geeignet für die Warmwasserversorgung von einzelnen Zapfstellen, z. B. zur Versorgung eines Ausgussbecken oder einer Spüle oder einer einzelnen Dusche.Druckloses Gerät zur Versorgung einer Zapfstelle, Verwendung nur mit drucklosen Armaturen. Übertischmontage. Temperaturregler mit im Wasser liegender Temperaturerfassung für genaue und schnelle Temperaturerfassung. Stufenlose- Temperaturwahl über Drehwähler von 35 - 85 Grad C. Temperaturbegrenzung bei 38, 45, 55 und 65 Grad C. Automatische Frostschutzstellung bei ausgeschaltetem Gerät. Aufheizanzeige durch Signallampe.Kunststoff-Innenbehälter aus Polypropylen mit EPS Wärmedämmung für geringste Energieverluste. Einfache Wandmontage durch universeller Montageleiste. Metall Wasser-Schraubanschlüsse. Anschlusskabel mit Schutzkontakt-Stecker. Kabeldepot für Kabelüberlängen. Schutzart IP 24. Kupfer-Rohrheizkörper mit niedriger Oberflächenbelastung. Mechanische Temperaturbegrenzung wahlweise bei 38 oder 45 Grad C möglich.
Technische Daten:
Nenninhalt:  10 l
Mischwassermenge 40 GradC:  20 l
Nennspannung:  230 V
Nennstrom:  8,3 A
Absicherung:  10 A
Nennspannung 1:  220 V
Nennspannung 2:  230 V
Nennspannung 3:  240 V
Anschlussleistung von/bis:  2 kW
Nennleistung 1:  1,8 kW
Nennleistung 2:  2,0 kW
Nennleistung 3:  2,2 kW
Nennstrom 1:  8,3 A
Nennstrom 2:  8,7 A
Nennstrom 3:  9,1 A
Absicherung 1:  10 A
Absicherung 2:  10 A
Absicherung 3:  10 A
Phasen:  1/N/PE
Frequenz:  50/60 Hz
Netzanschluss:  1/N/PE
Temperatureinstellbereich: ca. 35- 82 GradC
Max. zulässiger Druck:  0 MPa
Max. Durchflussmenge:  5 l/min
Bereitschaftsenergieverbrauch/ 24 h bei 65 GradC: 0,2 kWh
Energieeffizienzklasse:  A
Schutzart (IP):  IP24 D
Montageart:  Übertisch
Bauart:  offen
Innenbehälter Werkstoff:  Kupfer
Werkstoff Wärmedämmung:  EPS
Gehäusematerial:  PS
Wasseranschluss:  G 1/2
Höhe:  510 mm
Breite:  290 mm
Tiefe:  285 mm
Länge Anschlusskabel:  600 mm
Gewicht:  4,2 kg
Farbe:  weiß
Menge: 1,000 St
Kostenträger: 412

**1.9.34 Offener WW-Speicher 5 l Spülbecken**
Offener WW-Speicher 5 l Spülbecken
2,0 kW/230 V/ weiss, Gerät geeignet für die Warmwasserversorgung von einzelnen Zapfstellen, z. B. zur Versorgung eines Waschbecken oder einer Spüle. Druckloses Gerät zur Versorgung einer Zapfstelle, Verwendung nur mit drucklosen Armaturen. Untertischmontage. Temperaturregler mit im Wasser liegender Temperaturerfassung für genaue und schnelle Temperaturerfassung. Stufenlose Temperaturwahl über Drehwähler von 35 - 85 Grad C. Temperaturbegrenzung bei 38, 45, 55 und 65 Grad C. Automatische Frostschutzstellung bei ausgeschaltetem Gerät. Aufheizanzeige durch Signallampe.Kunststoff-Innenbehälter aus Polypropylen mit EPS Wärmedämmung für geringste Energieverluste. Wandmontage durch universeller Montageleiste. Metall Wasser-Schraubanschlüsse. Anschlusskabel mit Schutzkontakt-Stecker. Kabeldepot für Kabelüberlängen. Schutzart IP 24. Kupfer-Rohrheizkörper mit niedriger Oberflächenbelastung. Mechanische Temperaturbegrenzung wahlweise bei 38 oder 45 Grad C möglich.
Technische Daten:
Nenninhalt:  5 l
Mischwassermenge 40 GradC:  10 l
Nennspannung:  230 V
Nennstrom:  8,3 A
Absicherung:  10 A,
Nennspannung 1:  220 V
Nennspannung 2:  230 V
Nennspannung 3:  240 V
Anschlussleistung von/bis:  2 kW
Nennleistung 1:  1,8 kW
Nennleistung 2:  2,0 kW
Nennleistung 3:  2,2 kW
Nennstrom 1:  8,3 A
Nennstrom 2:  8,7 A
Nennstrom 3:  9,1 A
Absicherung 1:  10 A
Absicherung 2:  10 A
Absicherung 3:  10 A
Phasen:  1/N/PE
Frequenz:  50/60 Hz
Netzanschluss:  1/N/PE
Temperatureinstellbereich:  35 - 85 GradC
Max. zulässiger Druck:  0 MPa
Max. Durchflussmenge:  5 l/min
Bereitschaftsenergieverbrauch/24h bei 38 GradC: 0,09 kWh
Bereitschaftsenergieverbrauch/ 24 h bei 65 GradC: 0,2 kWh
Energieeffizienzklasse:  A
Schutzart (IP):  IP24 D
Montageart Untertisch:  X
Montageart:  Untertisch
Bauart:  offen
Innenbehälter Werkstoff:  PP
Werkstoff Wärmedämmung:  EPS
Gehäusematerial:  PS
Wasseranschluss:  G 3/8 A
Höhe:  421 mm
Breite:  263 mm
Tiefe:  230 mm
Länge Anschlusskabel:  600 mm
Gewicht:  3,0 kg
Farbe:  weiß
Menge: 1,000 St
Kostenträger: 412

**1.9.35 Offener WW-Speicher 15 l Ausgussbecken**
Offener WW-Speicher 15 l Ausgussbecken
2,0 kW / 230 V, weiss, geeignet für die Warmwasserversorgung von einzelnen Zapfstellen, z. B. zur Versorgung eines Ausgussbecken oder einer Spüle oder einer einzelnen Dusche.Druckloses Gerät zur Versorgung einer Zapfstelle, Verwendung nur mit drucklosen Armaturen. Übertischmontage.
Temperaturregler mit im Wasser liegender Temperaturerfassung für genaue und schnelle Temperaturerfassung. Stufenlose Temperaturwahl über Drehwähler von 35 - 85 Grad C. Temperaturbegrenzung bei 38, 45, 55 und 65 Grad C. Automatische Frostschutzstellung bei ausgeschaltetem Gerät. Aufheizanzeige durch Signallampe.Kunststoff-Innenbehälter aus Polypropylen mit EPS Wärmedämmung. Wandmontage durch universeller Montageleiste. Metall Wasser-Schraubanschlüsse. Anschlusskabel mit Schutzkontakt-Stecker. Schutzart IP 24. Kupfer-Rohrheizkörper, wieder einschaltbare Sicherheitstemperaturbegrenzer bei den 2kW-Geräten. Mechanische Temperaturbegrenzung wahlweise bei 38 oder 45 Grad C möglich.
Technische Daten:  Nenninhalt: 15 l
Mischwassermenge 40 GradC:  28 l
Nennspannung:  230 V
Nennstrom:  8,3 A
Absicherung:  10 A
Nennspannung 1:  220 V
Nennspannung 2:  230 V
Nennspannung 3:  240 V
Anschlussleistung von/bis:  2 kW
Nennleistung 1:  1,8 kW
Nennleistung 2:  2,0 kW
Nennleistung 3:  2,2 kW
Nennstrom 1:  8,3 A
Nennstrom 2:  8,7 A
Nennstrom 3:  9,1 A
Absicherung 1:  10 A
Absicherung 2:  10 A
Absicherung 3:  10 A
Phasen:  1/N/PE
Frequenz:  50/60 Hz
Netzanschluss:  1/N/PE
Temperatureinstellbereich:  ca. 35- 82 GradC
Max. zulässiger Druck:  0 MPa,Max
Durchflussmenge:  12 l/min
Bereitschaftsenergieverbrauch/ 24 h bei 65 GradC: 0,37 kWh
Energieeffizienzklasse:  A
Schutzart (IP):  IP24 D
Montageart:  Übertisch
Bauart:  offen
Innenbehälter Werkstoff:  Kupfer
Werkstoff Wärmedämmung:  EPS
Gehäusematerial:  PS
Wasseranschluss:  G 1/2
Höhe:  601 mm
Breite:  316 mm
Tiefe:  295 mm
Länge Anschlusskabel:  600 mm
Gewicht: 5,8 kg,Farbe:  weiß
Menge: 1,000 St
Kostenträger: 412

**1.9.36 Durchlauferhitzer 3,5 kW/230 V Waschtisch**
Durchlauferhitzer 3,5 kW/230 V Waschtisch
weiss, Durchlauferhitzer zur Einzelversorgung eines Handwaschbeckens. Betrieb mit druck- und druckloser Armatur möglich. Elektronisch geregelter Durchlauferhitzer mit Regelelektronik, Auslauftemperatursensor und variabler Begrenzung der Durchflussmenge. Gradgenaue Wunschtemperatur bis zur maximalen Leistung. Interne Temperaturbegrenzung von 30 - 50GradC. Verbrühschutz durch automatische Leistungsanpassung. Über- und Untertischmontage möglich. Elektronische Leistungsregelung für energie- und wassersparenden Betrieb. Maximale Energieeffizienz. Geeignet für vorgewärmtes Wasser. Rückwand mit Bohrschablone für 2-Punkt-Befestigung. Gerätekappe und innere Baugruppe entnehmbar. Metall-Wasseranschlüsse. Beiliegende 1/2 Adapter. Netzanschlussleitung serienmäßig vorbereitet für Festanschluss. IP 25. Fehleranalyse durch LED-Diagnoseampel. Blankdraht-Heizsystem für kalkhaltige und kalkarme Wässer. Sicherheitssystem mit Druckabschaltung und elektronischer Temperaturüberwachung.
Technische Daten:
Nennspannung:  230 V
Nennleistung:  3,53 kW
Nennstrom:  15,2 A
Absicherung:  16 A
Frequenz:  50/60 Hz
Frequenz 2:  50/60 Hz
Phasen:  1/N/PE
Spezifischer Widerstand rho.15 >= (bei theta.kalt <=25GradC): 1000 O cm
Spezifische Leitfähigkeit sigma.15 <= (bei theta.kalt <=25GradC): 1000 microS/cm
Max. Netzimpedanz bei 230V / 50Hz:  0,079 O
Wasseranschluss:  G 3/8 A
Max. zulässiger Druck:  1 MPa
Max. Zulauftemperatur für Nacherwärmung: 50 GradC
Max. zulässige Zulauftemperatur:  55 GradC
Temperatureinstellbereich Warmwasser: 30-50 GradC
Ein:  >1,5 l/min
Druckverlust bei Volumenstrom:  0,05 MPa
Volumenstrom für Druckverlust:  1,5 l/min
Volumenstrom-Begrenzung bei:  2,0 l/min
Warmwasserdarbietung:  2,0 l/min
delta.theta. bei Darbietung: 25 K,Nenninhalt: 0,1 l
Montageart Übertisch:  X
Montageart Untertisch:  X
Bauart offen:  X
Bauart geschlossen:  X
Schutzklasse:  1
Isolierblock:  Kunststoff
Heizsystem Wärmeerzeuger:  Blankdraht
Kappe und Rückwand:  Kunststoff
Farbe:  weiß
Schutzart (IP):  IP25
Energieeffizienzklasse:  A
Höhe:  143mm
Breite:  190 mm
Tiefe:  82 mm
Länge Anschlusskabel:  700 mm
Gewicht:  1,7 kg
Menge: 1,000 St
Kostenträger: 412

**1.9.37 Durchlauferhitzer 18,21,24kW/400V Werkraumbecken**
Durchlauferhitzer 18,21,24kW/400V Werkraumbecken
weiss, Durchlauferhitzer zur Einzel- und Gruppenversorgung. Druckfestes Gerät für Druckarmaturen. Elektronisch geregelt mit 4i Technologie. Gradgenaue Wunschtemperatur durch elektronische Durchflussmengenregelung. Temperaturwahl von 20 - 60 GradC über Drehwähler, Temperaturverstellung in 0,5 Grad C Schritten. Hinterleuchtetes Multifunktionsdisplay zur Anzeige von diversen Werten wie Soll-Temperatur, aktueller Leistungsaufnahme, Energieverbrauch, Durchflussmenge, Uhrzeit, Status- und Serviceanzeige. 2 Memorytasten, ECO-Taste, Wellnessprogramme, Wannenfüllautomatik. Verbrühgefahranzeige (> 43 GradC). Einstellbare Temperaturbegrenzung. Drehbare Gerätekappe und Bedieneinheit bei Untertischmontage. Verbrauchsanzeige. ECO-Modus. Geeignet für vorgewärmtes Wasser bis 70 Grad C. Universelle Wandmontageleiste. Wasseranschluss für Aufputz- & Unterputzinstallation mit 3-Wege-Absperrung. Schwenkbarer Kaltwassereinlauf. Kunststoffrohrtauglich. Variabler Elektroanschluss (oben/unten). Wählbare Leistung (18/21/24 KW). Strahlwasserschutz IP 25. Fehleranalyse durch auslesbaren Fehlerspeicher im Display und LED-Diagnoseampel. Innere Baugruppe entnehmbar. Blankdraht-Heizsystem für kalkhaltige und kalkarme Wässer. Elektronisches Sicherheitskonzept mit Luftblasenerkennung. Dauerhafter Verbrühschutz aktivierbar auf max. 43, 50 oder 55 GradC.
Technische Daten:
Nennspannung:  400 V
Nennleistung:  18/21/24 kW
Nennstrom:  29/31/35 A
Absicherung:  32/32/35 A
Frequenz 2:  50/60 Hz
Phasen:  3/PE
Max. Netzimpedanz bei 400V / 50Hz:  0,236 O
Spezifischer Widerstand rho.15 >=:  900 O cm
Spezifische Leitfähigkeit sigma.15 <=: 1111 microS/cm
Wasseranschluss:  G 1/2 A
Max. zulässiger Druck:  1 MPa
Max. Zulauftemperatur für Nacherwärmung: 55 GradC
Max. Zulauftemperatur (z.B. thermische Desinfektion): 70 GradC
Ein: >2,5 l/min
Volumenstrom bei 28 K:  9,2/10,7/12,3 bei 400V l/min
Volumenstrom bei 50 K:  5,2/6,0/6,9bei 400V l/min
Druckverlust für Volumenstrom bei 50 K (ohne Durchflussbegrenzer): 0,06/0,08/0,1 MPa
Nenninhalt:  0,4 l
Anschlussleistung wählbar:  true
Temperatureinstellung:  Off, 20-60 GradC
Schutzklasse:  1
Isolierblock:  Kunststoff
Heizsystem Wärmeerzeuger:  Blankdraht
Energieeffizienzklasse:  A
Kappe und Rückwand:  Kunststoff
Höhe:  466 mm
Breite:  225 mm
Tiefe:  116 mm
Gewicht:  3,1 kg
Farbe:  weiß
Schutzart(IP):  IP25
Menge: 2,000 St
Kostenträger: 412

**1.9.38 Anschlusszubehör**
Anschlusszubehör
passend für zuvor angebotenen Elektro-Durchflusserwärmer und WW-Speicher nach Herstellervorgaben und den allgemein anerkannten Regeln der Technik. Mit flexiblen Verbindungsschläuchen, mit Edelstahldrahtumflechtung, Verschraubungen und Anschlüsse verchromt, mit KTW "A" und W-270 Zulassung, Länge ca. 500 mm, Einbauort Aufputz unter dem Waschtisch, passend für den Anschluss an eine WT-Standmischbatterie mit anstehenden Rohrstutzen D= 10mm und Anschluss an Eckventil Quetschverschraubung AG R 3/8.
Menge: 3,000 St
Kostenträger: 412

**1.9.39 Thermostatbatterie DN 15 als Fertigbauset zur Wandeinbaumontage**
Thermostatbatterie DN 15 als Fertigbauset zur Wandeinbaumontage
im Rohbauset, für Duschanlagen. Elektronisch gesteuert, zum Anschluss an Warm- und Kaltwasser. Funktionsblock mit integrierter Magnetventilkartusche, Thermostat und Vorrichtung für optionale Bypass-Magnetventilkartusche zur Durchführung einer programmgesteuerten thermischen Desinfektion. Thermostat mit Metallgriff mit einstellbarem und verdrehsicherem Temperaturanschlag und Möglichkeit zur Durchführung einer manuellen thermischen Desinfektion. Ganzmetallausführung, sichtbare Teile poliert verchromt. Halterahmen mit Profildichtung, Edelstahlabdeckplatte 190 x 245 mm mit verdeckter Schraubbefestigung inklusive Tast-Sensor mit Steuerelektronik, Rosette, Rückflussverhinderern und Sieben. Tiefenverstellbarkeit 25 mm. Mit Möglichkeit der Parametrierung und Kommunikation über optionale bidirektionale Fernbedienung. Separate Spannungsversorgung über Netzteil.

Integrierte Steuerfunktionen:
- Hygienespülung (30 Sekunden), 24 Stunden nach letzter Betätigung
- Sicherheitsabschaltung bei Dauerreflexion
- Speicherung von Statistikdaten

Zusatzfunktionen über optionale bidirektionale Fernbedienung:
- Einstellung der Fließzeit (1 - 255 Sekunden)
- Einstellung Intervallzeit (1 - 255 Stunden) und Spülzeit (1 - 255 Sekunden) für Hygienespülung
- Deaktivierung der Hygienespülung
- Umschaltung auf Körperreflexion
- Statistikdaten anzeigen, speichern und übertragen auf PC

Mindestfließdruck 1,0 bar
Volumenstrom 14,0 l/min bei 3 bar Fließdruck
Volumenstrom Bypass 3,0 l/min bei 3 bar Fließdruck
Fließzeit 30 s
Anschlussspannung 6,75 V / 12 V DC
Leistungsaufnahme 1,5 W
Menge: 1,000 St
Kostenträger: 412

**1.9.40 Rohbauset mit Schiebe-Klebeflansch**
Rohbauset mit Schiebe-Klebeflansch
zur Wandeinbaumontage von Fertigbausets DN15 mit Mischeinrichtung, für Duschanlagen. Zum Anschluss an Warm- und Kaltwasser. Aus Kunststoff 174x225 mm, mit absperrbaren Anschlussverschraubungen, Rohbauschutz, Spülstück zum Spülen und Dichtheitsprüfung. Stufenlos, verstellbarer Schiebe-Klebeflansch mit formschlüssig verbundener, flexibler, 70 mm breiter Dichtmanschette. Dichtmanschette aus wasserdichtem, dauerelastischem, alkalibeständigem und rissüberbrückendem thermoplastischen Elastomer mit Polypropylen-Vlies zum Anschluss an Verbundabdichtungen im Trocken- und Nassbau.
Menge: 1,000 St
Kostenträger: 412

**1.9.41 Verlängerungskabel, 2-polig, Länge 5m**
Menge: 1,000 St
Kostenträger: 412

**1.9.42 Duschkopf DN 15, mit Kunststoffstrahlboden**
Duschkopf DN 15, mit Kunststoffstrahlboden
Durchmesser 80 mm, stufenlos winkelverstellbar von 13° - 23°, mit
Antikalk-System und geringer Aerosolbildung.
Ausführung für Wandanschluss mit steckbarem Anschlussstutzen und
integriertem Durchflussmengenregler 9,0 l/min (6,0 l/min und 12,0 l/min
lose beiliegend).
Volumenreduzierte Wasserführung aus hygienisch unbedenklichem Kunststoff.
Gehäuse Messing poliert verchromt, vorbereitet für die Realisierung
einer Verdrehsicherung.
Geeignet auch für Duschtassen, 800 x 800 mm.

Ausladung 100 mm
Neigungswinkel 18°, voreingestellt
Mindestfließdruck 1,0 bar
Volumenstrom 9,0 l/min bei 3 bar Fließdruck
Menge: 1,000 St
Kostenträger: 412

**1.9.43 Seifen- und Duschgelablage für Aufputzmontage**
Seifen- und Duschgelablage für Aufputzmontage
aus Chromnickelstahl, Oberfläche seidenmatt, Materialstärke 2,0 mm, tiefgezogene Seifenschale mit Abflusslöchern, seitliche Ablagefläche, gerundete Kanten, inklusive Edelstahlschrauben und Dübel.
Abmessungen: 180 x 40 x 100 mm (B x H x T)
inkl. Befestigungsmaterial für Trockenbauwand.
Menge: 1,000 St
Kostenträger: 412

**1.9.44 Handtuchspender Papier Stahl niro**
STLB-Bau 2025-10 045
Handtuchspender für Papierhandtücher in Zick-Zack-Falzung, für Wandaufbau, aus nichtrostendem Stahl, gebürstet, abschließbar, mit vollständiger Erstfüllung, Fassungsvermögen 300 Handtücher, für Handtuchgröße 250 mm x 230 mm, mit Füllstandanzeiger.
Menge: 11,000 St
Kostenträger: 412

**1.9.45 Seifenspender Gehäuse Stahl niro Wandaufbau Flüssigseife**
STLB-Bau 2025-10 045
Seifenspender, Gehäuse aus nichtrostendem Stahl, Werkstoff-Nr 1.4301, gebürstet, für Wandaufbau, für Flüssigseife, mit nachfüllbarem Behälter, mit vollständiger Erstbefüllung, Entnahme durch Drücken.
Menge: 11,000 St
Kostenträger: 412

**1.9.46 Manueller Desinfektionsm.spender Wandmontage AP Händedesinfektion 0,8l Gehäuse Stahl niro**
STLB-Bau 2025-10 045
Manuell betätigter Desinfektionsmittelspender, Wandmontage in Aufputzausführung, mit Konsole, zur hygienischen und chirurgischen Händedesinfektion, Nachfüllbehälter, Inhalt 0,8 l, mit vollständiger Erstbefüllung, Betätigung mit Hebel, innenliegende Teile aus nichtrostendem Stahl, mit steckbarer Pumpe, Gehäuse aus nichtrostendem Stahl, gebürstet.
Menge: 2,000 St
Kostenträger: 412

**1.9.47 Abfallbehälter Drahtkorb rechteckig 10-20l**
STLB-Bau 2025-10 045
Abfallbehälter, als Drahtkorb, rechteckig, Fassungsvermögen über 10 bis 20 l, offen, Behälter klappbar mit Sicherung.
Menge: 8,000 St
Kostenträger: 412

**1.9.48 Hygienebeutelspender, für Aufputzmontage**
Hygienebeutelspender, für Aufputzmontage
Chromnickelstahl, Oberfläche seidenmatt, Materialstärke 0,8 mm, innenliegende Haltelasche, Entnahme der Hygienebeutel von vorne, Montage durch umseitig vormontiertes doppelseitiges Klebeband oder inkludiertem Befestigungsmaterial möglich, inklusive Reinigungstuch zur Reinigung der zu beklebenden Oberfläche.
Hinweis: Ausgelegt für Boxen mit einer maximalen Tiefe von 18 mm
Abmessungen 93 x 150 x 21 mm (B x H x T)
Menge: 9,000 St
Kostenträger: 412

**1.9.49 Geräteanschlussventil Messing DN15 Durchflusskl.A Einzelentnahmestelle**
STLB-Bau 2025-10 045
Geräteanschlussventil, mit Rückflussverhinderer DIN EN 13959 und Rohrbelüfter Bauform C, aus Messing, verchromt, DN 15, Geräuschverhalten DIN 4109-1 Gruppe I, mit Prüfbericht, Durchflussklasse A (max 0,25 l/s), als Einzelentnahmestelle, für Wandeinbau, einschl. Abgangsbogen und Schlauchanschlussbogen mit Schlauchverschraubung, Auslöseelement aus Metall, verchromt, mit Schlauchverschraubung.
Menge: 2,000 St
Kostenträger: 412

**1.9.50 Geräteanschlussventil Messing DN15 Durchflusskl.A Komb.-Eckventil**
STLB-Bau 2025-10 045
Geräteanschlussventil, mit Rückflussverhinderer DIN EN 13959 und Rohrbelüfter Bauform C, aus Messing, verchromt, DN 15, Geräuschverhalten DIN 4109-1 Gruppe I, mit Prüfbericht, Durchflussklasse A (max 0,25 l/s), als Kombinationseckventil, Auslöseelement aus Metall, verchromt, mit Schlauchverschraubung.
Menge: 2,000 St
Kostenträger: 412

#### 1.10 Montageelemente (KG 412)

**1.10.1 Installationselement WC**
Installationselement WC
mit Einbauspülkasten DIN EN 14055,
Verwendungszwecke
- Zum Einbau in Tragsysteme
  für Vorwand, Trennwand oder frei stehende Wand
- Für barrierefreies Bauen geeignet
- Für Wand-WCs mit Anschlussmaßen nach DIN EN 33:2011-11
- Für 1-Mengen-, 2-Mengen- oder Spül-Stopp-Spülung
- Spülmenge 3-6l

Eigenschaften
- Im Tragwerk stufenlos höhenverstellbar
- Wasseranschluss hinten oder oben mittig

Lieferumfang
- Wasseranschluss R 1/2,
  mit integriertem Eckventil und Handrad
- Bauschutz für Serviceöffnung
- Anschlussset für WC, D 90 mm
- Anschlussbogen 90G aus PE-HD, D 90 mm
- Übergangsmuffe aus PE-HD, D 90 / 110 mm
- 4 Schutz- und Markierstopfen
- 2 Gewindestangen M12
- Befestigungsmaterial
Menge: 10,000 St
Kostenträger: 412

**1.10.2 Installationselement Beh-WC**
Installationselement Beh-WC
Ausführung wie vor beschrieben, jedoch

für barrierefreie Ausführung mit Befestigungsmöglichkeiten für Stützklappgriffe, Ausführung für 2 Griffe, mit Einbauspülkasten DIN EN 14055,
Mit pneumatischer Steuerung über Druckknopf im Stützklappgriff für die WC-Spülung.
Menge: 2,000 St
Kostenträger: 412

**1.10.3 Mehrpreis Funkspülung im Stützklappgriff.**
Mehrpreis Funkspülung im Stützklappgriff.
für Ausführung des vorbeschriebenen Installationselementes mit
Menge: 2,000 St
Kostenträger: 412

**1.10.4 Installationselement Waschtisch**
Installationselement Waschtisch

Verwendungszwecke
- Zum Einbau in Tragsysteme für Vorwand, Trennwand oder frei
  stehende Wand

Eigenschaften
- Im Tragwerk stufenlos höhenverstellbar
- Befestigungsabstand Waschtisch standardmäßig 28 cm,
anpassbar mit dem Tragwerk
- Befestigung Anschlussbogen schallgedämmt

Lieferumfang
- 2 Anschlusswinkel R 1/2
- 2 Schalldämmunterlagen
- 2 Dämmhülsen
- 5 Schutz- und Markierstopfen
- 2 Abdichtscheiben
- Anschlussbogen aus PE-HD, D 50 mm,
  verlängert
- Dichtung D 44 / 32 mm
- 2 Befestigungsclips M10
- 2 Gewindestangen M10
- Befestigungsmaterial
Menge: 11,000 St
Kostenträger: 412

**1.10.5 Installationselement Beh-Waschtisch**
Installationselement Beh-Waschtisch

Verwendungszwecke
- Zum Einbau in Tragsysteme für Vorwand, Trennwand oder frei
  stehende Wand
- Für barrierefreies Bauen geeignet

Eigenschaften
- Im Tragwerk stufenlos höhenverstellbar
- Befestigungsabstand Waschtisch
  standardmäßig 28 cm, anpassbar mit dem Tragwerk
- UP-Geruchsverschluss mit optimaler Strömungsführung und hoher
  Selbstreinigungsfähigkeit
- UP-Geruchsverschluss bei Fertigmontage +/- 3 cm höhenverstellbar
- beidseitige Montagfeplatten zur Befestigung der Stützgriffe

Lieferumfang
- 2 Anschlusswinkel R 1/2,
- 2 Schalldämmunterlagen
- 2 Dämmhülsen
- 4 Schutz- und Markierstopfen
- 2 Abdichtscheiben
- 2 Befestigungsclips M10
- 2 Gewindestangen M10
- Bauschutz
- Befestigungsmaterial
Menge: 2,000 St
Kostenträger: 412

**1.10.6 Installationselement Urinal,**
Installationselement Urinal,

Verwendungszwecke
- Zum Einbau in Tragsysteme für Vorwand, Trennwand oder frei
  stehende Wand

Eigenschaften
- Im Tragwerk stufenlos höhenverstellbar
- Universelles UP-Gehäuse für Urinalsteuerungen
- Befestigung für Zulauf D 32 mm höhenverstellbar
- Befestigung für Anschlussbogen
  höhenverstellbar und schallgedämmt
- Urinalbefestigungen M8, breiten- und höhenverstellbar

Lieferumfang
- Anschlusswinkel R 1/2
- Bauschutz mit Deckel
- Verbindungsrohr zwischen Zulauf D 32 mm und Urinal,
  mit Dichtung auf Urinal
- Schutzstopfen
- Anschlussbogen aus PE-HD, D 63 / 50 mm
- Schutzkappe
- Dichtung D 57 / 50 mm
- Urinalgeruchsverschluss D 50 mm, mit Dichtung auf Urinal
- 2 Gewindestangen M8
- Befestigungsmaterial
Menge: 5,000 St
Kostenträger: 412

**1.10.7 Installationselement Spüle**
Installationselement Spüle
für Vorwandmontage in Trockenbau, verzinkt Ausführung als Blechwinkel für 2x Anschlüsse DN 15 (TW und TWW), und Anschluss für Abwasser DN 50. Mit Befestigung und Anschlüssen für Zu- und Abläufe, mit Wand- und Stützscheiben.
Menge: 3,000 St
Kostenträger: 412

**1.10.8 Installationselement Ausgussbecken**
Installationselement Ausgussbecken
für Vorwandmontage in Trockenbau, statisch
belastbar durch Sanitärobjekte DIN 1385 und DIN 1386,
als Einzelblock,
für Wand-, Fußboden- und Deckenbefestigung,
statisch selbsttragend,
mit Füßen, statisch selbsttragend,
und Wandwinkel, stufenlos höhenverstellbar,

Block für Aufbau auf Rohfußboden
mit Befestigung und Anschlüssen für Zu- und Abläufe
mit Wand- und Stützscheiben,
für Ausgussbecken, Hersteller/Typ 'wie angeboten',
für Wandauslauf, Nennweite DN 15, Anzahl '2',
mit Verrohrung Kunststoff,
und Abflussverrohrung Nennweite DN '40',
mit Ablaufbogen Nennweite DN '40',
aus PE-HD-Rohr
Menge: 1,000 St
Kostenträger: 412

**1.10.9 Traverse für WM, AP-Armatur mit UP-Sifon**
Traversenelement für Waschmaschine, Wandarmatur AP, mit UP-Geruchsverschluss Verwendungszwecke- Für Trockenbau Eigenschaften- Rahmen mit Bohrlöchern D 9 mm. Traverse Armatur höhen- und tiefenverstellbar. Anschlusswinkel Rp 1/2" / R 1/2",  Schalldämmunterlage Dämmhülse- UP-Geruchsverschluss mit Fertigmontageset- Schutzstopfen inkl.
Befestigungsmaterial
Menge: 3,000 St
Kostenträger: 412

**1.10.10 Wandanker für Einzelmontage**
Wandanker für Einzelmontage
Zum Befestigen der Beplankung bei teilhohen Vorwandinstallationen Eigenschaften- Von vorne stufenlos tiefenverstellbar, mit Schnelleinstellung
Wandanschluss 360G drehbar Technische Eigenschaften
Das Wandanker-Set beinhaltet 2 Stück
Menge: 3,000 St
Kostenträger: 412

**1.10.11 Montageplatte Befestigung Armaturenanschlüsse 1Anschluss Metallprofil**
STLB-Bau 2025-10 045
Montageplatte, zur Befestigung von einem Armaturenanschluss, aus Metallprofilen, verzinkt.
Menge: 4,000 St
Kostenträger: 412

**1.10.12 Montageplatte Befestigung Armaturenanschlüsse 2Anschlüsse Stichmaß 153mm Metallprofil**
STLB-Bau 2025-10 045
Montageplatte, zur Befestigung von 2 Armaturenanschlüssen, Stichmaß 153 mm, aus Metallprofilen, verzinkt.
Menge: 4,000 St
Kostenträger: 412

**1.10.13 Bohrung in Trockenbauwand herstellen bis Durchmesser 50 mm**
Bohrung in Trockenbauwand herstellen bis Durchmesser 50 mm
Bohrungen bis zu einer Arbeitshöhe von 3,5 m,
bis 25 mm, doppelt oder einfach beplankt.
Menge: 4,000 St
Kostenträger: 412

**1.10.14 Bohrung in Trockenbauwand herstellen bis Durchmesser 80 mm**
Menge: 4,000 St
Kostenträger: 412

**1.10.15 Bohrung in Trockenbauwand herstellen bis Durchmesser 100 mm**
Menge: 4,000 St
Kostenträger: 412

#### 1.11 Elektroarbeiten (KG 429)

*Hinweis: Allgemeine Anforderungen*
Allgemeine Anforderungen
Es sind Kabel und Leitungen und
Installationsmaterialien in
halogenfreier Ausführung zu verwenden.

Auf die Einhaltung der Schutzmaßnahmen
im TN-S Netz wird besonders
hingewiesen (Abschaltung durch
Überstromschutzorgane).
Die Abschaltbedingungen nach DIN VDE
0100, Teil 410, 430 sind einzuhalten.

Die folgenden Positionen beinhalten:

Fachgerechte Lieferung und Verlegung
aller Kabel und Leitungen in
Abstimmung mit den Ausbau-Gewerken;
Die Installation erfolgt auf Wannen,
Trassen, Steigtrassen, in Schutzrohren
sowie mit Bügelschellen auf Putz/
Sichtbeton.

Lieferung und Montage der Trassen,
Schutzrohre sowie sonstige
Installationsmaßnahmen innerhalb der
Technikzentralen, sowie auch Vorort,
wenn Nebenbereiche trassenmäßig nicht
durch das Gewerk Elektro erschlossen
sind. Generell dürfen die Trassen des
Gewerkes Elektro außerhalb von
Technikzentralen in den zugewiesenen
Trassenbereichen vereinbarungsgemäß
genutzt werden.

Es ist bei der Preiskalkulation von
einer Mischverlegung, ca. im
Verhältnis 60:40 zwischen Trassen- und
Einzelverlegung auszugehen.

*Hinweis: Allgemeine Hinweise*
Allgemeine Hinweise
Feldgeräte sind komplett einschl. des
erforderlichen Befestigungsmateriales
und Zubehörs (z.B. Tauchhülsen,
Klappengestänge, Kabelverschraubung) anzubieten.

In die Einheitspreise ist die
komplette Montage der Feldgeräte
einschl. Befestigungsmaterial,
Herstellen von Bohrungen (z.B. in
Lüftungskanälen), Abdichtungen
(Würgenippel usw.), Korrosionsschutz
usw. einzukalkulieren.
Der Einbau von wasserseitigen Feldgeräten erfolgt durch den Auftragnehmer der entsprechenden Gewerke. In
Abstimmung mit diesem sind die
Feldgeräte rechtzeitig zu liefern und
deren Einbauort abzuklären.

In die Einheitspreise sind darüberhinaus alle Aufwendungen für die
Inbetriebnahme der Feldgeräte
einschl. Einzelfunktionsprüfung
(Polarität, Kontinuität des
Stellvorganges, Dreh-/Wirksinn,
Auf-/Zu-Funktion usw.) einzurechnen.

Alle gelieferten bzw. an die
Automationsstation bzw. den
Schaltschrank angeschlossenen
Feldgeräte sind mit dauerhaft zu
befestigenden Bezeichnungsschildern zu versehen.

Alle Sensoren sind so zu plazieren,
daß die ausgegebenen Signalgrößen ein
realistisches Abbild der zu messenden
Prozeßgrößen sind und nicht durch
Beeinflussungen verfälscht werden.
Unerwünschte Beeinflussungen entstehen
z.B. durch Wärmestrahlungen oder
-übertragungen benachbarter
Wärmequellen, Wärmestaus infolge zu
dicht herangeführter Isolationen,
ungenügende oder fehlerhafte bzw. für
den Meßzweck nicht repräsentative
Anströmungen, falsche Geberstutzenanordnung, Fremdfeldbeeinflussung
usw..

Es sind vom Auftragnehmer Feldgeräte
anzubieten, die Signale ausgeben bzw.
benötigen, welche standardmäßig vom
angebotenen GA-System ohne zusätzliche
Baugruppen, Umsetzer, Koppelrelais,
Stromversorgungseinheiten usw.
verarbeitet bzw. angesteuert werden
können.
Sofern in Ausnahmefällen andere
Feldgeräte angeboten werden, muß der
Bieter alle zusätzlich notwendigen
Aufwendungen für den Anschluß an die
GA in den Einheitspreis des
Feldgerätes einrechnen.

Geforderte Meßgenauigkeit von
Sensoren, mind.:
Temperatur:  +/- 0,5 K
Feuchte:  +/- 3 % r.F.
Druck
in Luftkanälen:  +/- 20 Pa
in Rohrleitungen: +/- 1% vom
Meßbereich

Für Antriebe, deren Betriebsspannung
nicht der vorhandenen Netzspannung
oder Ausgangsspannung der
Automationsstation entspricht, ist die
anteilige Betriebsspannungsversorgung
einschl. notwendiger Koppelelemente
einzurechnen.
Alle eingesetzten Antriebe müssen die
gleiche Versorgungsspannung benötigen
(AC 24 V oder 230 V). Nur in Ausnahmefällen (z.B. Größe des Antriebes)
können Antriebe eingesetzt werden, die
über eine andere Versorgungsspannung
verfügen.
Alle Antriebe müssen über eine
Möglichkeit der Handverstellung
verfügen, sofern dies nicht aufgrund
einer Sicherheitsschaltung unzulässig
ist.
Regelventile sind vom Auftragnehmer,
Gebäudeautomation aufgrund der vom
Auftragnehmer der wasserseitigen
Gewerke anzufordernden Angaben bzgl.
Druckverlusten, Pumpenförderhöhen und
Volumenströmen eigenverantwortlich zu
dimensionieren und bei gewerkeseitigen
Änderungen ggf. zu korrigieren.

Ventile:
Druckstufen zu den Betriebstemperaturbereichen nach DIN 2401
Stellverhältnis mind. 50:1 (kvs: kv0).

**1.11.1 Beidseitiger Anschluss bis 2x2x0,8 mm²**
*** Bezugsbeschreibung
Beidseitiger Anschluss bis 2x2x0,8 mm²
der verlegten elektrischen Kabel an den Feldgeräten und Schaltschränken gemäß Klemmenplan, bestehend aus:
- Absetzen, Einführen und Anklemmen der bauseits verlegten, befestigten und gekennzeichneten Leitungen am Schaltschrank und den Feldgeräten
- einschließlich Verschraubungen, Schutzschlauch, Kerbkabelschuhen und
sonstigem Zubehör und Bezeichnungsschilder
Menge: 5,000 St
Kostenträger: 419

**1.11.2 Beidseitiger Anschluss bis 4x2x0,8 mm²**
*** wie Position 1.11.1
Menge: 5,000 St
Kostenträger: 419

**1.11.3 Beidseitiger Anschluss bis 3x0,75 mm²**
*** wie Position 1.11.1
Menge: 5,000 St
Kostenträger: 419

**1.11.4 Beidseitiger Anschluss bis 5x1,5 mm²**
*** wie Position 1.11.1
Menge: 8,000 St
Kostenträger: 419

**1.11.5 Beidseitiger Anschluss bis 5x2,5 mm²**
*** wie Position 1.11.1
Menge: 8,000 St
Kostenträger: 419

**1.11.6 Kabelbeschriftung Innenbereich**
Beschriftung von Kabeln und Leitungen im Innnenbereich.
Das Kabel wird am Anfang und Ende je einmal beschriftet, keine Handbeschriftung, UV-beständig bedruckt.
Im Innenbereich mit Kabelmarker je nach Kabeldicke.
2-Zeilige Beschriftung:
1. Zeile: Betriebsmittelkennzeichen aus dem Schaltplan
(Anlage, Ort, Betriebsmittel)
2. Zeile: Standort Schaltschrank (Gebäude, Achse, Geschoss)
Lieferung und Montage.
Menge: 30,000 St
Kostenträger: 419

**1.11.7 Kabelbeschriftung Außenbereich**
Menge: 1,000 St
Kostenträger: 419

#### 1.12 Sonstiges (KG 419)

**1.12.1 Aufhänge-Stützkonstruktion Ltg TGA Stahl verz**
STLB-Bau 2025-10 075
Aufhänge- und Stützkonstruktion für Leitungen der Technischen Gebäudeausrüstung (TGA), aus verzinktem Stahl, einschl. Decken-/Mauerwerksbefestigung, befestigen mit Befestigungsmitteln mit bauaufsichtlichem Nachweis einschl. Bohrungen, Befestigungsuntergrund Stahlbeton, einschl. statischem Nachweis.
Menge: 20,000 kg
Kostenträger: 419

**1.12.2 Kernbohrung senkrecht Stahlbeton Durchm. 25-50mm T 25-30cm nicht schadstoffbelastet**
*** Bezugsbeschreibung
Kernbohrung, Untergrundfläche senkrecht, aus Stahlbeton, Normalbeton, Bohrdurchmesser über 25 bis 50 mm, Bohrtiefe über 25 bis 30 cm, einschl. Lösen des Bohrkerns aus dem Gefüge, Wichte des Abbruchstoffes DIN EN 1991-1-1 24 kN/m3, Arbeitshöhe bis 4,5 m,
Geräteeinsatz ist möglich, max. Gesamtgewicht der Geräte ohne Beschränkung, Ausführung innerhalb des Bauwerks,
aufgenommene Stoffe sammeln, ohne Zerkleinerung, im Behälter des AN lagern, Behältergröße nach Wahl des AN, auf LKW des AN laden, transportieren, entsorgen, zur Beseitigungsanlage, Transportweg bis 50 km,
die Entsorgungsgebühren werden vom AN übernommen,
Stoffe sind nicht gefährlich, nicht schadstoffbelastet, Zuordnung Z 0 (uneingeschränkter Einbau), Abfallschlüssel nach AVV (Abfallverzeichnis-Verordnung) 170101 Beton.
Menge: 4,000 St
Kostenträger: 419

**1.12.3 Kernbohrung senkrecht Stahlbeton Durchm. 50-100mm T 25-30cm nicht schadstoffbelastet**
*** wie Position 1.12.2
Menge: 4,000 St
Kostenträger: 419

**1.12.4 Kernbohrung senkrecht Stahlbeton Durchm. 150-200mm T 25-30cm nicht schadstoffbelastet**
*** wie Position 1.12.2
Menge: 5,000 St
Kostenträger: 419

**1.12.5 Fehlende Kernbohrungen / Wand- oder Deckenöffnungen anzeichnen.**
Fehlende Kernbohrungen / Wand- oder Deckenöffnungen anzeichnen.

Nach Durchsicht der Baustelle und Prüfung der baulichen Vorleistungen sind fehlende Durchbrüche in einem separaten Planausschnitt des aktuellen Schalplans (.pdf-Format) durch den AN einzuzeichnen, zu vermaßen, von der Statik genehmigen zu lassen und später anzuzeichnen.

Das Ausführen der Kernbohrungen ist nicht Bestandteil dieser Position und wird separat vergütet.
Menge: 5,000 St
Kostenträger: 419

**1.12.6 Bohrung, bis D = 89 mm, in Trockenbauwand**
*** Bezugsbeschreibung
Bohrung, bis D = 89 mm, in Trockenbauwand
Bohrungen Trockenbauwände bis zu einer Arbeitshöhe von 3,5 m
Die Bohrungen sind komplett zu erstellen. Das Durchschneiden von Ständerwerk wird nicht gesondert vergütet.
Ansetzen und Einrichten des Bohrgerätes, unabhängig vom Kernbohrdurchmesser, an einer Wand oder am Fußboden, (das Ansetzen erfolgt im rechten Winkel zur Bohrung) einschl. aller Nebenarbeiten
bis 30 cm
beidseitig doppelt beplankt
Menge: 10,000 St
Kostenträger: 419

**1.12.7 Bohrung, bis D = 90 - 110 mm, in Trockenbauwand**
*** wie Position 1.12.6
Bohrung, bis D = 90 - 110 mm, in Trockenbauwand
bis 30 cm
beidseitig doppelt beplankt
Menge: 8,000 St
Kostenträger: 419

**1.12.8 MSR-Verkabelg auf Beschriftung/Bezeichnung Gerät**
Prüfung der von anderen AN installierten MSR-Verkabelung, auf Beschriftung/Bezeichnung von Gerät, Kabel, Klemme, gemäß Verbindungsplänen/-tabellen, der mechanischen Befestigung, für die von anderen AN installierten Verbindungen, zwischen Bedien- und Managementeinrichtungen und den Aktoren, und den Sensoren, mit Prüfprotokoll. Abrechnung pro Stück.
Menge: 10,000 St
Kostenträger: 419

**1.12.9 Fahrbares Gerüst, Lastklasse 3 (2 kN/m2), Höhe der obersten Gerüstlage 4 m,**
Fahrbares Gerüst, Lastklasse 3 (2 kN/m2), Höhe der obersten Gerüstlage 4 m,
im Gebäude, für Montagearbeiten in den Gebäuden, nach DIN 4422 "Fahrbare Arbeitsbühnen, Gerüstgruppe 3 nach DIN 4420, Belagsbreite min. 0,6 m, auf-, abbauen und umsetzen (Umsetzung ca. 10x während der Bauphase), Tragfähigkeit min. 200 kg, Vorhalten während der gesamten Bauzeit (Dauer ca. 12 Monate), einschl. Beseitigung und Abtransport nach den Montagearbeiten. Ausführung gemäß den gültigen UVV-Bestimmmungen und Vorgaben des SIGE-Koordinator.
Menge: 1,000 St
Kostenträger: 419

**1.12.10 Dichtheitsprüfung - Trinkwasseranlage**
Dichtheitsprüfung - Trinkwasseranlage
Dichtheitsprüfung mit Trinkwasserleitungen, abschnittsweise durchzuführen, ca. 150 bis 250 m Rohrleitungslänge, als Preis ist bei dieser Position eine Pauschale einzusetzen, in der die Druckproben für den gesamten Bauabschnitt eingerechnet sind. Es sind ca. 6 Teilprüfungen/Abschnitte angedacht.
Menge: 1,000 psch
Kostenträger: 419

**1.12.11 Spülen - Trinkwasseranlage**
Spülen - Trinkwasseranlage
gemäß DIN 1988 Teil 2, für Kaltwasser, aus Rohr aus nichtrostendem Stahl,
größte Rohrnennweite DN  '65', mit Spülgerät, Installation der Spüleinrichtungen einschl. Anschluß und Sicherung von Abwasserschläuchen
sowie Wiederverschließen nach dem Spülvorgang,
Verteilleitungssystem mit vorgefilterten Wasser aus der Aufbereitungsanlage.
Menge: 350,000 m
Kostenträger: 419

**1.12.12 Wasseranalyse erstellen**
Wasseranalyse erstellen
nach Fertigstellung zur Verwendung des für die
Trinkwasserversorgung vorhandenen Wassers, Wasserprobe
ist vom AN an den Entnahmestellen zu entnehmen,
Speisung durch öffentliche Trinkwasserversorgung. Die
Analysedaten sind Grundlage zur Verwendung des Wassers.
Erstellung des Analyseprotokolls und Darstellung der
Messergebnisse durch ein zugelassenes Institut. Das
entsprechende Protokoll wird Bestandteil der Bestands-
und Wartungsunterlagen.

folgende Parameter sind zu prüfen:
- E. coli
- Coliforme
- Koloniezahl 20°C
- Koloniezahl 36°C
- Wasser-Temperatur
- Legionellen
-Pseudomonas

Grundlage hierfür ist die Trinkwasserverordnung.
Abrechnung erfolgt je Entnahmestelle.
Menge: 4,000 St
Kostenträger: 419

**1.12.13 Erstellen eines Schaltschemas**
Erstellen eines Schaltschemas
beidseitig mit transparentem Kunststoff laminiert, einschl. Wandbefestigung nach Vorgabe des AG.
Abmessung DIN A0
Menge: 1,000 St
Kostenträger: 419

**1.12.14 Schulung AnzTeilnehmer 10 St**
STLB-Bau 2025-10 070
Schulung des Bedienungs- und Wartungspersonals
Anzahl der Teilnehmer '10' St,

Dauer Schulung/Einweisung '4' h, vor Ort, die durchgeführte Schulung wird protokolliert, die Teilnehmer erhalten eine Schulungsbestätigung.
Menge: 1,000 St
Kostenträger: 419

**1.12.15 wiederh. Einweisg AnzTeilnehmer 10 St**
STLB-Bau 2025-10 070
Wiederholte Einweisung des Bedienungs- und Wartungspersonals
Anzahl der Teilnehmer '10' St,

Dauer Schulung/Einweisung '4' h, vor Ort, die durchgeführte Einweisung wird protokolliert.
Menge: 1,000 St
Kostenträger: 419

**1.12.16 Bezeichnungsschild mehrschichtig Kunststoff H 40mm B 100mm schrauben**
STLB-Bau 2025-10 042
Bezeichnungsschild, Farbe und Beschriftung nach Angaben des AG, aus mehrschichtigem Kunststoff, Beschriftung 3-zeilig, gefräst, rechteckig, Höhe 40 mm, Breite 100 mm, Befestigung mit Schrauben.
Menge: 10,000 St
Kostenträger: 419

**1.12.17 Bezeichnungsschild Schicht-Pressstoff Kunststoffabdeck. H 40mm B 100mm schrauben**
STLB-Bau 2025-10 042
Bezeichnungsschild, Farbe und Beschriftung nach Angaben des AG, aus Schicht-Pressstoff mit Kunststoffabdeckung, Beschriftung 3-zeilig, mit eingesteckten Schriftleisten, rechteckig, Höhe 40 mm, Breite 100 mm, Befestigung mit Schrauben.
Menge: 10,000 St
Kostenträger: 419

**1.12.18 Bezeichnungsschild Schicht-Pressstoff Kunststoffabdeck. H 40mm B 100mm Schildträger Spannband**
STLB-Bau 2025-10 042
Bezeichnungsschild, Farbe und Beschriftung nach Angaben des AG, aus Schicht-Pressstoff mit Kunststoffabdeckung, Beschriftung 3-zeilig, mit eingesteckten Schriftleisten, rechteckig, Höhe 40 mm, Breite 100 mm, Befestigung mit Schildträger aus verzinktem Stahl, Halter und Spannband, Befestigungsuntergrund Rohrleitung.
Menge: 10,000 St
Kostenträger: 419

**1.12.19 Farbkennzeichnung Beschilderung Richtungspfeile**
STLB-Bau 2025-10 041
Farbkennzeichnung DIN 2403 der Trinkwasserleitung, kalt, Kennzeichnung durch Beschilderung und Angabe der Fließrichtung durch Richtungspfeile, Schild-Maße mind. H/B 40/100 mm, Befestigung mit Spannband.
Menge: 40,000 St
Kostenträger: 419

**1.12.20 Farbkennzeichnung Beschilderung Richtungspfeile**
STLB-Bau 2025-10 041
Farbkennzeichnung DIN 2403 der Trinkwasserleitung, warm, Kennzeichnung durch Beschilderung und Angabe der Fließrichtung durch Richtungspfeile, Schild-Maße mind. H/B 40/100 mm, Befestigung mit Spannband.
Menge: 40,000 St
Kostenträger: 419

**1.12.21 Werkstatt- und Montageplanung des Auftragnehmers**
Werkstatt- und Montageplanung des Auftragnehmers

Zu den Leistungen des Auftragnehmers (AN) gehört die Werkstatt- und Montageplanung für das Gewerk des AN. Die Erstellung der Werkstatt- und Montageplanung ist auf der Grundlage der vom AG übergebenen Ausführungsplanung, der Leistungsbeschreibung, und der sonstigen Unterlagen, sowie der gültigen Normen, Verordnungen und Vorschriften durchzuführen. Mit allen notwendigen Maßen, Details, Schalt- und Strangschemen auf CAD-Format *dwg einschl. der Kosten für Farbplots:
- 1  Satz für die Bauleitung
- 1  mal auf Datenträger
- 1  Satz für den Bauherrn
- alle für Eigengebrauch benötigten Plots
Menge: 1,000 psch
Kostenträger: 419

**1.12.22 Baubestandsdokumentation Brandschutz**
Dokumentation von Brandabschottungen, Überwachung und Modifizierung von  Brandschutzsystemen während der Bau- und Instandhaltungsphase von Gebäuden, vor dem Verschließen der Wand- und Deckendurchbrüche für das Gewerk Heizung. Alle Brandabschottungen aus dem Leistungsverzeichnis müssen innerhalb der Bauphase aufgenommen, als auch alle nachfolgenden Veränderungen, z.B. Nachbelegungen, Modifikationen, usw. dokumentiert werden.
Eine eindeutige Zuordnung der Abschottungen zu den Plan- und Dokumentationsunterlagen muss durch eine unverwechselbare Kennzeichnung sichergestellt werden.

Folgende Daten müssen in der Dokumentation erfasst werden:
- Einbauort auf Grundrissplänen, eindeutige Identifikation
- Foto der Abschottung (vor und nach der Installation)
- Installiertes Produkt bzw. Abschottungssystem
- Datum der Installation
- Name des Installateurs
- Abnahmestatus

inkl. Dokumentationsbericht
- Bericht über alle erfassten Daten einschließlich Fotos
- Zum Zeitpunkt der Planung/ Installation gültige Zulassungen/ Prüfberichte

Position bezieht sich auf alle erfasste Abschottung des Gewerkes inkl. aller erforderlichen Maßnahmen und Materialien. Abrechnung jeweils ein Schott.
Menge: 30,000 St
Kostenträger: 419

**1.12.23 Bestandsdokumentation mind. 10 Tage vor Abnahme vorzulegen**
Bestandsdokumentation mind. 10 Tage vor Abnahme vorzulegen
Die Dokumentation ist dem Bauherrn gegen Unterschrift in 1-facher Ausfertigung, in mehrfarbiger Darstellung in Mappen geordnet mit Inhaltsverzeichnis und Registerblättern in je einem Ordner abgeheftet, mind. 10 Arbeitstage vor der Abnahme, zu übergeben.

Außerdem sind alle Pläne auf CD-ROM in dwg- und dxf- Format kompatibel mit AutoCad 2000 und höher beizulegen.

Bestands- und Revisionspläne sind 1fach in Papier- und 1fach in Dateiform zu übergeben. Die Grundrisse (x-ref) müssen in der Datei dauerhaft fixiert sein!

Inhalt Dokumentation (Gewerkeabhängig):

- Inhaltsverzeichnis
- Bestandspläne als Farbpause
- Strangschemen als Farbpause
- sonstige Schemen als Farbpause
- Pläne im pdf- und dwg-Format auf CD
- Brandschutzpläne als Farbpause
- Fabrikat/Typ/Leistung/Druckstufen
- Kopien vorgeschriebener Werksatteste und Prüfbescheinigungen
- Inbetriebnahmeprotokoll, gemäß DIN EN 12828 Anhang B, ist vorzulegen
- Auflistung sämtlicher Komponenten in Fabr./Typ/Druckstufe/Größe
- Angabe der Einstellwerte
- Warmwasserbereiter Fabrikat/Typ/Leistung/Inhalt/Druckstufen
- Kopien der vorgeschriebenen Werksatteste und Prüfbescheinigungen
- Angabe der Einstellwerte
- Alle für einen sicheren und wirtschaftlichen Betrieb erforderlichen Betriebs-
  und Wartungsanleitungen nach DIN V 8418 "Benutzerinformation; Hinweise für  die Erstellung",
- Umwälzpumpen, Fabrikat/Typ
- Sicherheitsventil Sanitär, Druckstufe/Größe

Protokolle (grundsätzlich mit rechtsverbindlicher Unterschrift):
- Druckprotokolle Sanitäranlagen
- Spülprotokolle Sanitäranlagen
- Ausrüstungs- und Funktionserklärung
- Abnahmeprotokolle
- Rohrnetzberechnungen mit fabrikatsbezogenen Einstellwerten
- Einweisungsprotokoll in die Sanitäranlagen
- detailliertes Einweisungsprotokoll Sanitäranlage mit  Betreiberunterschrift und
  Funktionsbestätigung
- Einregulierungsprotokoll
- Übereinstimmungserklärung zum Brandschutz entspr. MLAR für
  Heizung/Sanitär/Lüftung mit rechtsverbindlicher Unterschrift
- Anlagenschema als Bestandszeichnung
- Zusammenstellung der wichtigsten technischen Daten
- alle für einen sicheren und wirtschaftlichen Betrieb erforderlichen Betriebs- und  Wartungsanleitungen
- Kopien vorgeschriebener allgemeiner bauaufsichtlicher Zulassungen, allgemei
  ner bauaufsichtlicher Prüfzeugnisse
- Übereinstimmungserklärungen des Herstellers sowie Übereinstimmungszertifi
  kate
- Protokoll über die Inbetriebnahme der Pumpen
- Protokolle über die Einweisung des Wartungs- und  Bedienpersonals

Wartungs- und Bedienungsanleitungen:
- Regelanlage
- Warmwasserbereitung
- Ausdehnungsgefäß/ Druckhaltung
- Sicherheitsventil
- Umwälzpumpen

Bestandsunterlagen in 1-facher Ausführung (1fach Papier-, 1fach Dateiform) anfertigen, Bestandsunterlagen bestehend aus:

- Bedienungs- und Wartungsanleitung nach VDMA-Richtlinien
- Gerätebeschreibungen
- Rohrnetzberechnung
- Inbetriebnahmeprotokoll der Pumpen
- Protokoll über Druckprüfung
- Liste der Hersteller der verwendeten Materialien

Für die Erstellung von Bestandsunterlagen wird folgender Ablauf vorgeschlagen:

Der Auftragnehmer hat nach Absprache mit der örtlichen Bauleitung alle Änderungen vorab handschriftlich und ordentlich vermaßt in die Ausführungspläne einzutragen und zur Abnahme vorzulegen.
Die vorgenannten Bestandsunterlagen sind in beschrifteten Ordnern DIN A4 in der jeweils ausgeschriebenen Anzahl in DIN A4 gefaltet und mit Heftrand versehen abzugeben. Über die Bestandsunterlagen ist ein Inhaltsverzeichnis zu erstellen. Der Auftragnehmer liefert darüber hinaus die Bestandspläne als CAD-Datei im dwg- und dxf-Format, kompatibel mit AutoCAD 2000 und höher, mit der vom Auftraggeber vorgegebenen Organisations- und Loyerstruktur und auf gesonderten Datenträger als pdf-Datei.
Menge: 1,000 psch
Kostenträger: 419

**1.12.24 Koordination MSR/ Elektro**
Koordination MSR/ Elektro

Angaben der elektr. Leistungen aller Geräte und Anlagen, Liefern von Montageplänen und technischen Unterlagen für die Erstellung der Verkabelungs- / MSR und Zielpunktplänen, Koordinatkionsbesprechungen mit den Fachplanern Elektro und / oder MSR, MSR-Firma und Elektrofirma
Menge: 1,000 psch
Kostenträger: 419

**1.12.25 Probebetrieb**
Probebetrieb
Der Probebetrieb ist in Zusammenarbeit mit allen relevanten Fremdgewerken durchzuführen, z. B. Heizung, MSR, Elektro, usw. durchzuführen.
Erstellen eines Prüfprotokolls
(inkl. Ausdrucke aller Trendkurven,
Störmeldeprotokolle, etc.)
zur Abnahme in Absprache
mit dem AG; für die Dauer von 20 Arbeitstagen Anwesenheit des jeweiligen
Fremdgewerkes bis zu 8 Stunden pro Tag. Die gemeinsam ausgeführten Arbeiten sind täglich zu protokollieren, inkl. Gegenzeichnung und dem Bauherrn zu übergeben. Tritt während des Probebetriebs eine systembedingte Störung auf, so ist der Probebetrieb für den betroffenen
Bereich zu wiederholen. Hierdurch entstehen für die AG
keine Mehrkosten. Der Beginn des Probebetriebs ist bei
der Bauleitung mind. 5 Arbeitstage vorher anzumelden.
Weiterhin 2-monatige Betriebsunterstützung für den
Betreiber.
Menge: 15,000 d
Kostenträger: 419

**1.12.26 Probebetrieb Nutzer**
Probebetrieb Nutzer
Der Probebetrieb ist in Zusammenarbeit mit dem Nutzer
und dem Betreiberpersonal durchzuführen.
Erstellen eines Prüfprotokolls
(inkl. Ausdrucke aller Trendkurven,
Störmeldeprotokolle, etc.)
zur Abnahme in Absprache
mit dem AG; für die Dauer von 20 Arbeitstagen Anwesenheit des
Haustechnik- Personals des AN bis zu 8 Stunden pro Tag. Die gemeinsam ausgeführten Arbeiten sind täglich zu protokollieren, inkl. Gegenzeichnung und dem Bauherrn zu übergeben. Tritt während des Probebetriebs eine systembedingte Störung auf, so ist der Probebetrieb für den betroffenen
Bereich zu wiederholen. Hierdurch entstehen für die AG
keine Mehrkosten. Der Beginn des Probebetriebs ist bei
der Bauleitung mind. 5 Arbeitstage vorher anzumelden.
Weiterhin 2-monatige Betriebsunterstützung für den
Betreiber.
Menge: 15,000 d
Kostenträger: 419

#### 1.13 Stundenlohnarbeiten (KG 419)

*Hinweis: Grundbeschrieb Stundenlohnarbeiten*
Grundbeschrieb Stundenlohnarbeiten

Stundenlohnarbeiten dürfen nur auf Anordnung durch den
Auftraggeber ausgeführt werden und sind täglich von der
Bauleitung bestätigen zu lassen. Auf den
Stundenlohnzetteln ist einzutragen:
- Name, Vorname
- Berufsgruppe
- Datum
- Uhrzeit Montagebeginn und -ende
- kurze Beschreibung der Arbeit - Materialverbrauch

Die Verrechnungssätze gelten unabhängig von der Anzahl
der abgerechneten Stunden, § 2 Nr. 3 VOB/B gilt
insoweit nicht.

Für anfallende Stundenlohnarbeiten werden folgende
Verrechnungssätze angeboten:

Regiearbeit von Aufsichtspersonen (Polier) werden nicht
vergütet.

*Hinweis: Stundenlohnarbeiten*
Stundenlohnarbeiten

Stundenlohnarbeiten werden nur nach Erteilung
gesonderter schriftlicher Beauftragung ausgeführt und
vergütet.
Die Abrechnung erfolgt nach Verrechnungssätzen gegen
Nachweis der tatsächlich geleisteten Stunden und des
Materialverbrauchs.

Die Verrechnungssätze sind unter Beachtung der
preisrechtlichen Vorschriften ermittelt und gelten
unabhängig von der Anzahl der abgerechneten Stunden.
Für etwa anfallende Stundenlohnarbeiten werden folgende
Verrechnungssätze angeboten:

Lohnkosten

Sie enthalten den tatsächlichen Lohn mit den Zuschlägen
für Gemeinkosten, Sozialkassenbeiträge,
vermögenswirksame Leistungen, Winterbauumlage und dgl.,
sowie Lohn- und Gehaltsnebenkosten, An- und
Abfahrtszeiten, Wegekosten.
Stundenlohnarbeiten Grundleitungsarbeiten

Zuschläge für Nacht-, Sonntags- und Feiertagsarbeit
sind nicht eingerechnet und ggf. gesondert
nachzuweisen.
Die Verrechnungssätze gelten während der vertraglich
vereinbarten Ausführungsfrist, es sei denn die
Erstattung der Lohn-und Gehaltsmehr- oder
Minderforderungen (Lohngleitklausel) ist
Vertragsbestandteil.

Nachfolgende Stundenansätze sind geschätzt, die
Verrechungssätze gelten unabhängig von der Anzahl der
abgerechneten Stunden.

Die Stundensätze der einzelnen Lohngruppen sind
komplett auszufüllen. Sollte der Bieter über eine
nachfolgend aufgeführte Lohngruppe nicht verfügen, hat
er die nächst höher qualifizierte einzusetzen.

**1.13.1 Objektleiter/-in sämtliche Kosten/Zuschläge**
STLB-Bau 2025-10 091
Stundenlohnarbeiten durch Objektleiter/-in
der Verrechnungssatz für die jeweilige Arbeitskraft umfasst sämtliche Aufwendungen wie Lohn- und Gehaltskosten, Lohn- und Gehaltsnebenkosten, Zuschläge, lohngebundene und lohnabhängige Kosten, sonstige Sozialkosten, Gemeinkosten, Wagnis und Gewinn.
Menge: 8,000 h
Kostenträger: 419

**1.13.2 Obermonteur/-in sämtliche Kosten/Zuschläge**
STLB-Bau 2025-10 091
Stundenlohnarbeiten durch Obermonteur/-in
der Verrechnungssatz für die jeweilige Arbeitskraft umfasst sämtliche Aufwendungen wie Lohn- und Gehaltskosten, Lohn- und Gehaltsnebenkosten, Zuschläge, lohngebundene und lohnabhängige Kosten, sonstige Sozialkosten, Gemeinkosten, Wagnis und Gewinn.
Menge: 10,000 h
Kostenträger: 419

**1.13.3 Monteur/-in sämtliche Kosten/Zuschläge**
STLB-Bau 2025-10 091
Stundenlohnarbeiten durch Monteur/-in
der Verrechnungssatz für die jeweilige Arbeitskraft umfasst sämtliche Aufwendungen wie Lohn- und Gehaltskosten, Lohn- und Gehaltsnebenkosten, Zuschläge, lohngebundene und lohnabhängige Kosten, sonstige Sozialkosten, Gemeinkosten, Wagnis und Gewinn.
Menge: 10,000 h
Kostenträger: 419

**1.13.4 Helfer/-in sämtliche Kosten/Zuschläge**
STLB-Bau 2025-10 091
Stundenlohnarbeiten durch Helfer/-in
der Verrechnungssatz für die jeweilige Arbeitskraft umfasst sämtliche Aufwendungen wie Lohn- und Gehaltskosten, Lohn- und Gehaltsnebenkosten, Zuschläge, lohngebundene und lohnabhängige Kosten, sonstige Sozialkosten, Gemeinkosten, Wagnis und Gewinn.
Menge: 10,000 h
Kostenträger: 419

**1.13.5 Elektriker/-in sämtliche Kosten/Zuschläge**
STLB-Bau 2025-10 091
Stundenlohnarbeiten durch Elektriker/in
der Verrechnungssatz für die jeweilige Arbeitskraft umfasst sämtliche Aufwendungen wie Lohn- und Gehaltskosten, Lohn- und Gehaltsnebenkosten, Zuschläge, lohngebundene und lohnabhängige Kosten, sonstige Sozialkosten, Gemeinkosten, Wagnis und Gewinn.
Menge: 10,000 h
Kostenträger: 419

**1.13.6 Anfahrtpauschale für gesonderte Arbeitseinsatz auf der Baustelle**
Menge: 3,000 St
Kostenträger: 419
